# A44, VKE 11: AD Lossetal - AS Helsa Ost
Angebotsaufforderung (GAEB DA XML 3.2, DA83)
Projekt: A-12160-00
Währung: EUR
Nebenangebote zugelassen: ja
Vergabeart: Öffentliche Ausschreibung
Auftraggeber: Autobahn GmbH des Bundes, Niederlassung Nordwest (Hannover), Außenstelle Kassel, AdB-NL Nordwest, Leuschnerstr., 34134 Kassel, A44, 34117 Kassel
Erstellt mit: GXML Toolbox V3.3 R20230829, iTWO_64 V25.0.650, 09.06.2026

## 1 Messstellen und Versuchsbrunnen
Datum: 09.06.2026
WaGr: 99_99_02

*Hinweis: Allgemeine Hinweise*
Vorbemerkung Träger öffentlicher Belange:

Rechtzeitig vor Baubeginn sind Abstimmungen mit den Trägern der öffentlichen Belange (z.B. Bauamt, Verkehrsamt, Obere Wasserbehörde etc.) vom AN durchzuführen. Der AN hat sich über den Kabel-, Kanal- und Rohrleitungsbestand im jeweiligen Baubereich zu informieren und die notwendigen Schachtscheine einzuholen.

Alle dem AG aus vorgenannten Punkten entstehenden Mehraufwendungen sind in die Einheitspreise einzukalkulieren.

Vorbemerkung Ausführung:

Eine Ortsbesichtigung vor Angebotsabgabe ist dringend zu empfehlen.
Mit Angebotsabgabe bestätigt der Auftragnehmer, dass er sich vor Ort über alle behindernden Umstände und die  Rahmenbedingungen der Bauausführung informiert und  diese in seinem Angebot berücksichtigt hat und dies zu keinen Mehrforderungen im Rahmen der Ausführung führt.

Ein Zwischenlager für Geräte sowie ein Lager für die Bohrkerne und sonstige Proben wird vom AG nicht zur Verfügung gestellt und ist vom AN selbstständig zu organisieren.

Alle notwendigen Zwischentransporte vom und zum Lagerplatz des AN sind einzukalkulieren.
Technologisch bedingtes Umsetzen von Aushub- bzw. Aus-tauschmaterial wird unabhängig von der Anzahl nicht gesondert vergütet.
Entsprechende Erschwernisse aus vorgenannten Fakten sind in die Einheitspreise einzukalkulieren und werden nicht gesondert vergütet.
Grundwassermessstellen:

KB 1037E / 2024
Folgende Arbeiten sind zur Errichtung der Messstelle KB1037E / 2024 vorgesehen:
- Bohrung ET ca. 15 m bis in den Mittleren Buntsandstein (vermutl. Volpriehausen-Folge)
- Durchführung hydraulischer Tests und geophysikal. Logging
- Ausbau der Bohrung zur Grundwassermessstelle DN125.
- Oberirdischer Abschluss der Messstelle

BK/GW 2005040E / 2024
Folgende Arbeiten sind zur Errichtung der Messstelle BK/GW 2005040E / 2024 vorgesehen:
- Bohrung ET ca. 30 m bis in den Mittleren Buntsandstein (vermutl. Solling-Folge)
- Durchführung hydraulischer Tests und geophysikal. Logging
- Ausbau der Bohrung zur Grundwassermessstelle DN125.
- Oberirdischer Abschluss der Messstelle

KB 1001E / 2024
Folgende Arbeiten sind zur Errichtung der Messstelle KB1001E / 2024 vorgesehen:
- Bohrung ET ca. 30 m bis in den Mittleren Buntsandstein (vermutl. Solling-Folge)
- Durchführung hydraulischer Tests und geophysikal. Logging
- Ausbau der Bohrung zur Grundwassermessstelle DN125.
- Oberirdischer Abschluss der Messstelle

GWM Z1 / 2024
Folgende Arbeiten sind zur Errichtung der Messstelle GWM Z1 / 2024 vorgesehen:
- Bohrung ET ca. 30 m bis in den Mittleren Buntsandstein (vermutl. Detfurth-Folge)
- Durchführung hydraulischer Tests und geophysikal. Logging
- Ausbau der Bohrung zur Grundwassermessstelle DN125.
- Oberirdischer Abschluss der Messstelle

GWM Z2 / 2024
Folgende Arbeiten sind zur Errichtung der Messstelle GWM Z2 / 2024 vorgesehen:

- Bohrung ET ca. 30 m bis in den Mittleren Buntsandstein (vermutl. Hardegsen-Folge)
- Durchführung hydraulischer Tests und geophysikal. Logging
- Ausbau der Bohrung zur Grundwassermessstelle DN125.
- Oberirdischer Abschluss der Messstelle

Versuchsbrunnen:

Neben der Errichtung von Grundwasserstellen sollen 4 bestehende, tiefe Messstellen (Versuchsbrunnen I, F, A, H2) auf ihren technischen und hydraulischen Zustand hin überprüft werden.

Die Tiefe der Bestandsmessstellen beträgt lt. Unterlagen bis zu 306 m u. GOK. In allen Messstellen / Versuchsbrunnen sind eine Kamerabefahrung und geophysikalische Untersuchungen zur Ausbau- und Zustandskontrolle durchzuführen. Nach einer eventuell erforderlichen Säuberung der Versuchsbrunnen werden hydraulische Tests zur Ermittlung der hydraulischen Parameter durchgeführt.

Allgemeine Hinweise zur Bauausführung:

Für alle zu entsorgenden Materialien, Böden, ggf. entnommene Gehölze und Büsche, ist die ordnungsgemäße Entsorgung auf einer zugelassenen Deponie vorzusehen. Die Entsorgungsnachweise sind der Örtlichen Bauüberwachung (öBÜ) unaufgefordert vorzulegen.
Es hat regelmäßige Übergabe der Tagesberichte, Lieferscheine, Protokolle und Fotos vom Baufortschritt an die öBÜ zu erfolgen (Übergabe mind. 1 x wöchentlich). Die Teilnahme an einer Bauanlaufberatung sowie an regelmäßigen Bauberatungen mit dem AG und der öBÜ sind je nach Bautenstand und Erfordernis einzuplanen  (ca. 1x wöchentlich). Die Koordination mit anderen Gewerken (Fachfirma Geophysik, Probenahme) ist durch den AN zu gewährleisten.

Im Hinblick auf die erforderliche Entnahme von Grundwasserproben ist auf äußerste Sauberkeit bei Transport, Lagerung und Einbau von Material und Werkzeug zu achten.

Weitere allgemeine Hinweise zur Bauausführung sind der Leistungsbeschreibung zu entnehmen.

Allgemeine Hinweise zu den nachfolgenden Positionen:

Alle Arbeiten verstehen sich, sofern nicht anders vorgegeben, als Lieferung und Montage, einschließlich aller Nebenarbeiten. Rohrverbindungselemente, wie Schrauben, Muttern und Dichtungen etc., sind in jedem Falle einzukalkulieren.

Vor dem Beginn der Arbeiten ist vom AN eine verantwortliche Ansprechperson zu benennen.

Von der bauausführenden Firma sind folgende Bedingungen zu beachten und Schutzmaßnahmen einzuhalten:

Die Bohrplätze sind gegen unbefugtes Betreten Dritter zu sichern (z.B. Bauzaun mit abschließbarem Tor).

Bauschutt, Straßenaufbruch bzw. Recyclingmaterial darf nicht zur Herrichtung der Bohrplätze verwendet werden.

Es dürfen nur intakte Baumaschinen und Geräte eingesetzt werden.

Für alle Geräte (z.B. Bohrgerät, Notstromaggregat) sind Folien bzw. Auffangwannen vorzusehen, um möglicherweise abtropfende Betriebsmittel aufzufangen. Alle Geräte sind mindestens arbeitstäglich auf Leckagen / Undichtigkeiten zu überprüfen.

Betankungs- und Reparaturvorgänge sind, mit Ausnahme des Bohrgeräts und der für dessen Betrieb erforderlichen Maschinen, im Umkreis von 10 m um die Bohrung nicht zulässig. Betankungsvorgänge haben ausschließlich mit geeigneten Sicherungs- und Schutzmaßnahmen gegen Tropfverluste sowie insgesamt Kontamination des Untergrunds bzw. des Grundwassers und unter ständiger Aufsicht zu erfolgen.

Das Abstellen von nicht unmittelbar für die Bohrarbeiten benötigten Fahrzeugen und Geräten ist in einem im Umkreis von 10 m um die Bohrung nicht zulässig.

Außerhalb der Arbeitszeiten sind Arbeitsmaschinen / Fahrzeuge auf befestigten Flächen abzustellen.

Die Zwischenlagerung von wassergefährdenden Stoffen (z.B. Betriebsstoffe) hat in abschließbaren Baucontainern in ausreichend dimensionierten Auffangwannen zu erfolgen.

Werden bei der Durchführung der Baumaßnahme wassergefährdende Stoffe (Altablagerungen) angetroffen, sind diese schadlos zu beseitigen. Die öBÜ sowie die Obere Wasserbehörde ist hiervon unverzüglich zu unterrichten.

Durch den Bauausführenden ist ein Verzeichnis der auf der Baustelle lagernden wassergefährdenden Stoffe zu erstellen.
Die Geräteführer müssen Kenntnis über die Bezeichnung der in den Geräten vorhandenen Ölsorten besitzen.
Alle Arbeiten sind so auszuführen, dass eine Gefährdung von Grundwasser ausgeschlossen werden kann, die eingesetzten Arbeitsmittel sind entsprechend auszuwählen. Auf der Baustelle sind ständig ausreichende Mengen von Präparaten zur Bindung von ca. 200 Litern Mineralöl und deren Produkten bereit zu halten. Der Ölbinder muss auch an der Wasseroberfläche wirksam sein. Der Einsatz von biologisch abbaubaren Ölen und Fetten wird vorausgesetzt.
Sollten dennoch einmal wassergefährdende Stoffe / Flüssigkeiten austreten (z. B. beim Betanken oder aufgrund von Leckagen am Bohrgerät bzw. an sonstigen Arbeitsmaschinen / Fahrzeugen), sind diese sofort aufzunehmen und gemäß den geltenden abfallrechtlichen Vorschriften ordnungsgemäß und schadlos zu entsorgen. Bei einem etwaigen Schadensfall mit wassergefährdenden Stoffen/Flüssigkeiten sind umgehend die öBÜ bzw. der AG zu verständigen. Sollten diese nicht erreichbar sein, sind die untere Wasserbehörde (UWB) beim Kreisausschuss des Landkreises Kassel oder soweit dies nicht oder nicht rechtzeitig möglich ist die nächste Polizeidienststelle und die Begünstigte des betroffenen WSG zu verständigen.

Die Bohrlöcher sind außerhalb der Arbeitszeiten zu sichern.

*Hinweis: Hinweise Baustelleneinrichung*
Allgemeine Hinweise Baustelleneinrichtung

Geräte, Werkzeuge und sonstige Betriebsmittel, die zur vertragsmäßigen Durchführung der Bauleistungen erforderlich sind, auf die Baustelle bringen, bereitstellen und, soweit der Geräteeinsatz nicht gesondert berechnet wird, betriebsfertig aufstellen, einschl. der dafür notwendigen Arbeiten. Erforderliche festen Anlagen herstellen. Baubüros, Unterkünfte, WC, Werkstätten und Lagerschuppen und dergleichen, soweit erforderlich, antransportieren, aufbauen und einrichten.

Vorbereitung des Bohrplatzes und Herrichtung der Zufahrtswege inkl. Herstellung der Aufstandsfläche für das Bohrgerät. Durchführung von Einebnungsarbeiten im Bereich der Bohransatzpunkte / Herstellung von Veränderungen am Planum, Auslegen von Baggermatratzen und/oder Holzbohlen (oder vergleichbar). Dies gilt ebenfalls bei Bedarf für die Zufahrtswege zur Baustelle, die Lagerplätze sowie sonstige Platzbefestigungen und Wege im Baustellenbereich.

Die Verkehrssicherung ist Sache des AN.

In Gewässerrandstreifen dürfen Bau- und Bauhilfsstoffe, Geräte und Werkzeuge nur kurzfristig während des Baubetriebs zwischengelagert werden.
Treib- und Schmierstoffe sowie sonstige wassergefährdende Stoffe sind außerhalb der Gewässerrandstreifen (10 m ab Böschungsoberkante) zu lagern.

Weiterhin sind die Aufwendungen für die Herstellung des Urzustandes (vor Baubeginn) einzurechnen; einschließlich der erforderlichen Dokumentationen und Protokolle der Flächenrückgabe und der Instandsetzung aller benutzten Wege durch Baustellenzufahrten in Abstimmung mit den Eigentümern. Benachbarte Flächen und angrenzende Grundstücke sind nicht zu beeinträchtigen.

Ausführen von erforderlichen Oberbodenarbeiten einschl. Beseitigen von Aufwuchs für die Baustelleneinrichtung.
Mit der Bauausführung ist besondere Sorgfalt auf eine minimale Flächeninanspruchnahme und den Schutz des Oberbodens zu legen.

Es sind Maßnahmen zum vorbeugenden Grundwasserschutz vorzusehen. Bei Bedarf Zufahrtswege zur Baustelle sowie Lagerplätze, sonstige Platzbefestigungen und Wege im Baustellenbereich anlegen. Einsatz von Baumschutzmaßnahmen bei Bedarf.

Kosten für Vorhalten, Unterhalten und Betreiben der Geräte, Anlagen und Einrichtungen, einschl. Miete, Pacht und Gebühren und dergleichen werden nicht mit dieser Pauschale, sondern mit den Einzelpreisen der betreffenden Teilleistungen vergütet. Soweit nicht für bestimmte Leistungen für das Einrichten der Baustelle gesonderte Positionen im LV enthalten sind, gilt die Pauschale für alle Leistungen sämtlicher Abschnitte des Leistungsverzeichnisses.
Generell sind die eingesetzten Geräte und Maschinen auf die örtlichen Bedingungen (z.B. Zuwegung, Durchfahrtsmöglichkeiten) abzustimmen.Aufgrund der meinst eingeschränkten Platzverhältnisse sollten möglichst kleine Bohrgeräte, z.B. Raupenbohrgeräte, zum Einsatz kommen. Die Anlieferung bzw. Zufahrt zur Baustelle ist vom Bieter im Rahmen der Angebotserstellung zu prüfen. Eventuelle Zusatzaufwendungen für Zwischenlagerplätze sind in die Einheitspreise einzurechnen. Es ist für die vorgesehenen  Baufelder und die unmittelbar angrenzenden Zufahrtswege vor Baubeginn eine Beweissicherung des Ursprungszustandes durchzuführen und dem AG zu übergeben. Unabhängig davon sind alle Flurschäden, Beschädigungen an Bauwerken oder Zufahrtswegen unbedingt zu vermeiden. Jegliche durch den AN verursachte Beschädigungen sind dem AG bzw. der öBÜ zu melden und von AN kostenneutral für den AG zu beseitigen.

Die endgültige Baustelleneinrichtung und die Lagerflächen für Material und Ausrüstung sind vor Ort mit dem AG abzustimmen.

Ist eine Befahrung mit Maschinen abseits befestigter Waldwege notwendig, ist diese auf Rückewege zu beschränken. Die Wege sind vorab mittels geeigneten Maßnahmen z.B. Baggermatten, zu sichern.

*Hinweis: Hinweise Baustrom und Wasserversorgung*
Hinweise Baustrom und Wasserversorgung:

Baustrom
Alle Aufwendungen zur Gewährleistung der Stromversorgung obliegen der Bohrfirma.

Für die Inbetriebnahme eines Baustromverteilers ist folgendes durch den Lieferanten zu beachten:
- Der Baustromverteiler darf erst dann in Betrieb genommen werden, wenn die Freigabe durch eine verantwortliche Fachperson erfolgt ist.
- DGUV Information 203-006 (BGI/GUV-I 608) "Auswahl und Betrieb elektrischer Anlagen und Betriebsmittel auf Bau- und Montagestellen" ist einzuhalten.
- Baustromverteiler mit gültiger Prüfplakette und Messeinrichtung
- Erdung mittels Erdungsspieß (unisolierter elektrisch leitfähiger Erdspieß).

Die gesamte Anlage (Baustromverteiler) ist durch eine verantwortliche Fachkraft zu prüfen. Aus rechtlichen Gründen ist diese Prüfung in einem Prüfprotokoll und einer Errichtererklärung dem AG zu übergeben.

Bauwasser
Alle Aufwendungen zur Gewährleistung der Wasserversorgung obliegen dem Bohrunternehmer. Bauwasser wird nicht durch den AG zur Verfügung gestellt.

Antransport und Einsatz von Trinkwasser z.B. als Ausgleich für die durch erhöhte Gebirgsdurchlässigkeiten verursachten Spülungsverluste. Ein möglicher Bezug von Wasser über z.B. Hydranten kann mit dem örtlichen Versorger (Eigenbetrieb Wasserversorgung Gemeinde Kaufungen) angefragt werden und ist dann auch mit diesem abzurechnen (Wasseruhr). Einfache Entfernung max. 5 km.

*Hinweis: Hinweise zu Entsorgung*
Hinweise Entsorgung
Die Entsorgung von Bohrgut erfolgt durch das beauftragte Bohrunternehmen. Die fachgerechte Entsorgung hat der AN in der Dokumentation über die Wiege- und Begleitscheine (Lieferung der Kopien) nachzuweisen.

Die anfallenden Spül- und Pumpwässer werden durch den Bohrunternehmer in einem ausreichend dimensionierten Absetzbecken abgesetzt und dann bei ausreichender Klärung und nachgewiesener Schadstofffreiheit in die vorgegebenen Gewässer eingeleitet.

Das eingeleitete Wasser darf keine mit bloßem Auge wahrnehmbaren Öle, Fette, organische Lösungsmittel, absetzbare Stoffe oder andere Stoffe enthalten, die das Grundwasser schädlich beeinträchtigen können. Bei der Einleitung in ein Oberflächengewässer sind folgende Bedingungen einzuhalten:

- absetzbare Stoffe < 0,1 ml/l (nach 2 h Absetzzeit),
- pH-Wert = 6,5 - 8,5 (im neutralen Bereich)

Es sind Sedimentationsanlagen (z. B. Container, Absetzbecken) - bei Bedarf mit Neutralisation - einzurichten, die ausreichend dimensioniert sind, um die gesamten Wassermengen aufzufangen und die erforderliche Wirkung zur Einhaltung der vorgegebenen Werte sicherzustellen. Die Messungen im abgepumpten Wasser sind vor jeder Einleitung vorzunehmen. Die jeweiligen Messergebnisse sowie sonstige Qualitätsüberprüfungen des erschlossenen Grundwassers sind in einem Betriebstagebuch zu dokumentieren

Die abgesetzte Bohrspülung wird fachgerecht und unter Nachweisführung vom AN entsorgt.

Die im Zuge der Ab- bzw. Einleitung betroffenen Gewässer dürfen nicht verunreinigt werden.

Die Böschungen und Gewässerquerschnitte sind im Hinblick auf die Einleitung vor Erosion zu schützen.

Der Verlauf der Zuleitungen zur Einleitung von Pump- und Testwässern ist gegebenenfalls mit den Grundstückseigentümern abzusprechen, um z.B. Holzfäll- und Rückearbeiten nicht behindern.

Durch das Verlegen der Zuleitungen bzw. durch die Einleitung eventuell entstandene Flurschäden sind durch den AN unverzüglich zu beheben und in den Ursprungszustand zu versetzen.

*Hinweis: Hinweise zu Bohrarbeiten*
Das Abteufen der Bohrungen soll durch lotrechte, drehende Trockenbohrverfahren (Hammer- und Rollmeißelbohren) bzw. im Luftspül-, Lufthebespülbohrverfahren abgeteuft werden. Wenn erforderlich, wird auf Ton-Süßwasser-Spülung umgestellt.

Generell ist die Wahl des Bohrverfahrens Sache des AN. Bei der Wahl des Bohrverfahrens ist darauf zu achten, dass ein weitgehend lotrechtes Abteufen der Bohrung gewährleistet wird.

Die in der Leistungsbeschreibung aufgeführten Unterbrechungen der Bohrarbeiten aufgrund geophysikalischer Messungen und hydraulischer Tests (incl. Aus- und Wiedereinbau der Bohrgarnitur) sind einzukalkulieren.

Der Ausbau der Bohrung erfolgt auf der Grundlage der standortkonkreten geologischen und hydrogeologischen Verhältnisse.

Sammlung, Lagerung, Transport und Entsorgung des Bohrgutes erfolgen durch den AN und sind in den entsprechenden Leistungspositionen kalkulatorisch zu berücksichtigen.

Die Bohrgutproben gehen in das Eigentum des AG über und müssen in geeigneten Behältern in ein Lager transportiert werden, wo sie nach Vorgabe des AG abgelegt werden.

Im Zuge der Niederbringung der Bohrung wird die Endteufe durch die Fachbegleitung angepasst. Abweichungen von der Zielteufe sind möglich.

Sollten während der Bohrarbeiten kein Austrag des Bohrgutes mehr stattfinden bzw. sehr hohe Spülverluste auftreten, sind die laufenden Arbeiten umgehend einzustellen und das weitere Vorgehen mit der öBÜ bzw. dem AG abzustimmen.

Ausführung der Arbeiten nach:
DIN 18301, DVGW W115,  W116, W120-1, DIN EN ISO 22475-1

Bohrgutproben:
Vorzugsweise mit Einsatz Vibrationssiebmaschine für optimale Bohrprobenentnahme aus der Lufthebebohrung. Entnahme und Auslage von repräsentativen Sedimentproben über die gesamte erbohrte Mächtigkeit in 1m-Intervallen sowie bei Schichtwechsel, in Fächerkisten, beschriftet und vor Witterung geschützt auslegen.

Die geologische Ansprache und die Festlegung der Probenintervalle erfolgt durch den betreuenden Geologen.

Bodenklassen:
In allen Gesteinsarten entsprechend Vorprofil bzw. Bodenklassen BN, BB, BO, BS0 und
FV1 bis FV6 nach DIN 18301 (2010), einschließlich aller Nebenarbeiten, wie Antransport, Einbau, Absetzen von (Hilfs-)Rohrtouren, Wasserzuführung etc.

Die Grundwasserspiegel in Ruhe liegen voraussichtlich zwischen ca. 0,5 - 10 m u. GOK.

Dokumentation:
nach DIN EN ISO 22475-1, Schichtansprache nach SEP-Standard.

Bei Antreffen von Bohrhindernissen ist unverzüglich die Bauleitung zu informieren. Lohnstunden für die Beseitigung des Bohrhindernisses erkennt der AG nur an, wenn sie angemeldet wurden und dafür das geeignete Werkzeug zum Einsatz kommt.

### Bereich 00 Kampfmittelsondierung

*Hinweis: Hinweise zu Kampfmittelsondierung*
Allgemein:
Detaillierte Angaben sind der Leistungsbeschreibung zu entnehmen.
An den vorgesehenen Bohrpunkten für den Ersatzneubau der Messstellen BK/GW 2005040E und KB 1001E (Protokolle K 2401-26 und N 2601-26) wurde gemäß Stellungnahme des Kampfmittelräumdienstes des Landes Hessen (siehe Anlage 6) ein Kampfmittelverdacht ausgewiesen, so dass für die Aufschlusspunkte dieser Bauwerke Maßnahmen zur Freimessung vorzunehmen sind.

Räumziel:
Auf Basis der aktuellen Gefährdungseinschätzung und dem bestehenden Kampfmittelverdacht wird eine Kampfmittelfreigabe ohne Einschränkungen angestrebt (Abwurfmunition > 50 kg). Die Kampfmittelfreiheit und somit die Räumtiefe richtet sich nach der vermuteten Kampfmittelbelastung, hier Abwurfmunition, und der angestrebten Kampfmittelfreiheit und beträgt somit 5 m.

Bohrlochsondierungen Magnetik gem. TS 9.3.12 der BFR KMR:
Bohrpunkte innerhalb KMVF werden durch eine Bohrlochsondierung gem. BFR KMR TS A-9.3.12 überprüft.

Bereitstellungslager Kampfmittel:
Das Bereitstellungslager für geborgene Kampfmittel ist gem. den technischen Spezifikationen BFR KMR A-9.1.6 einzurichten. Die DGUV-Information 201-027 sind zu beachten (insbesondere Kap. 8.9). Für den Umgang mit Kampfmitteln im Bereitstellungslager ist ausschließlich Personal mit mindestens 5-jähriger Erfahrung in der KMR einzusetzen.

Vermessung:
Vor Beginn der Sondierungen sind die Bohrpunkte vor Ort einzumessen und zu markieren. Alle Lageangaben sind im UTM-Koordinatensystem (ETRS89 / UTM 32N, EPSG:25832) anzugeben.

Verfüllung:
Die Bohrlöcher sind nach Abschluss der Arbeiten zu verfüllen. Der Einbau hat beim Ziehen der PVC-Hilfsverrohrungen bis zur Oberkante des ungebundenen Straßenaufbaus bzw. bis zur Geländeoberkante (in unbefestigten Flächen) zu erfolgen und ist durch Einsatz geeigneter technischer Hilfsmittel (Bohrschnecke, Stempel) lagenweise zu verdichten.

#### Abschnitt 00.00 Kampfmittelsondierung KB 1001E und BK/GW 2005040E

**00.00.0010 Vorbereitung, Koordination**
*** Pauschalposition
Vorbereitung, Koordination und Abstimmung der
KMR- Maßnahmen im Zuge der Gesamtausführung mit den
beteiligten Akteuren. Klärung und Feststellung des
Bauablaufs und Abstimmung der KMR- Maßnahmen
einschließlich Teilnahme an Baubesprechungen.
Fortschreiben der Räumplanung und zeitliche Integration in die Gesamtablaufplanung der Baumaßnahme. Die
Leistungen sind ausschließlich durch den
Räumstellenleiter bzw. dem benannten Vertreter zu
erbringen. Die Teilnahme an regelmäßigen
Baufortschritsbesprechungen während der Ausführung
sind Bestandteil dieser Position.
Menge: 1,000 Psch

**00.00.0020 Räumstellenanmeldung**
*** Pauschalposition
Fristgerechte Anmeldung der Räumstelle bei den
zuständigen Ordnungsbehörden und dem
Kampfmittelräumdienst des Landes Hessen.
Menge: 1,000 Psch

**00.00.0030 Baustelleneinrichtung**
Geräte, Werkzeuge und sonstige Betriebsmittel, die zur
vertragsgemäßen Ausführung der Bauleistungenan beiden Standortenerforderlich sind, auf die Baustelle bringen, bereitstellen und soweit der Geräteeinsatz nicht gesondert vergütet wird - betriebsfertig aufstellen einschl. der dafür
notwendigen Arbeiten. Die erforderlichen festen Anlagen
herstellen. Baubüros, Unterkünfte, Werkstätten, Lagerschuppen und dgl., soweit erforderlich, antransportieren, auĩauen und einrichten. Strom-, Wasser-, Fernsprechanschluss sowie Entsorgungseinrichtungen und dgl. für die Baustelle, soweit erforderlich, herstellen. Bei Bedarf Lagerplätze, sonstige Platzbefestigungen und Wege im Baustellenbereich anlegen. Oberbodenarbeiten einschl. Beseitigen von Aufwuchs für die Baustelleneinrichtung, soweit erforderlich, ausführen. Flächen beschaffen, sofern die vom AG zur Verfügung gestellten
nicht ausreichen. Kosten für Vorhalten, Unterhalten und
Betreiben der Geräte, Anlagen und Einrichtungen
einschl. Mieten, Pacht, Gebühren und dgl. werden nicht
mit dieser Pauschale, sondern mit den Einheitspreisen
der betreffenden Teilleistungen vergütet. Soweit nicht
für besƟmmte Leistungen für das Einrichten der Baustelle gesonderte Positionen im Leistungsverzeichnis
enthalten sind, gilt die Pauschale für alle Leistungen dieses Abschnittes des Leistungsverzeichnisses.
Zufahrt zur Baustelle vorhanden.
Menge: 2,000 Stk

**00.00.0040 Baustellenräumung**
Beide Baustellen von allen Geräten, Anlagen, Einrichtungen und
dgl. räumen. Benutzte Flächen und Wege entsprechend dem
ursprünglichen Zustand herrichten. Soweit nicht für
bestimmte Leistungen für das Räumen der Baustelle gesonderte Positionen im Leistungsverzeichnis enthalten
sind, gilt die Pauschale für alle Leistungen dieses AbschniƩes des Leistungsverzeichnisses.
Menge: 2,000 Stk

**00.00.0050 Einmessen und Auswertung**
Einmessung  der  sondierten  Bohrpunkte  mittels dGPS,  detailierte  Auswertung  der  Spurdiagramme und  Erstellung  einer  Ergebniskarte  durch Truppführer  und  Geophysiker,  beide Befähigungsschieninhaber  gem.  §  20 Sprengstoffgesetz (SprengG).
Menge: 2,000 Stk

**00.00.0060 Bohrlochsondierungen**
Bohrlochsondierung nach Unterlagen des AG innerhalb der
Räumstelle durchführen. Bohrloch in Etappen herstellen und verrohren. Verrohrung nach Abschluss der Sondierung vollständig ziehen und von der Baustelle enƞernen.
Umsetzen der Bohreinrichtung von Bohransatzpunkt zu
Bohransatzpunkt innerhalb der Räumstelle wird nicht gesondert vergütet. Abgerechnet wird die Sondiertiefe bis zum Freigabehorizont am jeweiligen Bohransatzpunkt.
Durchbohren befestigter Oberflächen und von Hindernissen wird gesondert vergütet.
Sondierverfahren = Magnetik.
Baugrund = nach Unterlagen des AG.
Freigabehorizont unter Geländeoberfläche bis 10,00 m.
Menge: 20,000 m

**00.00.0070 Verfüllen Sondierbohrungen**
Verfüllen der Bohrlöcher mit Bohrgut.
Menge: 6,000 Stk

**00.00.0080 Verschließen der Bohrlöcher**
Fachgerechtes Wiederverschließen der Bohrlöcher. Im Fall von Asphaltdecken mit Verfüllmaterial aus reaktivem Asphaltmischgut gem. Vorgaben des H RepA.
Menge: 6,000 Stk

**00.00.0090 Abschlussbericht / Freigabe**
Dokumentation der Ergebnisse und Erstellung eines Abschlussberichtes.
Menge: 2,000 Stk

### Bereich 01 Errichtung GWM KB 1037E / 2024

#### Abschnitt 01.00 Vorbereitung, Baustelleneinrichtung, Vorhaltung und Räumung

**01.00.0010 Einholung Schachtscheine sämtlicher TÖB**
*** Pauschalposition
Schachtscheine aller betroffenen Ver-/Entsorgungsträger (TÖB) einholen, und ggf. von diesen vor Ort anzeichnen lassen.
HINWEIS: Die Kampfmittelrecherche beim diesbezüglichen Informationsdienst erbrachtekonkreten Hinweise auf eine Belastung des Gebietes im Umfeld der Bohrungen für den Neubau der Messstellen KB 1001E und BK/GW 2005040E durch Kampfmittel.
Menge: 1,000 Psch

**01.00.0020 Mobilisierung, Antransport und Baustellenersteinrichtung**
*** Pauschalposition
Schachtung und Einebnung des Bohransatzpunktes / Herstellung Planum (ca. 1 m²) mit max. 0,5 m³ Bodenabtra-gung, Geräte, Werkzeuge, Toilette und sonstige Betriebsmittel, die zur vertragsmäßigen Durchführung der Bauleistungen erforderlich sind, auf die erste Baustelle bringen, bereitstellen und, soweit der Geräteeinsatz nicht gesondert berechnet wird, betriebsfertig aufstellen, einschl. der dafür notwendigen Arbeiten. Einrichten und Sichern des Bohrplatzes. Installation von Ölwannen. Vorhalten von Geräten und ausreichend Bindemittel zur Beseitigung evtl. Havarien von wassergefähr-denden Stoffen. Bei Bedarf Zufahrtswege zur Baustelle, sowie Lagerplätze, sonstige Platzbefestigungen und Wege im Baustellenbereich anlegen. Kosten für Vorhalten, Unterhalten und Betreiben der Geräte und Anlagen und Einrichtungen, einschl. Miete, Pacht und Gebühren und dergleichen werden nicht mit dieser Pauschale, sondern mit der Position 1.1.40 gesondert vergütet. Soweit nicht für bestimmte Leistungen für das Einrichten der Baustelle gesonderte Positionen im LV enthalten sind, gilt die Pauschale für alle Leistungen sämtlicher Abschnitte des Leistungsverzeichnisses.
Menge: 1,000 Psch

**01.00.0030 Aufbau und Einrichtung der Bohranlage Bohrpunkt KB 1037E / 2024**
*** Pauschalposition
Aufbau und Einrichtung der Bohranlage incl. aller dazugehörigen Arbeiten.
Menge: 1,000 Psch

**01.00.0040 Baustellenvorhaltung**
*** Pauschalposition
Vorhalten der Baustelleneinrichtung für sämtliche in der Leistungsbeschreibung aufgeführten Leistungen. Die Leistung beinhaltet die ständige Beseitigung der durch die Bauaus-führung hervorgerufenen Verunreinigungen. Die Instandhaltung und Instandsetzung des Zufahrtsweges. Die Pauschale gilt für alle Leistungen sämtlicher Abschnitte des Leistungs-verzeichnisses.
Menge: 1,000 Psch

**01.00.0050 Baustellensicherung**
*** Pauschalposition
Sicherung der Baustelle gegen unbefugtes Betreten; vorhalten und für die Dauer der Bauarbeiten unterhalten.
Menge: 1,000 Psch

**01.00.0060 Baustellenräumung**
*** Pauschalposition
Abbau und Vorbereitung der Bohranlage für den nächsten Bohrpunkt. Baustelle von allen Geräten, Anlagen und Einrichtungen und dergleichen räumen. Benutzte Flächen und Wege entsprechend dem ursprünglichen Zustand unter Wahrung der landschaftspflegerischen Belange ordnungs-gemäß wiederherrichten. Verunreinigungen beseitigen.
Menge: 1,000 Psch

**01.00.0070 Reinigung Verkehrsflächen**
*** Pauschalposition
Reinigung von öffentlichen Verkehrsflächen und Zuwegungen von  durch den Bauverkehr des  AN verursachten Verschmutzungen über die Bauzeit.
Die Vergütung erfolgt einmalig pauschal für alle während der
Bauausführung betroffenen Flächen.
Mehrfache Reinigung nach Erfordernis und Baufortschritt ist  einzukalkulieren.
Menge: 1,000 Psch

**01.00.0080 Instandhaltung der Verkehrsflächen**
*** Pauschalposition
Laufende Sicherung und Instandhaltung der Verkehrsflächen im
gesamten Baubereich.

Die Vergütung erfolgt einmalig pauschal für alle während der
Bauausführung betroffenen Flächen.
Menge: 1,000 Psch

#### Abschnitt 01.01 Wasser- und Strombereitstellung

**01.01.0010 Baustrom für Testarbeiten**
Stromversorgung mit Aggregat
Vorhalten und Betrieb eines geeigneten schallgedämpften Stromaggregats für alle notwendigen Arbeiten mit Leistungsanforderungen bis 10 kW, 32 A  im vorgesehenen
Ausführungszeitraum für hydraulische Tests;
Betankung mittels Handpumpe unter
Sicherheitsvorkehrungen gegen Tropfverluste; Ölauffangwannen, Sicherung gegen Diebstahl des Treibstoffs / des Aggregats und Vandalismus; Tankinhalt 80-100 l für
1 x tägliche Betankung, vorzugsweise Biodiesel;
Gewährleistung einer kontinuierlichen Stromerzeugung
während eines Pumpversuchs; bei Ausfall des Aggregats
durch Verschulden des AN z.B. während eines Pumpversuchs hat der AN auf Anweisung der Bauleitung den Pumpversuch auf
eigene Kosten zu verlängern.

Abrechnung auf Nachweis.
Menge: 2,000 Tag

**01.01.0020 Wasserbereitstellung**
Bereitstellung von Bauwasser, z.B. zum Ausgleich von Spülungsverlusten, mittels Tankwagen über die Bauzeit.

Die Position gilt für Wasser, das nicht durch den AG bauseits zur Verfügung gestellt wird, sondern aus einem obertägigen Hydranten entnommen wird. Der Leistungsumfang der Position beinhaltet

  die Beschaffung und das Vorhalten der für die Wasserentnahme notwendigen Bauteile, Geräte und Materialien,
  die Abstimmungen mit dem Versorgungsträger,
  die Transportkosten,
  die Gebühren für die Wasserentnahme,
  den Wasserpreis

Die Abrechnung der Position erfolgt auf Grundlage der durch gemeinsame (AN und AG sowie Wasserversorger) Zählerablesungen ermittelten Wassermenge.
Menge: 500,000 m³

#### Abschnitt 01.02 Bohrarbeiten

*Hinweis*
HINWEIS: Das Abteufen der Bohrung erfolgt im Trocken- und Spülbohrverfahren mit Gewinnung gestörter Proben. Die Sammlung, Lagerung und Entsorgung des anfallenden Bohrkleins erfolgt durch den AN. Die Kosten sind in den entsprechenden Leistungspositionen kalkulatorisch zu berücksichtigen. Im Zuge des Niederbringens der Bohrung werden die Endteufen durch die hydrogeologische Fachbegleitung (BÜ) angepasst. Abweichungen von den Zielteufen sind möglich und wahrscheinlich; Bohrung (Trockenbohrung, Spülbohrung mit Luft bzw. Süßwasser nach Wahl des AN mit Enddurchmesser 12 ¼ Zoll [311,2 mm] abteufen; inklusive aller Nebenarbeiten, Erstellung der Bohrmeisterschichtenverzeichnisse)
Weitere Details sind der Leistungsbeschreibung zu entnehmen.

**01.02.0010 Handschachtung**
Handschachtung am Bohransatzpunkt bis 2,0 m Tiefe in Böden der Klassen 1-6.
Menge: 1,000 Stk

**01.02.0020 Trockenbohrung mit Dm > 400 mm für Hilfs-/Standverrohrung**
Bohrung  für Standrohr in geeignetem Durchmesser, Teufenbereich 0 - 10 m
in Auffüllungen und Lockergestein
Menge: 4,000 m

**01.02.0030 Bohrung mit Dm 12 ¼ Zoll (311,2 mm)**
Teufenbereich 0 bis 30 m;
im Festgestein (Böden der Klassen 6-7) mit geeignetem Bohrverfahren nach Wahl des AN (Imlochhammer, Meißelbohrung, Spülmedien: Süßwasser oder Luft).
Menge: 11,000 m

**01.02.0040 Einbau, Abdichtung und Rückbau des Standrohres**
Einbringen, Mitführen und Abdichten einer temporären,
wiedergewinnbaren, wasserdicht verschraubten Standrohrtour im geeigneten Durchmesser im Rahmen der Bohrarbeiten bis ca. 10 m Teufe (Zersatzzone/Festgestein), sowie Entfernen derselben nach Abschluss der Bohrarbeiten.
Der Standrohrdurchmesser muss so gewählt werden, dass das Erreichen des geplanten Bohrlochenddurchmessers von 311,2 mm (12 ¼") gewährleistet ist (mind. 12 3/4"-Durchmesser).
Das Beräumen der nachgeschobenen Standrohre von überschüssigem Bohrgut ist in die Position einzukalkulieren.
Menge: 4,000 m

**01.02.0050 Wasserspiegel- und Vorortparametermessungen während Bohrarbeiten**
*** Pauschalposition
Messung der Wasserspiegel (Abstichmessungen) mittels Lichtlot im jeweiligen Bohrloch 2x täglich, 1x vor Aufnahme der Bohrarbeiten und 1x nach Beendigung der Bohrarbeiten. Messung von elektrischer Leitfähigkeit, Temperatur und pH-Wert ab GW-Anschnitt im Abstand von einem Meter im ausgetragenen Förderwasserstrom des Bohrprozesses. Die Abstichmessungen sind jeweils auf m u. GOK zu beziehen
und mit Datum und exakter Uhrzeit zu protokollieren.
Menge: 1,000 Psch

#### Abschnitt 01.03 Entsorgung Bohrgut und Spülung

**01.03.0010 Abtransport und fachgerechte Entsorgung des überschüssigen Bohrguts**
Abtransport des anfallenden nicht kontaminierten Bohrguts und fachgerechte Entsorgung mit Nachweisführung; Vorlage der entsprechenden Nachweise (Kopien sind dem AG zu übergeben); bei Verdacht einer Kontamination des Bohrguts ist eine Analyse und in Abhängigkeit des Analysenergebnisses die Entsorgung in einer dafür geeigneten Entsorgungsanlage gegen Vorlage der entsprechenden Nachweise durchzuführen. Die Nachweise sind als Kopien dem AG zu übergeben.
Menge: 2,500 t

**01.03.0020 Abtransport und fachgerechte Entsorgung der anfallenden Wässer**
Abtransport und ordnungsgemäße Entsorgung der

Bohr-, Spül- und
Pumpwässer per LKW zum Klär- und Entwässerungsort nach Wahl des

AN
Menge: 20,000 t

**01.03.0030 Spülungs- / Deklarationsanalytik**
*** Pauschalposition
Analytik der entnommenen Spülwasserprobe durch ein zertifiziertes chemisches Untersuchungslabor auf die in der Liste in Anlage 3 der Leistungsbeschreibung angegebenen Parameter.
Menge: 1,000 Psch

**01.03.0040 Feststoff- / Deklarationsanalytik**
*** Pauschalposition
Durchführung der Feststoffanalysen, Auswertung der Analysenergebnisse und abfallrechtliche Einstufungen.
Menge: 1,000 Psch

#### Abschnitt 01.04 Pumpwässer per LKW zum Klär- und Entwässerungsort nach Wahl des

*Hinweis*
Der Ausbau der Bohrungen erfolgt auf der Grundlage der standortkonkreten geologischen und hydrogeologischen Verhältnisse nach Festlegung durch die Fachbauleitung. Die Längen der einzelnen Ausbauelemente sowie die Ausbau-endteufe können daher variieren. Die Abrechnung erfolgt auf Nachweis.
Details in der Leistungsbeschreibung

**01.04.0010 Filterrohre**
Vorhalten, Liefern und sachgerechtes Einbauen einer PVC-U Kunststoffverrohrung gemäß DIN 4925-2:2017-10; (Filterrohr, 5") DN 125 mm (quer geschlitzt); einschl. Zentrierungen im Abstand von 5,0 m. Schlitzweite 1,0 mm, inkl. der dazu not-wendigen Materialien und Gerätschaften.
Menge: 4,000 m

**01.04.0020 Vollrohre**
Vorhalten, Liefern und sachgerechtes Einbauen einer
PVC-U-Kunststoffverrohrung gemäß DIN 4925-2:2017-10; (Vollrohr, 5") DN 125 mm mit wasserdichten Verbindungen einschl. Zentrierungen im Abstand von 5,0 m; (mind. 0,7 m davon Überflur); zusätzliches Isolieren der Rohrverbindungen mit Schrumpfmuffen; einschl. der dafür notwendigen Materialien und Gerätschaften.
Menge: 4,000 m

**01.04.0030 Bodenkappe**
Bodenkappe passend zur Ausbauverrohrung
Menge: 1,000 St

**01.04.0040 Ringraumhinterfüllung Filterkies**
Filterkiesschüttung 2-3,15 mm (DIN 4924), liefern und  sachgerecht einbauen zwischen Ausbauverrohrung und Bohrlochwand, incl. der notwendigen Materialien und Gerätschaften; gewaschener Kies; Schüttung über Schüttrohre einbringen, bis mindestens ca. 1 m über Filteroberkante als Schutz gegen Setzungen.
Menge: 5,000 m

**01.04.0050 Ringraumhinterfüllung Gegenfilter**
Filtersandschüttung 0,71-1,25 mm (DIN 4924), liefern und sachgerechtes Einbauen zwischen Ausbauverrohrung und Bohrlochwand, incl. der notwendigen Materialien und Gerät-schaften; gewaschener Sand; Einbau oberhalb und unterhalb der Filterkiesschüttung.
Menge: 1,000 m

**01.04.0060 Ringraumverfüllung Füllkies**
Liefern und sachgerechtes Einbauen einer Füllkiesschüttung <2,0 mm, gemischte Körnung, einschl. der notwendigen Materialien und Gerätschaften.
Menge: 5,000 m

**01.04.0070 Ringraumhinterfüllung Tonabdichtung (Compactonit 200 o.ä.)**
Liefern und sachgerechtes Einbauen einer Ringraumverfüllung zwischen Ausbauverrohrung und Bohrlochwand mit Compacto-nit 200 oder einem vergleichbaren Produkt, incl. der notwendi-gen Materialien und Gerätschaften.
Menge: 4,000 m

**01.04.0080 Überflurausbau (0,8 m über GOK)**
Überflurausbau der Grundwassermessstelle nach DIN EN ISO 22475-1 (vgl. Leistungsbeschreibung), einschl. Material und aller erforderlicher Gerätschaften und Arbeiten, Betonver- schalung, DN 1000 Betonrohrsegment (siehe Fotos in der Leistungsbeschreibung) incl. Kiesfüllung; verzinktes Stahlauf-satzrohr (6'') und mit einer abschließbaren SEBA-Sicherheitspegelkappe (5-Kant-SEBA-Sicherheitsverschluss) am Bohrlochkopf; Sichtstange (rot-weiß, Höhe mind. 2,0 m) liefern und einbauen; Planum wiederherstellen.
Menge: 1,000 St

**01.04.0090 Metallschild mit Messstellenbezeichnung**
Liefern und Anbringen eines Metallschildes mit der Bezeichnung
der GWM nach Vorgaben des AG; Schildgröße 150x100 mm, auf einem Träger an der Messstelle angebracht und befestigt.
Menge: 1,000 St

#### Abschnitt 01.05 Klarpumpen

**01.05.0010 An- und Abtransport Geräte**
Zusammenstellen, An- und Abtransport einschl. Vorhalten sämtlicher erforderlicher Geräte, Pumpen, Rohrleitungen, Materialien und Messeinrichtungen, Auf- und Abbau der Geräte, Herstellen aller Medienverbindungen; Auffangen der Sand-/Schwebstofffrachten aus dem Klarpumpen und deren Entsorgung sind in die Leistungspositionen einzurechnen.
Menge: 1,000 St

**01.05.0020 Leitung zur Wasserabführung**
Wasserableitung (mit Überfahrschutz) vor dem Klarpumpen verlegen und abbauen, während des jeweiligen Pumpversuchs betreiben der Wasserableitung und Abschlagen der Förderwässer in von der Bauleitung des AG vorgegebene Einleitstelle (mit Sedimentfang und Erosionsschutz im Einleitbereich); Gesamtlänge: max. 150 m;
HINWEIS: Diese Position kann pro Bohrplatz nur einmal verrechnet werden.
Menge: 1,000 St

**01.05.0030 Einsatz von Mammut-Pumpe zum Klarpumpen**
Ein- und Ausbau von Mammut- Pumpe zum Klarpumpen der Grundwassermessstelle inklusive Ableitung Wasser über Rohrleitung mit einem digitalen Durchflussmessgerät.
Menge: 1,000 St

**01.05.0040 Klarpumpen der Grundwassermessstelle**
Klarpumpen der Messstelle gemäß GW-Zustrom, Pumpdauer bis zum Erreichen der Sandfreiheit und weitgehenden Trübungsfreiheit (max. 24 h); Messung und Dokumentation der geförderten Wassermengen und des Wasserspiegels (digital und vergleichend händisch).
Menge: 1,000 St

#### Abschnitt 01.06 Pumpversuch im offenen Bohrloch

*Hinweis*
HINWEIS: Die Entscheidung zur Durchführung eines Pump-versuchs im offenen Bohrloch obliegt dem Ermessen der fachbegleitenden BÜ (Projektgeologe) des AG.Weitere Hinweise zum Open-Hole-PV in der Leistungsbeschreibung.

**01.06.0010 Pumpversuch im offenen Bohrloch**
Pumpversuche im offenen Bohrloch (ohne Packer).
Mobilisation, Demobilisation des zur Durchführung benötigten Personals sowie Bereitstellung aller erforderlichen Geräte, Ableitung Pumpwasser zur Wiederversickerung (Enfernung bis 100m), Einbautiefe der Pumpe bis 15m, Fördermenge bis zu 100 l/min, Online-Messung der Förderrate und des Wasserstandes, Pumpdauer ca. 8 Std., zuzügl. Wiederanstiegsmessung,  Vorort-Auswertung.
Menge: 1,000 St

#### Abschnitt 01.07 Leistungspumpversuch über 48 h

**01.07.0010 An- und Abtransport Geräte**
Zusammenstellen, An- und Abtransport bzw. Umsetzen einschl. Vorhalten sämtlicher erforderlicher Geräte, Pumpen, Rohrleitungen, Materialien und Messeinrichtungen, Auf- und Abbau der Geräte, Herstellen aller Medienverbindungen.
Menge: 1,000 St

**01.07.0020 Leitung zur Wasserabführung**
Wasserableitung (mit Überfahrschutz) vor dem Klarpumpen verlegen und abbauen, während des jeweiligen Pumpversuchs betreiben der Wasserableitung und Abschlagen der Förderwässer in von der Bauleitung des AG vorgegebene Einleitstelle (mit Sedimentfang und Erosionsschutz im Einleitbereich); Gesamtlänge: max. 150 m;
HINWEIS: Diese Position kann pro Bohrplatz nur einmal verrechnet werden.
Menge: 1,000 St

**01.07.0030 Einsatz von Unter-Wasser-Motor-Pumpe für Pumpversuche**
Ein- und Ausbau von einer Unter-Wasser-Motor-Pumpe für den Kurz-/Leistungspumpversuch sowie eines geeigneten Daten-loggers zur Wasserspiegelmessung (30-s-Messintervall),  incl. Ableitung Wasser über Rohrleitung mit Probenahmehahn sowie mit einem digitalem Durchflussmessgerät bzw. geeichten Wasserzählers zur kontinuierlichen elektronischen Aufzeichnung der Fördermenge.
Menge: 1,000 St

**01.07.0040 Leistungspumpversuch über 48 h**
Durchführung Leistungspumpversuch über 48 h und mit nachfolgender Wiederanstiegsmessung über 24 h (bzw. bis zur Erreichung des Ruhewasserspiegels); tagsüber stündliche Messung der Vor-Ort-Parameter (Leitfähigkeit, Temperatur, pH-Wert, Sauerstoffgehalt, Redoxpotential); digitale Aufzeich-nung der Wasserstände (30-s-Messintervall) und geförderten Wassermengen incl. kontinuierliche händische Kontrolle der automatischen erhobenen Messwerte mittels Lichtlot (in den ersten zwei Stunden ab Beginn und nach Ende des PV in den entsprechenden kleineren Abständen nach DVGW-Regelwerk).
Menge: 48,000 h

**01.07.0050 Datenübergabe**
*** Pauschalposition
Auslesung und Aufbereitung der Loggerdaten sowie der Daten aus der elektronischen Durchflussmessaufzeichnung (bzw. des geeichten Wasserzählers); Übergabe aller händisch erhobenen Messwerte und Messdaten (Wasserspiegel, elektrische Leit-fähigkeit, Wassertemperatur, pH-Wert, Redoxpotential, Sauerstoffgehalt) in Tabellenform (als Excel-Dateien).
Menge: 1,000 Psch

#### Abschnitt 01.08 Grundwasserprobenahme und Analytik

*Hinweis: Hinweis zur Probenahme*
Nach der Pumpphase des Pumpversuches wird durch den Bohrunternehmer im Beisein der öBÜ eine Grundwasserprobe entnommen und durch ein vom AN gebundenes Fachlabor auf die in der Liste in Anhang 5 der Leistungsbeschreibung aufgeführten Parameter untersucht.

**01.08.0010 Entnahme von Grundwasserproben (Pumpproben)**
Entnahme von Grundwasserproben (nach Pumpphase des Leistungspumpversuches) in einem für die zu analysierenden Parameter ausreichenden Volumen mittels Pumpe in max. 15 m Tiefe, Liefern der Probenahmeflaschen, Abfüllen der Grundwasserproben, Etikettieren der Probenahmeflaschen und Protokollierung der Probenahme (Probenahmeprotokoll) mit der Angabe der Entnahmeumstände, Datum und Uhrzeit der Entnahme, Messung der Vorortparameter (Wassertemperatur, Leitfähigkeit, pH-Wert, Sauerstoffgehalt, Redoxpotential), Angabe von Pumpdauer, Pumpmengen, Name des Probenehmers, Bohrtiefe, Tiefe der Pumpe (Probenahmetiefe); Probe verpacken und Übergabe an das durch den AN gebundene Fachlabor am Tag der Probenahme.
Die Entnahme der Pumpproben erfolgt im Beisein der öBÜ.
Tiefenbereich bis 15 m.
Menge: 1,000 Stk

**01.08.0020 Entnahme von Grundwasserproben (Schöpfproben)**
Alternativ zu Pos. 2.5.10:
Entnahme von Grundwasserproben in einem für die zu analysierenden Parameter ausreichenden Volumen mittels tiefenorientiertem Schöpfgerät gem. DIN EN ISO 22475-1 Liefern der Probenahmeflaschen, Abfüllen der Grundwasserproben, Etikettieren der Probenahmeflaschen und Protokollierung der Probenahme (Probenahmeprotokoll) mit der Angabe der Entnahmeumstände, Datum und Uhrzeit der Entnahme, Messung der Vorortparameter (Wassertemperatur, Leitfähigkeit, pH-Wert, Sauerstoffgehalt, Redoxpotential), Angabe von Pumpdauer, Pumpmengen, Name des Probenehmers, Bohrtiefe, Tiefe der Pumpe (Probenahmetiefe); Probe verpacken und Übergabe an das durch den AN gebundene Fachlabor am Tag der Probenahme.
Tiefenbereich bis 15 m.
Menge: 1,000 St

**01.08.0030 Analytik**
Analytik der entnommenen Grundwasserproben durch ein zertifiziertes chemisches Untersuchungslabor auf die in der Liste in Anhang 5 der Leistungsbeschreibung angegebenen Parameter.
Menge: 1,000 Stk

**01.08.0040 Protokoll Analyse / Bericht**
*** Pauschalposition
Erstellung eines Analytik-Berichtes in tabellarischer Form; Übergabe der Daten vorab per Mail und in Papierform mit Unterschrift (per Postweg)
Menge: 1,000 Psch

#### Abschnitt 01.09 Geophysikalische Messungen im offenen Bohrloch (Open-hole)

*Hinweis*
HINWEIS: Zur Unterstützung der bohrlochgeophysikalischen Messungen ist vom AN eine geeignete Pumpe mit entsprechen-dem Einbauequipment bereitzuhalten, da Temperatur/Leit-fähigkeits- sowie Flowmetermessungen unter Förderbedingun-gen erforderlich sind. Die Abrechnung dieser Beihilfe zur Geo-physik erfolgt auf Nachweis und Stundenlohnbasis (Kolonnen-stunden). Weitere Details in der Leistungsbeschreibung.

**01.09.0010 An- und Abtransport aller Geräte (Mobilisation)**
*** Pauschalposition
Zusammenstellen, An- und Abtransport einschl. Vorhalten sämtlicher erforderlicher Geräte, Materialien und Messein-richtungen, Auf- und Abbau der Geräte, Herstellen aller Medienverbindungen.
Menge: 1,000 Psch

**01.09.0020 Durchführung Messung SAL/TEMP (statisch)**
Durchführung von SAL/TEMP inkl. Mess- und Leerfahrt unter Ruhebedingungen (statische Messung).
Menge: 15,000 m

**01.09.0030 Durchführung Messungen SAL/TEMP (angeregt)**
Durchführung von SAL/TEMP inkl. Mess- und Leerfahrt unter Förderbedingungen (angeregte Messungen).
Menge: 15,000 m

**01.09.0040 Durchführung Messung FLOW-Log (statisch)**
Durchführung eines Flowmeter-Logs inkl. Mess- und Leerfahrt unter Ruhebedingungen (statische Messung).
Menge: 15,000 m

**01.09.0050 Durchführung Messungen FLOW-Log (angeregt)**
Durchführung von Flowmeter-Logs inkl. Mess- und Leerfahrten unter Förderbedingungen (angeregte Messungen).
Menge: 15,000 m

**01.09.0060 Durchführung Messungen Tracer-Log,Tracer-Fluid-Logging (TFL)**
*** Pauschalposition
Durchführung von Tracer-Logs/Tracer-Fluid-Logging (incl. Einbringung von Salzlösungs- oder wahlweise Farbtracer (Uranin, Eosin) sowie Null-, Leer- und Messfahrten unter geringer hydraulischer Belastung (Abpumpen).
Menge: 1,000 Psch

**01.09.0070 Durchführung Messung Kaliber-Log (CAL)**
Durchführung eines CAL6-Log (mindestens jedoch
eines Cal4-Log), inkl. Mess- und Leerfahrt
Menge: 15,000 m

**01.09.0080 Durchführung Messung Gamma-Ray-Log (GR)**
Durchführung eines GR-Log inkl. Mess- und Leerfahrt
Menge: 15,000 m

**01.09.0090 Durchführung Messung Fokussiertes Elektro-Log (FEL)**
Durchführung eines FEL-Log inkl. Mess- und Leerfahrt
Menge: 15,000 m

**01.09.0100 Durchführung Messung Elektro-Log (EL-KN, EL-GN)**
Durchführung geophysikalischer Messungen Elektro-Log (EL-KN, EL-GN).
Menge: 15,000 m

**01.09.0110 Durchführung Messung optischer Bohrlochscanner (OBI)**
Durchführung eines optischen Bohrlochscans (OBI) inkl. Mess- und Leerfahrt.
Menge: 15,000 m

**01.09.0120 Übergabe der Ergebnisse der geophysikalischen Messungen**
*** Pauschalposition
Vor-Ort-Interpretation, Übergabe der Messdaten-/kurven im PDF-Format an, sowie Abstimmung zu den Ergebnissen der Messung mit der fachbegleitenden Bauüberwachung des AG zur Festlegung des Endausbaus; Ergebnisdokumentation in einem Bericht (3-fach).
Menge: 1,000 Psch

#### Abschnitt 01.10 Geophysikalische Messungen in der ausgebauten Grundwassermessstelle

**01.10.0010 An- und Abtransport Geräte**
*** Pauschalposition
Zusammenstellen, An- und Abtransport einschl. Vorhalten sämtlicher erforderlicher Geräte, Materialien und Mess- einrichtungen, Auf- und Abbau der Geräte, Herstellen aller Medienverbindungen.
Menge: 1,000 Psch

**01.10.0020 Durchführung Messung Gamma-Gamma-Dichte (GGD)**
Durchführung eines Gamma-Gamma-Dichte-Log inkl. Mess- und Leerfahrt.
Menge: 8,000 m

**01.10.0030 Durchführung Messung Segmentiertes Gamma-Ray-Log (SGL)**
Durchführung eines segmentierten Gamma-Ray-Log inkl.Mess- und Leerfahrt.
Menge: 8,000 m

**01.10.0040 Durchführung Messung FEL bzw. PVC-FEL**
Durchführung eines fokussierten Elektro-Log (FEL)
oder PVC-FEL (in Abhängigkeit von der Lage des Ruhewasserspiegels) inkl. Mess- und Leerfahrt.
Menge: 8,000 m

**01.10.0050 Durchführung Messung Neutron-Neutron-Log (NN)**
Durchführung eines Neutron-Neutron-Log (NN)
inkl. Mess- und Leerfahrt.
Menge: 8,000 m

**01.10.0060 Übergabe der Ergebnisse der Messungen in der GWM**
*** Pauschalposition
Vor-Ort-Interpretation und Information an die fachbegleitende BÜ des AG zur Festlegung eventuell erforderlicher Maßnah-men, Ergebnisdokumentation in einem Bericht (3-fach).
Menge: 1,000 Psch

#### Abschnitt 01.11 Kamerabefahrung im offenen Bohrloch und in der ausgebauten Grundwassermessstelle

**01.11.0010 An- und Abtransport Geräte**
Zusammenstellen, An- und Abtransport einschl. Vorhalten sämtlicher erforderlicher Geräte, Materialien und Messein-richtungen, Auf- und Abbau der Geräte, Herstellen aller Medienverbindungen
HINWEIS: Erfolgen eine oder beide Kamerabefahrungen im Rahmen der entsprechenden geophysikalischen Messungen, so wird die Position „An- und Abtransport der Geräte“ auch nur einmal vergütet.
Menge: 2,000 Stk

**01.11.0020 Durchführung Kamerabefahrung**
Durchführung je einer Kamerabefahrung im offenen Bohrloch und zur Ausbaukontrolle in der Grundwassermessstelle.
Menge: 2,000 Stk

**01.11.0030 Übergabe der Ergebnisse der Kamerabefahrung**
Vor-Ort-Auswertung, Ergebnisdokumentation in einem Bericht (3-fach) mit Übergabe des Videos im mpeg4-Format oder vergleichbar auf CD/DVD/USB-Stick.
Menge: 2,000 Stk

#### Abschnitt 01.12 Dokumentation und Bauabnahme

**01.12.0010 Dokumentationsleistungen**
*** Pauschalposition
Dokumentation (Kopfblatt, Technischer Bericht mit tabellarischem Geräteführer-Schichtenverzeichnissen und Ausbauzeichnungen lt. DIN 4021-4023, Klar- und Leistungspumpversuchsprotokollierung)
Folgende Aufzeichnungen für die Bauwerksakte zusammenstellen und mit Schlussabnahme übergeben (3-fach und digital im PDF-Format):
- Aufmaße, Einleitmengen
- sämtliche Mess-, Prüf-  u. Abnahmeprotokolle Stundenlohnnachweise
- Übergabe Dokumentation zu den Bohr-/Ausbauarbeiten
- Übergabe der Vermessungsergebnisse als Liste und digital als Excel-Tabelle
Menge: 1,000 Psch

**01.12.0020 Bauabnahme**
*** Pauschalposition
Durchführung der Bauabnahme. Prüfung, Protokollierung und Übergabe der errichteten Grundwassermessstelle an den AG. HINWEIS: Findet die Abnahme aller 5 GWM am selben Tag und gemeinsam statt, so wird die Position „Bauabnahme“ auch nur einmal vergütet.
Menge: 1,000 Psch

#### Abschnitt 01.13 Regieleistungen (Stundenlohnarbeiten/Kolonnenstunden)

*Hinweis*
Stundenlohnarbeiten sind nur auf Anordnung der Bauleitung des AG auszuführen; die Durchführung dieser Arbeiten muss vorher von der Fachbegleitung des AG ausdrücklich angeordnet werden.
Die Abrechnung erfolgt anhand der von der Bauleitung geprüften und schriftlich anerkannten Nachweise (Bautages- berichte). Der Verrechnungssatz enthält alle Zuschläge, außer
Überstunden-, Nacht-, Sonn- und Feiertagszuschläge

**01.13.0010 Kolonnenstunde Bohranlage inkl. Bohrtrupp**
Kolonnenstunden mit Beihilfe zur Geophysik, incl.
Vorhalten sowie Ein- und Ausbau von Pumpen- und Stromerzeugungstechnik sowie deren Gestellung
und Betrieb (auf Nachweis).
Menge: 20,000 h

**01.13.0020 Beseitigung von Bohrhindernissen**
*** Pauschalposition
Menge: 1,000 Psch

### Bereich 02 Errichtung GWM KB/GW 2005040E / 2024

#### Abschnitt 02.00 Vorbereitung, Baustelleneinrichtung, Vorhaltung und Räumung

**02.00.0010 Einholung Schachtscheine sämtlicher TÖB**
*** Pauschalposition
Schachtscheine aller betroffenen Ver-/Entsorgungsträger (TÖB) einholen, und ggf. von diesen vor Ort anzeichnen lassen. HINWEIS: Die Kampfmittelrecherche beim diesbezüglichen Informationsdienst erbrachte keine konkreten Hinweise auf eine Belastung des Gebietes im Umfeld Bohrung durch Kampfmittel.
Menge: 1,000 Psch

**02.00.0020 Umsetzung vom vorherigen Bohrpunkt und Baustelleneinrichtung**
*** Pauschalposition
Die einfache Entfernung zwischen den Bohrpunkten beträgt durchschnittlich ca. 0,5 bis 3 km ; Schachtung und Einebnung des Bohransatzpunktes / Herstellung Planum (ca. 1 m²) mit max. 0,5 m³ Bodenabtragung / Geräte, Werkzeuge, Toilette und sonstige Betriebsmittel, die zur vertragsmäßigen Durchführung der Bauleistungen erforderlich sind, auf die Baustelle umsetzen, bereitstellen und, soweit der Geräteeinsatz nicht gesondert berechnet wird, betriebsfertig aufstellen, einschl. der dafür notwendigen Arbeiten / Einrichten und Sichern des Bohrplatzes. Installation von Ölwannen / Vorhalten von Geräten und ausreichend Bindemittel zur Beseitigung evtl. Havarien von wassergefährdenden Stoffen / Bei Bedarf Zufahrtswege zur Baustelle, sowie Lagerplätze, sonstige Platzbefestigungen und Wege im Baustellenbereich anlegen / Oberbodenarbeiten einschl. Beseitigen von Aufwuchs für die Baustelleneinrichtung, soweit erforderlich, ausführen / Kosten für Vorhalten, Unterhalten und Betreiben der Geräte und Anlagen und Einrichtungen, einschl. Miete, Pacht und Gebühren und dergleichen werden nicht mit dieser Pauschale, sondern mit der Position 2.1.40 gesondert vergütet. Soweit nicht für bestimmte Leistungen für das Einrichten der Baustelle gesonderte Positionen im LV enthalten sind, gilt die Pauschale für alle Leistungen sämtlicher Abschnitte des Leistungs-verzeichnisses.
.
Menge: 1,000 Psch

**02.00.0030 Aufbau und Einrichtung der Bohranlage**
*** Pauschalposition
Aufbau und Einrichtung der Bohranlage incl. aller dazugehörigen Arbeiten.
Menge: 1,000 Psch

**02.00.0040 Baustellenvorhaltung**
*** Pauschalposition
Vorhalten der Baustelleneinrichtung für sämtliche in der Leistungsbeschreibung aufgeführten Leistungen. Die Leistung beinhaltet die ständige Beseitigung der durch die Bauaus-führung hervorgerufenen Verunreinigungen. Die Instandhaltung und Instandsetzung des Zufahrtsweges. Die Pauschale gilt für alle Leistungen sämtlicher Abschnitte des Leistungs-verzeichnisses.
Menge: 1,000 Psch

**02.00.0050 Baustellensicherung**
*** Pauschalposition
Sicherung der Baustelle gegen unbefugtes Betreten; vorhalten und für die Dauer der Bauarbeiten unterhalten.
Menge: 1,000 Psch

**02.00.0060 Baustellenräumung**
*** Pauschalposition
Abbau und Vorbereitung der Bohranlage für den nächsten Bohrpunkt. Baustelle von allen Geräten, Anlagen und Einrichtungen und dergleichen räumen. Benutzte Flächen und Wege entsprechend dem ursprünglichen Zustand unter Wahrung der landschaftspflegerischen Belange ordnungs-gemäß wiederherrichten. Verunreinigungen beseitigen
Menge: 1,000 Psch

**02.00.0070 Reinigung Verkehrsflächen**
*** Pauschalposition
Reinigung von öffentlichen Verkehrsflächen und Zuwegungen von  durch den Bauverkehr des  AN verursachten Verschmutzungen über die Bauzeit.
Die Vergütung erfolgt einmalig pauschal für alle während der
Bauausführung betroffenen Flächen.
Mehrfache Reinigung nach Erfordernis und Baufortschritt ist  einzukalkulieren.
Menge: 1,000 Psch

**02.00.0080 Instandhaltung der Verkehrsflächen**
*** Pauschalposition
Laufende Sicherung und Instandhaltung der Verkehrsflächen im
gesamten Baubereich.

Die Vergütung erfolgt einmalig pauschal für alle während der
Bauausführung betroffenen Flächen.
Menge: 1,000 Psch

#### Abschnitt 02.01 Wasser- und Strombereitstellung

**02.01.0010 Baustrom für Testarbeiten**
Stromversorgung mit Aggregat
Vorhalten und Betrieb eines geeigneten schallgedämpften Stromaggregats für alle notwendigen Arbeiten mit Leistungsanforderungen bis 10 kW, 32 A  im vorgesehenen
Ausführungszeitraum für hydraulische Tests;
Betankung mittels Handpumpe unter
Sicherheitsvorkehrungen gegen Tropfverluste; Ölauffangwannen, Sicherung gegen Diebstahl des Treibstoffs / des Aggregats und Vandalismus; Tankinhalt 80-100 l für
1 x tägliche Betankung, vorzugsweise Biodiesel;
Gewährleistung einer kontinuierlichen Stromerzeugung
während eines Pumpversuchs; bei Ausfall des Aggregats
durch Verschulden des AN z.B. während eines Pumpversuchs hat der AN auf Anweisung der Bauleitung den Pumpversuch auf
eigene Kosten zu verlängern.

Abrechnung auf Nachweis.
Menge: 2,000 Tag

**02.01.0020 Wasserbereitstellung**
Bereitstellung von Bauwasser, z.B. zum Ausgleich von Spülungsverlusten, mittels Tankwagen über die Bauzeit.

Die Position gilt für Wasser, das nicht durch den AG bauseits zur Verfügung gestellt wird, sondern aus einem obertägigen Hydranten entnommen wird. Der Leistungsumfang der Position beinhaltet

  die Beschaffung und das Vorhalten der für die Wasserentnahme notwendigen Bauteile, Geräte und Materialien,
  die Abstimmungen mit dem Versorgungsträger,
  die Transportkosten,
  die Gebühren für die Wasserentnahme,
  den Wasserpreis

Die Abrechnung der Position erfolgt auf Grundlage der durch gemeinsame (AN und AG sowie Wasserversorger) Zählerablesungen ermittelten Wassermenge.
Menge: 500,000 m³

#### Abschnitt 02.02 Bohrarbeiten

*Hinweis*
HINWEIS: Das Abteufen der Bohrung erfolgt im Trocken- und Spülbohrverfahren mit Gewinnung gestörter Proben. Die Sammlung, Lagerung und Entsorgung des anfallenden Bohrkleins erfolgt durch den AN. Die Kosten sind in den entsprechenden Leistungspositionen kalkulatorisch zu berücksichtigen. Im Zuge des Niederbringens der Bohrung werden die Endteufen durch die hydrogeologische Fach-begleitung (BÜ) angepasst. Abweichungen von den Zielteufen sind möglich und wahrscheinlich; Bohrung (Trockenbohrung, Spülbohrung mit Luft bzw. Süß-wasser nach Wahl des AN mit Enddurchmesser 12 ¼ Zoll [311,2 mm] abteufen; inklusive aller Nebenarbeiten, Erstellung der Bohrmeisterschichtenverzeichnisse)
Weitere Details sind der Leistungs-beschreibung zu entnehmen.

**02.02.0010 Handschachtung**
Handschachtung am Bohransatzpunkt, aufgrund der Lage von Versorgungsleitungen notwendig; bis 1,0 m Tiefe (bzw. wenn nötig bis 1,5 m oder 2 m) in Böden der Klassen 1-6.
Menge: 1,000 St

**02.02.0020 Trockenbohrung mit Dm > 400 mm für Hilfs-/Standverrohrung**
Teufenbereich 0 - 5 m
im Lockergestein (Böden der Klassen 1-5)
Menge: 4,000 m

**02.02.0030 Bohrung mit Dm 12 ¼ Zoll (311,2 mm)**
Teufenbereich 0 - 30 m,
im Festgestein (Böden der Klassen 6-7) mit geeignetem Bohrverfahren nach Wahl des AN (Imlochhammer, Meißelbohrung, Spülmedien: Süßwasser oder Luft).
Menge: 26,000 m

**02.02.0040 Einbau, Abdichtung und Rückbau des Standrohres**
Einbringen, Mitführen und Abdichten einer temporären,wiedergewinnbaren, wasserdicht verschraubten Standrohrtour im geeigneten Durchmesser im Rahmen der Bohrarbeiten bis ca. 10 m Teufe (Zersatzzone/Festgestein), sowie Entfernen derselben nach Abschluss der Bohrarbeiten. Der Standrohrdurchmesser muss so gewählt werden, dass das Erreichen des geplanten Bohrlochenddurchmessers von 311,2 mm (12 ¼") gewährleistet ist (mind. 12 3/4"-Durchmesser).
Das Beräumen der nachgeschobenen Standrohre von überschüssigem Bohrgut ist in die Position einzukalkulieren.
Menge: 4,000 m

**02.02.0050 Wasserspiegel- und Vorortparametermessungen während der Bohrarbeiten**
*** Pauschalposition
Messung der Wasserspiegel (Abstichmessungen) mittels Lichtlot im jeweiligen Bohrloch 2x täglich, 1x vor Aufnahme der Bohrarbeiten und 1x nach Beendigung der Bohrarbeiten. Messung von elektrischer Leitfähigkeit, Temperatur und pH-Wert ab GW-Anschnitt im Abstand von einem Meter im ausgetragenen Förderwasserstrom des Bohrprozesses. Die Abstichmessungen sind jeweils auf m u. GOK zu beziehen
und mit Datum und exakter Uhrzeit zu protokollieren.
Menge: 1,000 Psch

#### Abschnitt 02.03 Entsorgung Bohrgut und Spülung

**02.03.0010 Abtransport und fachgerechte Entsorgung des überschüssigen Bohrguts**
Abtransport des anfallenden nicht kontaminierten Bohrguts und fachgerechte Entsorgung mit Nachweisführung; Vorlage der entsprechenden Nachweise (Kopien sind dem AG zu übergeben); bei Verdacht einer Kontamination des Bohrguts ist eine Analyse und in Abhängigkeit des Analysenergebnisses die Entsorgung in einer dafür geeigneten Entsorgungsanlage gegen Vorlage der entsprechenden Nachweise durchzuführen. Die Nachweise sind als Kopien dem AG zu übergeben.
Menge: 5,000 t

**02.03.0020 Abtransport und fachgerechte Entsorgung der anfallenden Wässer**
Abtransport und ordnungsgemäße Entsorgung der Bohr-, Spül- und Pumpwässer per LKW zum Klär- und Entwässerungsort nach Wahl des AN.
Menge: 20,000 t

**02.03.0030 Spülungs- / Deklarationsanalytik**
*** Pauschalposition
Analytik der entnommenen Spülwasserprobe durch ein zertifiziertes chemisches Untersuchungslabor auf die in der Liste in Anlage 3 der Leistungsbeschreibung angegebenen Parameter.
Menge: 1,000 Psch

**02.03.0040 Feststoff- / Deklarationsanalytik**
*** Pauschalposition
Durchführung der Feststoffanalysen, Auswertung der Analysenergebnisse und abfallrechtliche Einstufungen.
Menge: 1,000 Psch

#### Abschnitt 02.04 Ausbauarbeiten

*Hinweis*
Der Ausbau der Bohrungen erfolgt auf der Grundlage der standortkonkreten geologischen und hydrogeologischen Verhältnisse nach Festlegung durch die Fachbauleitung. Die Längen der einzelnen Ausbauelemente sowie die Ausbau-endteufe können daher variieren. Die Abrechnung erfolgt auf Nachweis. Details in der Leistungsbeschreibung.

**02.04.0010 Filterrohre**
Vorhalten, Liefern und sachgerechtes Einbauen einer PVC-U Kunststoffverrohrung gemäß DIN 4925-2:2017-10; (Filterrohr, 5") DN 125 mm (quer geschlitzt); einschl. Zentrierungen im Abstand von 5,0 m. Schlitzweite 1,0 mm, inkl. der dazu not-wendigen Materialien und Gerätschaften.
Menge: 10,000 m

**02.04.0020 Vollrohre**
Vorhalten, Liefern und sachgerechtes Einbauen einer
PVC-U-Kunststoffverrohrung gemäß DIN 4925-2:2017-10; (Vollrohr, 5") DN 125 mm mit wasserdichten Verbindungen einschl. Zentrierungen im Abstand von 5,0 m; (mind. 0,7 m davon Überflur); zusätzliches Isolieren der Rohrverbindungen mit Schrumpfmuffen; einschl. der dafür notwendigen Materialien und Gerätschaften.
Menge: 18,000 m

**02.04.0030 Bodenkappe**
Bodenkappe passend zur Ausbauverrohrung.
Menge: 1,000 Stk

**02.04.0040 Ringraumhinterfüllung Filterkies**
Filterkiesschüttung 2-3,15 mm (DIN 4924), liefern und  sachgerecht einbauen zwischen Ausbauverrohrung und Bohrlochwand, incl. der notwendigen Materialien und Gerätschaften; gewaschener Kies; Schüttung über Schüttrohre einbringen, bis mindestens ca. 1 m über Filteroberkante als Schutz gegen Setzungen.
Menge: 13,000 m

**02.04.0050 Ringraumhinterfüllung Gegenfilter**
Filtersandschüttung 0,71-1,25 mm (DIN 4924), liefern und sachgerechtes Einbauen zwischen Ausbauverrohrung und Bohrlochwand, incl. der notwendigen Materialien und Gerät-schaften; gewaschener Sand; Einbau oberhalb und unterhalb der Filterkiesschüttung.
Menge: 2,000 m

**02.04.0060 Ringraumhinterfüllung Tonabdichtung (Compactonit 200 o.ä.)**
Liefern und sachgerechtes Einbauen einer Ringraumverfüllung zwischen Ausbauverrohrung und Bohrlochwand mit Compacto-nit 200 oder einem vergleichbaren Produkt, incl. der notwendi-gen Materialien und Gerätschaften.
Menge: 15,000 m

**02.04.0070 Überflurausbau (0,8 m über GOK)**
Überflurausbau der Grundwassermessstelle nach DIN EN ISO 22475-1 (vgl. Leistungsbeschreibung), einschl. Material und aller erforderlicher Gerätschaften und Arbeiten, Betonver- schalung, DN 500 oder 600 Betonrohrsegment (siehe Fotos in der Leistungsbeschreibung) incl. Kiesfüllung; verzinktes Stahlaufsatzrohr (6'') und mit einer abschließbaren SEBA-Sicherheitspegelkappe (5-Kant-SEBA-Sicherheitsverschluss) am Bohrlochkopf; Sichtstange (rot-weiß, Höhe mind. 2,0 m) liefern und einbauen; Planum wiederherstellen.
Menge: 1,000 Stk

**02.04.0080 Metallschild mit Messstellenbezeichnung**
Liefern und Anbringen eines Metallschildes mit der Bezeichnung
der GWM nach Vorgaben des AG; Schildgröße 150x100 mm, auf einem Träger an der Messstelle angebracht und befestigt.
Menge: 1,000 Stk

#### Abschnitt 02.05 Klarpumpen

**02.05.0010 An- und Abtransport Geräte**
Zusammenstellen, An- und Abtransport einschl. Vorhalten sämtlicher erforderlicher Geräte, Pumpen, Rohrleitungen, Materialien und Messeinrichtungen, Auf- und Abbau der Geräte, Herstellen aller Medienverbindungen; Auffangen der Sand-/Schwebstofffrachten aus dem Klarpumpen und deren Entsorgung sind in die Leistungspositionen einzurechnen.
Menge: 1,000 Stk

**02.05.0020 Leitung zur Wasserabführung**
Wasserableitung (mit Überfahrschutz) vor dem Klarpumpen verlegen und abbauen, während des jeweiligen Pumpversuchs betreiben der Wasserableitung und Abschlagen der Förderwässer in von der Bauleitung des AG vorgegebene Einleitstelle (mit Sedimentfang und Erosionsschutz im Einleitbereich); Gesamtlänge: max. 50 m;
HINWEIS: Diese Position kann pro Bohrplatz nur einmal verrechnet werden.
Menge: 1,000 Stk

**02.05.0030 Einsatz von Mammut-Pumpe zum Klarpumpen**
Ein- und Ausbau von Mammut- Pumpe zum Klarpumpen der Grundwassermessstelle inklusive Ableitung Wasser über Rohrleitung mit einem digitalen Durchflussmessgerät.
Menge: 1,000 Stk

**02.05.0040 Klarpumpen der Grundwassermessstelle**
Klarpumpen der Messstelle gemäß GW-Zustrom, Pumpdauer bis zum Erreichen der Sandfreiheit und weitgehenden Trübungsfreiheit (max. 24 h); Messung und Dokumentation der geförderten Wassermengen und des Wasserspiegels (digital und vergleichend händisch).
Menge: 1,000 Stk

#### Abschnitt 02.06 Pumpversuch im offenen Bohrloch

*Hinweis*
HINWEIS: Die Entscheidung zur Durchführung eines Pump-versuchs im offenen Bohrloch obliegt dem Ermessen der fachbegleitenden BÜ (Projektgeologe) des AG.Weitere Hinweise zum Open-Hole-PV in der Leistungsbeschreibung.

**02.06.0010 Pumpversuch im offenen Bohrloch**
Pumpversuche im offenen Bohrloch (ohne Packer).
Mobilisation, Demobilisation des zur Durchführung benötigten Personals sowie Bereitstellung aller erforderlichen Geräte, Ableitung Pumpwasser zur Wiederversickerung (Enfernung bis 100m), Einbautiefe der Pumpe bis 30m, Fördermenge bis zu 100 l/min, Online-Messung der Förderrate und des Wasserstandes, Pumpdauer ca. 8 Std., zuzügl. Wiederanstiegsmessung,  Vorort-Auswertung.
Menge: 1,000 Stk

#### Abschnitt 02.07 Leistungspumpversuch über 48 h

**02.07.0010 An- und Abtransport Geräte**
Zusammenstellen, An- und Abtransport bzw. Umsetzen einschl. Vorhalten sämtlicher erforderlicher Geräte, Pumpen, Rohrleitungen, Materialien und Messeinrichtungen, Auf- und Abbau der Geräte, Herstellen aller Medienverbindungen.
Menge: 1,000 Stk

**02.07.0020 Leitung zur Wasserabführung**
Wasserableitung (mit Überfahrschutz) vor dem Klarpumpen verlegen und abbauen, während des jeweiligen Pumpversuchs betreiben der Wasserableitung und Abschlagen der Förderwässer in von der Bauleitung des AG vorgegebene Einleitstelle (mit Sedimentfang und Erosionsschutz im Einleitbereich); Gesamtlänge: max. 50 m;
HINWEIS: Diese Position kann pro Bohrplatz nur einmal verrechnet werden.
Menge: 1,000 Stk

**02.07.0030 Einsatz von Unter-Wasser-Motor-Pumpe für Pumpversuche**
Ein- und Ausbau von einer Unter-Wasser-Motor-Pumpe für den Kurz-/Leistungspumpversuch sowie eines geeigneten Daten-loggers zur Wasserspiegelmessung (30-s-Messintervall),  incl. Ableitung Wasser über Rohrleitung mit Probenahmehahn sowie mit einem digitalem Durchflussmessgerät bzw. geeichten Wasserzählers zur kontinuierlichen elektronischen Aufzeichnung der Fördermenge.
Menge: 1,000 Stk

**02.07.0040 Leistungspumpversuch über 48 h**
Durchführung Leistungspumpversuch über 48 h und mit nachfolgender Wiederanstiegsmessung über 36 h (bzw. bis zur Erreichung des Ruhewasserspiegels); tagsüber stündliche Messung der Vor-Ort-Parameter (Leitfähigkeit, Temperatur, pH-Wert, Sauerstoffgehalt, Redoxpotential); digitale Aufzeich-nung der Wasserstände (30-s-Messintervall) und geförderten Wassermengen incl. kontinuierliche händische Kontrolle der automatischen erhobenen Messwerte mittels Lichtlot (in den ersten zwei Stunden ab Beginn und nach Ende des PV in den entsprechenden kleineren Abständen nach DVGW-Regelwerk).
Menge: 48,000 h

**02.07.0050 Datenübergabe**
*** Pauschalposition
Auslesung und Aufbereitung der Loggerdaten sowie der Daten aus der elektronischen Durchflussmessaufzeichnung (bzw. des geeichten Wasserzählers); Übergabe aller händisch erhobenen Messwerte und Messdaten (Wasserspiegel, elektrische Leit-fähigkeit, Wassertemperatur, pH-Wert, Redoxpotential, Sauerstoffgehalt) in Tabellenform (als Excel-Dateien).
Menge: 1,000 Psch

#### Abschnitt 02.08 Grundwasserprobenahme und Analytik

*Hinweis: Hinweis zur Probenahme*
Nach der Pumpphase des Pumpversuches wird durch den Bohrunternehmer im Beisein der öBÜ eine Grundwasserprobe entnommen und durch ein vom AN gebundenes Fachlabor auf die in der Liste in Anhang 5 der Leistungsbeschreibung aufgeführten Parameter untersucht.

**02.08.0010 Entnahme von Grundwasserproben (Pumpproben)**
Entnahme von Grundwasserproben (nach Pumpphase des Leistungspumpversuches) in einem für die zu analysierenden Parameter ausreichenden Volumen mittels Pumpe in max. 30 m Tiefe, Liefern der Probenahmeflaschen, Abfüllen der Grundwasserproben, Etikettieren der Probenahmeflaschen und Protokollierung der Probenahme (Probenahmeprotokoll) mit der Angabe der Entnahmeumstände, Datum und Uhrzeit der Entnahme, Messung der Vorortparameter (Wassertemperatur, Leitfähigkeit, pH-Wert, Sauerstoffgehalt, Redoxpotential), Angabe von Pumpdauer, Pumpmengen, Name des Probenehmers, Bohrtiefe, Tiefe der Pumpe (Probenahmetiefe); Probe verpacken und Übergabe an das durch den AN gebundene Fachlabor am Tag der Probenahme.
Die Entnahme der Pumpproben erfolgt im Beisein der öBÜ.
Tiefenbereich bis 30 m.
Menge: 1,000 Stk

**02.08.0020 Entnahme von Grundwasserproben (Schöpfproben)**
Alternativ zu Pos. 2.5.10:
Entnahme von Grundwasserproben in einem für die zu analysierenden Parameter ausreichenden Volumen mittels tiefenorientiertem Schöpfgerät gem. DIN EN ISO 22475-1 Liefern der Probenahmeflaschen, Abfüllen der Grundwasserproben, Etikettieren der Probenahmeflaschen und Protokollierung der Probenahme (Probenahmeprotokoll) mit der Angabe der Entnahmeumstände, Datum und Uhrzeit der Entnahme, Messung der Vorortparameter (Wassertemperatur, Leitfähigkeit, pH-Wert, Sauerstoffgehalt, Redoxpotential), Angabe von Pumpdauer, Pumpmengen, Name des Probenehmers, Bohrtiefe, Tiefe der Pumpe (Probenahmetiefe); Probe verpacken und Übergabe an das durch den AN gebundene Fachlabor am Tag der Probenahme.
Tiefenbereich bis 15 m.
Menge: 1,000 Stk

**02.08.0030 Analytik**
Analytik der entnommenen Grundwasserproben durch ein zertifiziertes chemisches Untersuchungslabor auf die in der Liste in Anhang 5 der Leistungsbeschreibung angegebenen Parameter.
Menge: 1,000 Stk

**02.08.0040 Protokoll Analyse / Bericht**
*** Pauschalposition
Erstellung eines Analytik-Berichtes in tabellarischer Form; Übergabe der Daten vorab per Mail und in Papierform mit Unterschrift (per Postweg)
Menge: 1,000 Psch

#### Abschnitt 02.09 Geophysikalische Messungen im offenen Bohrloch (Open-hole)

*Hinweis*
HINWEIS: Zur Unterstützung der bohrlochgeophysikalischen Messungen ist vom AN eine geeignete Pumpe mit entsprechen-dem Einbauequipment bereitzuhalten, da Temperatur/Leit-fähigkeits- sowie Flowmetermessungen unter Förderbedingun-gen erforderlich sind. Die Abrechnung dieser Beihilfe zur Geo-physik erfolgt auf Nachweis und Stundenlohnbasis (Kolonnen-stunden). Weitere Details in der Leistungsbeschreibung.

**02.09.0010 An- und Abtransport aller Geräte (Mobilisation)**
*** Pauschalposition
Zusammenstellen, An- und Abtransport einschl. Vorhalten sämtlicher erforderlicher Geräte, Materialien und Messein-richtungen, Auf- und Abbau der Geräte, Herstellen
aller Medienverbindungen.
Menge: 1,000 Psch

**02.09.0020 Durchführung Messung SAL/TEMP (statisch)**
Durchführung von SAL/TEMP inkl. Mess- und Leerfahrt unter Ruhebedingungen (statische Messung).
Menge: 30,000 m

**02.09.0030 Durchführung Messungen SAL/TEMP (angeregt)**
Durchführung von SAL/TEMP inkl. Mess- und Leerfahrt unter Förderbedingungen (angeregte Messungen).
Menge: 30,000 m

**02.09.0040 Durchführung Messung FLOW-Log (statisch)**
Durchführung eines Flowmeter-Logs inkl. Mess- und Leerfahrt unter Ruhebedingungen (statische Messung).
Menge: 30,000 m

**02.09.0050 Durchführung Messungen FLOW-Log (angeregt)**
Durchführung von Flowmeter-Logs inkl. Mess- und Leerfahrten unter Förderbedingungen (angeregte Messungen).
Menge: 30,000 m

**02.09.0060 Durchführung Messungen Tracer-Log,Tracer-Fluid-Logging (TFL)**
*** Pauschalposition
Durchführung von Tracer-Logs/Tracer-Fluid-Logging (incl. Einbringung von Salzlösungs- oder wahlweise Farbtracer (Uranin, Eosin) sowie Null-, Leer- und Messfahrten unter geringer hydraulischer Belastung (Abpumpen).
Menge: 1,000 Psch

**02.09.0070 Durchführung Messung Kaliber-Log (CAL)**
Durchführung eines CAL6-Log (mindestens jedoch
eines Cal4-Log), inkl. Mess- und Leerfahrt.
Menge: 30,000 m

**02.09.0080 Durchführung Messung Gamma-Ray-Log (GR)**
Durchführung eines GR-Log inkl. Mess- und Leerfahrt
Menge: 30,000 m

**02.09.0090 Durchführung Messung Fokussiertes Elektro-Log (FEL)**
Durchführung eines FEL-Log inkl. Mess- und Leerfahrt
Menge: 30,000 m

**02.09.0100 Durchführung Messung Elektro-Log (EL-KN, EL-GN)**
Durchführung geophysikalischer Messungen Elektro-Log (EL-KN, EL-GN).
Menge: 30,000 m

**02.09.0110 Durchführung Messung optischer Bohrlochscanner (OBI)**
Durchführung eines optischen Bohrlochscans (OBI) inkl. Mess- und Leerfahrt.
Menge: 30,000 m

**02.09.0120 Übergabe der Ergebnisse der geophysikalischen Messungen**
*** Pauschalposition
Vor-Ort-Interpretation, Übergabe der Messdaten-/kurven im PDF-Format an, sowie Abstimmung zu den Ergebnissen der Messung mit der fachbegleitenden Bauüberwachung des AG zur Festlegung des Endausbaus; Ergebnisdokumentation in einem Bericht (3-fach).
Menge: 1,000 Psch

#### Abschnitt 02.10 Geophysikalische Messungen in der ausgebauten Grundwassermessstelle

**02.10.0010 An- und Abtransport Geräte**
*** Pauschalposition
Zusammenstellen, An- und Abtransport einschl. Vorhalten sämtlicher erforderlicher Geräte, Materialien und Mess- einrichtungen, Auf- und Abbau der Geräte, Herstellen aller Medienverbindungen.
Menge: 1,000 Psch

**02.10.0020 Durchführung Messung Gamma-Gamma-Dichte (GGD)**
Durchführung eines Gamma-Gamma-Dichte-Log inkl. Mess- und Leerfahrt.
Menge: 28,000 m

**02.10.0030 Durchführung Messung Segmentiertes Gamma-Ray-Log (SGL)**
Durchführung eines segmentierten Gamma-Ray-Log inkl.Mess- und Leerfahrt.
Menge: 28,000 m

**02.10.0040 Durchführung Messung FEL bzw. PVC-FEL**
Durchführung eines fokussierten Elektro-Log (FEL)
oder PVC-FEL (in Abhängigkeit von der Lage des Ruhewasserspiegels) inkl. Mess- und Leerfahrt.
Menge: 28,000 m

**02.10.0050 Durchführung Messung Neutron-Neutron-Log (NN)**
Durchführung eines Neutron-Neutron-Log (NN)
inkl. Mess- und Leerfahrt.
Menge: 28,000 m

**02.10.0060 Übergabe der Ergebnisse der Messungen in der GWM**
*** Pauschalposition
Vor-Ort-Interpretation und Information an die fachbegleitende BÜ des AG zur Festlegung eventuell erforderlicher Maßnah-men, Ergebnisdokumentation in einem Bericht (3-fach).
Menge: 1,000 Psch

#### Abschnitt 02.11 Kamerabefahrung im offenen Bohrloch und in der ausgebauten Grundwassermessstelle

**02.11.0010 An- und Abtransport Geräte**
Zusammenstellen, An- und Abtransport einschl. Vorhalten sämtlicher erforderlicher Geräte, Materialien und Messein-richtungen, Auf- und Abbau der Geräte, Herstellen aller Medienverbindungen.
HINWEIS: Erfolgen eine oder beide Kamerabefahrungen im Rahmen der entsprechenden geophysikalischen Messungen, so wird die Position „An- und Abtransport der Geräte“ auch nur einmal vergütet.
Menge: 2,000 Stk

**02.11.0020 Durchführung Kamerabefahrung**
Durchführung je einer Kamerabefahrung im offenen Bohrloch und zur Ausbaukontrolle in der Grundwassermessstelle
Menge: 2,000 Stk

**02.11.0030 Übergabe der Ergebnisse der Kamerabefahrung**
Vor-Ort-Auswertung, Ergebnisdokumentation in einem Bericht (3-fach) mit Übergabe des Videos im mpeg4-Format oder vergleichbar auf CD/DVD/USB-Stick.
Menge: 2,000 Stk

#### Abschnitt 02.12 Dokumentation und Bauabnahme

**02.12.0010 Dokumentationsleistungen**
*** Pauschalposition
Dokumentation (Kopfblatt, Technischer Bericht mit tabellarischem Geräteführer-Schichtenverzeichnissen und Ausbauzeichnungen lt. DIN 4021-4023, Klar- und Leistungspumpversuchsprotokollierung)
Folgende Aufzeichnungen für die Bauwerksakte zusammenstellen und mit Schlussabnahme übergeben (3-fach und digital im PDF-Format):
- Aufmaße, Einleitmengen
- sämtliche Mess-, Prüf-  u. Abnahmeprotokolle
- Stundenlohnnachweise
- Übergabe Dokumentation zu den Bohr-/Ausbauarbeiten
- Übergabe der Vermessungsergebnisse als Liste und digital als Excel-Tabelle
Menge: 1,000 Psch

**02.12.0020 Bauabnahme**
*** Pauschalposition
Durchführung der Bauabnahme. Prüfung, Protokollierung und Übergabe der errichteten Grundwassermessstelle an den AG. HINWEIS: Findet die Abnahme aller 5 GWM am selben Tag und gemeinsam statt, so wird die Position „Bauabnahme“ auch nur einmal vergütet..
Menge: 1,000 Psch

#### Abschnitt 02.13 Regieleistungen (Stundenlohnarbeiten/Kolonnenstunden)

*Hinweis*
Stundenlohnarbeiten sind nur auf Anordnung der Bauleitung des AG auszuführen; die Durchführung dieser Arbeiten muss vorher von der Fachbegleitung des AG ausdrücklich angeordnet werden.
Die Abrechnung erfolgt anhand der von der Bauleitung geprüften und schriftlich anerkannten Nachweise (Bautages- berichte). Der Verrechnungssatz enthält alle Zuschläge, außer
Überstunden-, Nacht-, Sonn- und Feiertagszuschläge

**02.13.0010 Kolonnenstunde Bohranlage inkl. Bohrtrupp**
Kolonnenstunden mit Beihilfe zur Geophysik, incl.
Vorhalten sowie Ein- und Ausbau von Pumpen- und Stromerzeugungstechnik sowie deren Gestellung
und Betrieb (auf Nachweis).
Menge: 20,000 h

**02.13.0020 Beseitigung von Bohrhindernissen**
*** Pauschalposition
Menge: 1,000 Psch

### Bereich 03 Errichtung GWM KB 1001E / 2024

#### Abschnitt 03.00 Vorbereitung, Baustelleneinrichtung, Vorhaltung und Räumung

**03.00.0010 Einholung Schachtscheine sämtlicher TÖB**
*** Pauschalposition
Schachtscheine aller betroffenen Ver-/Entsorgungsträger (TÖB) einholen, und ggf. von diesen vor Ort anzeichnen lassen. HINWEIS: Die Kampfmittelrecherche beim diesbezüglichen Informationsdienst erbrachte keine konkreten Hinweise auf eine Belastung des Gebietes im Umfeld Bohrung durch Kampfmittel.
Menge: 1,000 Psch

**03.00.0020 Umsetzung vom vorherigen Bohrpunkt und Baustelleneinrichtung**
*** Pauschalposition
Die einfache Entfernung zwischen den Bohrpunkten beträgt durchschnittlich ca. 0,5 bis 3 km ; Schachtung und Einebnung des Bohransatzpunktes / Herstellung Planum (ca. 1 m²) mit max. 0,5 m³ Bodenabtragung / Geräte, Werkzeuge, Toilette und sonstige Betriebsmittel, die zur vertragsmäßigen Durchführung der Bauleistungen erforderlich sind, auf die Baustelle umsetzen, bereitstellen und, soweit der Geräteeinsatz nicht gesondert berechnet wird, betriebsfertig aufstellen, einschl. der dafür notwendigen Arbeiten / Einrichten und Sichern des Bohrplatzes. Installation von Ölwannen / Vorhalten von Geräten und ausreichend Bindemittel zur Beseitigung evtl. Havarien von wassergefährdenden Stoffen / Bei Bedarf Zufahrtswege zur Baustelle, sowie Lagerplätze, sonstige Platzbefestigungen und Wege im Baustellenbereich anlegen / Oberbodenarbeiten einschl. Beseitigen von Aufwuchs für die Baustelleneinrichtung, soweit erforderlich, ausführen / Kosten für Vorhalten, Unterhalten und Betreiben der Geräte und Anlagen und Einrichtungen, einschl. Miete, Pacht und Gebühren und dergleichen werden nicht mit dieser Pauschale, sondern mit der Position 3.1.40 gesondert vergütet. Soweit nicht für bestimmte Leistungen für das Einrichten der Baustelle gesonderte Positionen im LV enthalten sind, gilt die Pauschale für alle Leistungen sämtlicher Abschnitte des Leistungs-verzeichnisses.
.
Menge: 1,000 Psch

**03.00.0030 Aufbau und Einrichtung der Bohranlage**
*** Pauschalposition
Aufbau und Einrichtung der Bohranlage incl. aller dazugehörigen Arbeiten.
Menge: 1,000 Psch

**03.00.0040 Baustellenvorhaltung**
*** Pauschalposition
Vorhalten der Baustelleneinrichtung für sämtliche in der Leistungsbeschreibung aufgeführten Leistungen. Die Leistung beinhaltet die ständige Beseitigung der durch die Bauaus-führung hervorgerufenen Verunreinigungen. Die Instandhaltung und Instandsetzung des Zufahrtsweges. Die Pauschale gilt für alle Leistungen sämtlicher Abschnitte des Leistungs-verzeichnisses.
Menge: 1,000 Psch

**03.00.0050 Baustellensicherung**
*** Pauschalposition
Sicherung der Baustelle gegen unbefugtes Betreten; vorhalten und für die Dauer der Bauarbeiten unterhalten.
Menge: 1,000 Psch

**03.00.0060 Baustellenräumung**
*** Pauschalposition
Abbau und Vorbereitung der Bohranlage für den nächsten Bohrpunkt. Baustelle von allen Geräten, Anlagen und Einrichtungen und dergleichen räumen. Benutzte Flächen und Wege entsprechend dem ursprünglichen Zustand unter Wahrung der landschaftspflegerischen Belange ordnungs-gemäß wiederherrichten. Verunreinigungen beseitigen.
Menge: 1,000 Psch

**03.00.0070 Reinigung Verkehrsflächen**
*** Pauschalposition
Reinigung von öffentlichen Verkehrsflächen und Zuwegungen von  durch den Bauverkehr des  AN verursachten Verschmutzungen über die Bauzeit.
Die Vergütung erfolgt einmalig pauschal für alle während der
Bauausführung betroffenen Flächen.
Mehrfache Reinigung nach Erfordernis und Baufortschritt ist  einzukalkulieren.
Menge: 1,000 Psch

**03.00.0080 Instandhaltung der Verkehrsflächen**
*** Pauschalposition
Laufende Sicherung und Instandhaltung der Verkehrsflächen im
gesamten Baubereich.

Die Vergütung erfolgt einmalig pauschal für alle während der
Bauausführung betroffenen Flächen.
Menge: 1,000 Psch

#### Abschnitt 03.01 Wasser- und Strombereitstellung

**03.01.0010 Baustrom für Testarbeiten**
Stromversorgung mit Aggregat
Vorhalten und Betrieb eines geeigneten schallgedämpften Stromaggregats für alle notwendigen Arbeiten mit Leistungsanforderungen bis 10 kW, 32 A  im vorgesehenen
Ausführungszeitraum für hydraulische Tests;
Betankung mittels Handpumpe unter
Sicherheitsvorkehrungen gegen Tropfverluste; Ölauffangwannen, Sicherung gegen Diebstahl des Treibstoffs / des Aggregats und Vandalismus; Tankinhalt 80-100 l für
1 x tägliche Betankung, vorzugsweise Biodiesel;
Gewährleistung einer kontinuierlichen Stromerzeugung
während eines Pumpversuchs; bei Ausfall des Aggregats
durch Verschulden des AN z.B. während eines Pumpversuchs hat der AN auf Anweisung der Bauleitung den Pumpversuch auf
eigene Kosten zu verlängern.

Abrechnung auf Nachweis.
Menge: 2,000 Tag

**03.01.0020 Wasserbereitstellung**
Bereitstellung von Bauwasser, z.B. zum Ausgleich von Spülungsverlusten, mittels Tankwagen über die Bauzeit.

Die Position gilt für Wasser, das nicht durch den AG bauseits zur Verfügung gestellt wird, sondern aus einem obertägigen Hydranten entnommen wird. Der Leistungsumfang der Position beinhaltet

  die Beschaffung und das Vorhalten der für die Wasserentnahme notwendigen Bauteile, Geräte und Materialien,
  die Abstimmungen mit dem Versorgungsträger,
  die Transportkosten,
  die Gebühren für die Wasserentnahme,
  den Wasserpreis

Die Abrechnung der Position erfolgt auf Grundlage der durch gemeinsame (AN und AG sowie Wasserversorger) Zählerablesungen ermittelten Wassermenge.
Menge: 500,000 m³

#### Abschnitt 03.02 Bohrarbeiten

*Hinweis*
HINWEIS: Das Abteufen der Bohrung erfolgt im Trocken- und Spülbohrverfahren mit Gewinnung gestörter Proben. Die Sammlung, Lagerung und Entsorgung des anfallenden Bohrkleins erfolgt durch den AN. Die Kosten sind in den entsprechenden Leistungspositionen kalkulatorisch zu berücksichtigen. Im Zuge des Niederbringens der Bohrung werden die Endteufen durch die hydrogeologische Fachbegleitung (BÜ) angepasst. Abweichungen von den Zielteufen sind möglich und wahrscheinlich; Bohrung (Trockenbohrung, Spülbohrung mit Luft bzw. Süßwasser nach Wahl des AN mit Enddurchmesser 12 ¼ Zoll [311,2 mm] abteufen; inklusive aller Nebenarbeiten, Erstellung der Bohrmeisterschichtenverzeichnisse)
Weitere Details sind der Leistungsbeschreibung zu entnehmen.

**03.02.0010 Handschachtung**
Handschachtung am Bohransatzpunkt, aufgrund der Lage von Versorgungsleitungen notwendig; bis 1,0 m Tiefe (bzw. wenn nötig bis 1,5 m oder 2 m) in Böden der Klassen 1-6.
Menge: 0,000 Stk

**03.02.0020 Trockenbohrung mit Dm > 400 mm für Hilfs-/Standverrohrung**
Teufenbereich 0 - 5 m
im Lockergestein (Böden der Klassen 1-5)
Menge: 4,000 m

**03.02.0030 Bohrung mit Dm 12 ¼ Zoll (311,2 mm)**
Teufenbereich 0 - 50 m,
im Festgestein (Böden der Klassen 6-7) mit geeignetem Bohrverfahren nach Wahl des AN (Imlochhammer, Meißelbohrung, Spülmedien: Süßwasser oder Luft).
Menge: 26,000 m

**03.02.0040 Einbau, Abdichtung und Rückbau des Standrohres**
Einbringen, Mitführen und Abdichten einer temporären,wiedergewinnbaren, wasserdicht verschraubten Standrohrtour im geeigneten Durchmesser im Rahmen der Bohrarbeiten bis ca. 10 m Teufe (Zersatzzone/Festgestein), sowie Entfernen derselben nach Abschluss der Bohrarbeiten. Der Standrohrdurchmesser muss so gewählt werden, dass das Erreichen des geplanten Bohrlochenddurchmessers von 311,2 mm (12 ¼") gewährleistet ist (mind. 12 3/4"-Durchmesser).
Das Beräumen der nachgeschobenen Standrohre von überschüssigem Bohrgut ist in die Position einzukalkulieren.
Menge: 4,000 m

**03.02.0050 Wasserspiegel- und Vorortparametermessungen während der Bohrarbeiten**
*** Pauschalposition
Messung der Wasserspiegel (Abstichmessungen) mittels Lichtlot im jeweiligen Bohrloch 2x täglich, 1x vor Aufnahme der Bohrarbeiten und 1x nach Beendigung der Bohrarbeiten. Messung von elektrischer Leitfähigkeit, Temperatur und pH-Wert ab GW-Anschnitt im Abstand von einem Meter im ausgetragenen Förderwasserstrom des Bohrprozesses. Die Abstichmessungen sind jeweils auf m u. GOK zu beziehen
und mit Datum und exakter Uhrzeit zu protokollieren.
Menge: 1,000 Psch

#### Abschnitt 03.03 Entsorgung Bohrgut und Spülung

**03.03.0010 Abtransport und fachgerechte Entsorgung des überschüssigen Bohrguts**
Abtransport des anfallenden nicht kontaminierten Bohrguts und fachgerechte Entsorgung mit Nachweisführung; Vorlage der entsprechenden Nachweise (Kopien sind dem AG zu übergeben); bei Verdacht einer Kontamination des Bohrguts ist eine Analyse und in Abhängigkeit des Analysenergebnisses die Entsorgung in einer dafür geeigneten Entsorgungsanlage gegen Vorlage der entsprechenden Nachweise durchzuführen. Die Nachweise sind als Kopien dem AG zu übergeben.
Menge: 5,000 t

**03.03.0020 Abtransport und fachgerechte Entsorgung der anfallenden Wässer**
Abtransport und ordnungsgemäße Entsorgung der Bohr-, Spül- und Pumpwässer per LKW zum Klär- und Entwässerungsort nach Wahl des AN.
Menge: 20,000 t

**03.03.0030 Spülungs- / Deklarationsanalytik**
*** Pauschalposition
Analytik der entnommenen Spülwasserprobe durch ein zertifiziertes chemisches Untersuchungslabor auf die in der Liste in Anlage 3 der Leistungsbeschreibung angegebenen Parameter.
Menge: 1,000 Psch

**03.03.0040 Feststoff- / Deklarationsanalytik**
*** Pauschalposition
Durchführung der Feststoffanalysen, Auswertung der Analysenergebnisse und abfallrechtliche Einstufungen.
Menge: 1,000 Psch

#### Abschnitt 03.04 Ausbauarbeiten

*Hinweis*
Der Ausbau der Bohrungen erfolgt auf der Grundlage der standortkonkreten geologischen und hydrogeologischen Verhältnisse nach Festlegung durch die Fachbauleitung. Die Längen der einzelnen Ausbauelemente sowie die Ausbau-endteufe können daher variieren. Die Abrechnung erfolgt auf Nachweis.
Details in der Leistungsbeschreibung

**03.04.0010 Filterrohre**
Vorhalten, Liefern und sachgerechtes Einbauen einer PVC-U Kunststoffverrohrung gemäß DIN 4925-2:2017-10; (Filterrohr, 5") DN 125 mm (quer geschlitzt); einschl. Zentrierungen im Abstand von 5,0 m. Schlitzweite 1,0 mm, inkl. der dazu not-wendigen Materialien und Gerätschaften.
Menge: 10,000 m

**03.04.0020 Vollrohre**
Vorhalten, Liefern und sachgerechtes Einbauen einer
PVC-U-Kunststoffverrohrung gemäß DIN 4925-2:2017-10; (Vollrohr, 5") DN 125 mm mit wasserdichten Verbindungen einschl. Zentrierungen im Abstand von 5,0 m; (mind. 0,7 m davon Überflur); zusätzliches Isolieren der Rohrverbindungen mit Schrumpfmuffen; einschl. der dafür notwendigen Materialien und Gerätschaften.
Menge: 18,000 m

**03.04.0030 Bodenkappe**
Bodenkappe passend zur Ausbauverrohrung
Menge: 1,000 Stk

**03.04.0040 Ringraumhinterfüllung Filterkies**
Filterkiesschüttung 2-3,15 mm (DIN 4924), liefern und  sachgerecht einbauen zwischen Ausbauverrohrung und Bohrlochwand, incl. der notwendigen Materialien und Gerätschaften; gewaschener Kies; Schüttung über Schüttrohre einbringen, bis mindestens ca. 1 m über Filteroberkante als Schutz gegen Setzungen.
Menge: 22,000 m

**03.04.0050 Ringraumhinterfüllung Gegenfilter**
Filtersandschüttung 0,71-1,25 mm (DIN 4924), liefern und sachgerechtes Einbauen zwischen Ausbauverrohrung und Bohrlochwand, incl. der notwendigen Materialien und Gerät-schaften; gewaschener Sand; Einbau oberhalb und unterhalb der Filterkiesschüttung.
Menge: 2,000 m

**03.04.0060 Ringraumhinterfüllung Tonabdichtung (Compactonit 200 o.ä.)**
Liefern und sachgerechtes Einbauen einer Ringraumverfüllung zwischen Ausbauverrohrung und Bohrlochwand mit Compacto-nit 200 oder einem vergleichbaren Produkt, incl. der notwendi-gen Materialien und Gerätschaften.
Menge: 6,000 m

**03.04.0070 Überflurausbau (0,8 m über GOK)**
Überflurausbau der Grundwassermessstelle nach DIN EN ISO 22475-1 (vgl. Leistungsbeschreibung), einschl. Material und aller erforderlicher Gerätschaften und Arbeiten, Betonver- schalung, DN 500 oder 600 Betonrohrsegment (siehe Fotos in der Leistungsbeschreibung) incl. Kiesfüllung; verzinktes Stahlaufsatzrohr (6'') und mit einer abschließbaren SEBA-Sicherheitspegelkappe (5-Kant-SEBA-Sicherheitsverschluss) am Bohrlochkopf; Sichtstange (rot-weiß, Höhe mind. 2,0 m) liefern und einbauen; Planum wiederherstellen.
Menge: 1,000 Stk

**03.04.0080 Metallschild mit Messstellenbezeichnung**
Liefern und Anbringen eines Metallschildes mit der Bezeichnung
der GWM nach Vorgaben des AG; Schildgröße 150x100 mm, auf einem Träger an der Messstelle angebracht und befestigt.
Menge: 1,000 Stk

#### Abschnitt 03.05 Klarpumpen

**03.05.0010 An- und Abtransport Geräte**
Zusammenstellen, An- und Abtransport einschl. Vorhalten sämtlicher erforderlicher Geräte, Pumpen, Rohrleitungen, Materialien und Messeinrichtungen, Auf- und Abbau der Geräte, Herstellen aller Medienverbindungen; Auffangen der Sand-/Schwebstofffrachten aus dem Klarpumpen und deren Entsorgung sind in die Leistungspositionen einzurechnen.
Menge: 1,000 Stk

**03.05.0020 Leitung zur Wasserabführung**
Wasserableitung (mit Überfahrschutz) vor dem Klarpumpen verlegen und abbauen, während des jeweiligen Pumpversuchs betreiben der Wasserableitung und Abschlagen der Förderwässer in von der Bauleitung des AG vorgegebene Einleitstelle (mit Sedimentfang und Erosionsschutz im Einleitbereich); Gesamtlänge: max. 50 m;
HINWEIS: Diese Position kann pro Bohrplatz nur einmal verrechnet werden.
Menge: 1,000 Stk

**03.05.0030 Einsatz von Mammut-Pumpe zum Klarpumpen**
Ein- und Ausbau von Mammut- Pumpe zum Klarpumpen der Grundwassermessstelle inklusive Ableitung Wasser über Rohrleitung mit einem digitalen Durchflussmessgerät.
Menge: 1,000 Stk

**03.05.0040 Klarpumpen der Grundwassermessstelle**
Klarpumpen der Messstelle gemäß GW-Zustrom, Pumpdauer bis zum Erreichen der Sandfreiheit und weitgehenden Trübungsfreiheit (max. 24 h); Messung und Dokumentation der geförderten Wassermengen und des Wasserspiegels (digital und vergleichend händisch).
Menge: 1,000 Stk

#### Abschnitt 03.06 Pumpversuch im offenen Bohrloch

*Hinweis*
HINWEIS: Die Entscheidung zur Durchführung eines Pump-versuchs im offenen Bohrloch obliegt dem Ermessen der fachbegleitenden BÜ (Projektgeologe) des AG. Weitere Hinweise zum Open-Hole-PV in der Leistungsbeschreibung.

**03.06.0010 Pumpversuch im offenen Bohrloch**
Pumpversuche im offenen Bohrloch (ohne Packer).
Mobilisation, Demobilisation des zur Durchführung benötigten Personals sowie Bereitstellung aller erforderlichen Geräte, Ableitung Pumpwasser zur Wiederversickerung (Enfernung bis 100m), Einbautiefe der Pumpe bis 30m, Fördermenge bis zu 100 l/min, Online-Messung der Förderrate und des Wasserstandes, Pumpdauer ca. 8 Std., zuzügl. Wiederanstiegsmessung,  Vorort-Auswertung.
Menge: 1,000 Stk

#### Abschnitt 03.07 Leistungspumpversuch über 48 h

**03.07.0010 An- und Abtransport Geräte**
Zusammenstellen, An- und Abtransport bzw. Umsetzen einschl. Vorhalten sämtlicher erforderlicher Geräte, Pumpen, Rohrleitungen, Materialien und Messeinrichtungen, Auf- und Abbau der Geräte, Herstellen aller Medienverbindungen.
Menge: 1,000 Stk

**03.07.0020 Leitung zur Wasserabführung**
Wasserableitung (mit Überfahrschutz) vor dem Klarpumpen verlegen und abbauen, während des jeweiligen Pumpversuchs betreiben der Wasserableitung und Abschlagen der Förderwässer in von der Bauleitung des AG vorgegebene Einleitstelle (mit Sedimentfang und Erosionsschutz im Einleitbereich); Gesamtlänge: max. 50 m;
HINWEIS: Diese Position kann pro Bohrplatz nur einmal verrechnet werden.
Menge: 1,000 Stk

**03.07.0030 Einsatz von Unter-Wasser-Motor-Pumpe für Pumpversuche**
Ein- und Ausbau von einer Unter-Wasser-Motor-Pumpe für den Kurz-/Leistungspumpversuch sowie eines geeigneten Daten-loggers zur Wasserspiegelmessung (30-s-Messintervall),  incl. Ableitung Wasser über Rohrleitung mit Probenahmehahn sowie mit einem digitalem Durchflussmessgerät bzw. geeichten Wasserzählers zur kontinuierlichen elektronischen Aufzeichnung der Fördermenge.
Menge: 1,000 Stk

**03.07.0040 Leistungspumpversuch über 48 h**
Durchführung Leistungspumpversuch über 48 h und mit nachfolgender Wiederanstiegsmessung über 36 h (bzw. bis zur Erreichung des Ruhewasserspiegels); tagsüber stündliche Messung der Vor-Ort-Parameter (Leitfähigkeit, Temperatur, pH-Wert, Sauerstoffgehalt, Redoxpotential); digitale Aufzeichnung der Wasserstände (30-s-Messintervall) und geförderten Wassermengen incl. kontinuierliche händische Kontrolle der automatischen erhobenen Messwerte mittels Lichtlot (in den ersten zwei Stunden ab Beginn und nach Ende des PV in den entsprechenden kleineren Abständen nach DVGW-Regelwerk).
Menge: 48,000 h

**03.07.0050 Datenübergabe**
*** Pauschalposition
Auslesung und Aufbereitung der Loggerdaten sowie der Daten aus der elektronischen Durchflussmessaufzeichnung (bzw. des geeichten Wasserzählers); Übergabe aller händisch erhobenen Messwerte und Messdaten (Wasserspiegel, elektrische Leit-fähigkeit, Wassertemperatur, pH-Wert, Redoxpotential, Sauerstoffgehalt) in Tabellenform (als Excel-Dateien).
Menge: 1,000 Psch

#### Abschnitt 03.08 Grundwasserprobenahme und Analytik

*Hinweis: Hinweis zur Probenahme*
Nach der Pumpphase des Pumpversuches wird durch den Bohrunternehmer im Beisein der öBÜ eine Grundwasserprobe entnommen und durch ein vom AN gebundenes Fachlabor auf die in der Liste in Anhang 5 der Leistungsbeschreibung aufgeführten Parameter untersucht.

**03.08.0010 Entnahme von Grundwasserproben (Pumpproben)**
Entnahme von Grundwasserproben (nach Pumpphase des Leistungspumpversuches) in einem für die zu analysierenden Parameter ausreichenden Volumen mittels Pumpe in max. 30 m Tiefe, Liefern der Probenahmeflaschen, Abfüllen der Grundwasserproben, Etikettieren der Probenahmeflaschen und Protokollierung der Probenahme (Probenahmeprotokoll) mit der Angabe der Entnahmeumstände, Datum und Uhrzeit der Entnahme, Messung der Vorortparameter (Wassertemperatur, Leitfähigkeit, pH-Wert, Sauerstoffgehalt, Redoxpotential), Angabe von Pumpdauer, Pumpmengen, Name des Probenehmers, Bohrtiefe, Tiefe der Pumpe (Probenahmetiefe); Probe verpacken und Übergabe an das durch den AN gebundene Fachlabor am Tag der Probenahme.
Die Entnahme der Pumpproben erfolgt im Beisein der öBÜ.
Tiefenbereich bis 30 m.
Menge: 1,000 Stk

**03.08.0020 Entnahme von Grundwasserproben (Schöpfproben)**
Alternativ zu Pos. 2.5.10:
Entnahme von Grundwasserproben in einem für die zu analysierenden Parameter ausreichenden Volumen mittels tiefenorientiertem Schöpfgerät gem. DIN EN ISO 22475-1 Liefern der Probenahmeflaschen, Abfüllen der Grundwasserproben, Etikettieren der Probenahmeflaschen und Protokollierung der Probenahme (Probenahmeprotokoll) mit der Angabe der Entnahmeumstände, Datum und Uhrzeit der Entnahme, Messung der Vorortparameter (Wassertemperatur, Leitfähigkeit, pH-Wert, Sauerstoffgehalt, Redoxpotential), Angabe von Pumpdauer, Pumpmengen, Name des Probenehmers, Bohrtiefe, Tiefe der Pumpe (Probenahmetiefe); Probe verpacken und Übergabe an das durch den AN gebundene Fachlabor am Tag der Probenahme.
Tiefenbereich bis 15 m.
Menge: 1,000 Stk

**03.08.0030 Analytik**
Analytik der entnommenen Grundwasserproben durch ein zertifiziertes chemisches Untersuchungslabor auf die in der Liste in Anhang 5 der Leistungsbeschreibung angegebenen Parameter.
Menge: 1,000 Stk

**03.08.0040 Protokoll Analyse / Bericht**
*** Pauschalposition
Erstellung eines Analytik-Berichtes in tabellarischer Form; Übergabe der Daten vorab per Mail und in Papierform mit Unterschrift (per Postweg)
Menge: 1,000 Psch

#### Abschnitt 03.09 Geophysikalische Messungen im offenen Bohrloch (Open-hole)

*Hinweis*
HINWEIS: Zur Unterstützung der bohrlochgeophysikalischen Messungen ist vom AN eine geeignete Pumpe mit entsprechen-dem Einbauequipment bereitzuhalten, da Temperatur/Leit-fähigkeits- sowie Flowmetermessungen unter Förderbedingun-gen erforderlich sind. Die Abrechnung dieser Beihilfe zur Geo-physik erfolgt auf Nachweis und Stundenlohnbasis (Kolonnen-stunden). Weitere Details in der Leistungsbeschreibung.

**03.09.0010 An- und Abtransport aller Geräte (Mobilisation)**
*** Pauschalposition
Zusammenstellen, An- und Abtransport einschl. Vorhalten sämtlicher erforderlicher Geräte, Materialien und Messein-richtungen, Auf- und Abbau der Geräte, Herstellen
aller Medienverbindungen.
Menge: 1,000 Psch

**03.09.0020 Durchführung Messung SAL/TEMP (statisch)**
Durchführung von SAL/TEMP inkl. Mess- und Leerfahrt unter Ruhebedingungen (statische Messung).
Menge: 30,000 m

**03.09.0030 Durchführung Messungen SAL/TEMP (angeregt)**
Durchführung von SAL/TEMP inkl. Mess- und Leerfahrt unter Förderbedingungen (angeregte Messungen).
Menge: 30,000 m

**03.09.0040 Durchführung Messung FLOW-Log (statisch)**
Durchführung eines Flowmeter-Logs inkl. Mess- und Leerfahrt unter Ruhebedingungen (statische Messung).
Menge: 30,000 m

**03.09.0050 Durchführung Messungen FLOW-Log (angeregt)**
Durchführung von Flowmeter-Logs inkl. Mess- und Leerfahrten unter Förderbedingungen (angeregte Messungen).
Menge: 30,000 m

**03.09.0060 Durchführung Messungen Tracer-Log,Tracer-Fluid-Logging (TFL)**
*** Pauschalposition
Durchführung von Tracer-Logs/Tracer-Fluid-Logging (incl. Einbringung von Salzlösungs- oder wahlweise Farbtracer (Uranin, Eosin) sowie Null-, Leer- und Messfahrten unter geringer hydraulischer Belastung (Abpumpen).
Menge: 1,000 Psch

**03.09.0070 Durchführung Messung Kaliber-Log (CAL)**
Durchführung eines CAL6-Log (mindestens jedoch
eines Cal4-Log), inkl. Mess- und Leerfahrt.
Menge: 30,000 m

**03.09.0080 Durchführung Messung Gamma-Ray-Log (GR)**
Durchführung eines GR-Log inkl. Mess- und Leerfahrt.
Menge: 30,000 m

**03.09.0090 Durchführung Messung Fokussiertes Elektro-Log (FEL)**
Durchführung eines FEL-Log inkl. Mess- und Leerfahrt.
Menge: 30,000 m

**03.09.0100 Durchführung Messung Elektro-Log (EL-KN, EL-GN)**
Durchführung geophysikalischer Messungen Elektro-Log (EL-KN, EL-GN).
Menge: 30,000 m

**03.09.0110 Durchführung Messung optischer Bohrlochscanner (OBI)**
Durchführung eines optischen Bohrlochscans (OBI) inkl. Mess- und Leerfahrt.
Menge: 30,000 m

**03.09.0120 Übergabe der Ergebnisse der geophysikalischen Messungen**
*** Pauschalposition
Vor-Ort-Interpretation, Übergabe der Messdaten-/kurven im PDF-Format an, sowie Abstimmung zu den Ergebnissen der Messung mit der fachbegleitenden Bauüberwachung des AG zur Festlegung des Endausbaus; Ergebnisdokumentation in einem Bericht (3-fach).
Menge: 1,000 Psch

#### Abschnitt 03.10 Geophysikalische Messungen in der ausgebauten Grundwassermessstelle

**03.10.0010 An- und Abtransport Geräte**
*** Pauschalposition
Zusammenstellen, An- und Abtransport einschl. Vorhalten sämtlicher erforderlicher Geräte, Materialien und Mess- einrichtungen, Auf- und Abbau der Geräte, Herstellen aller Medienverbindungen.
Menge: 1,000 Psch

**03.10.0020 Durchführung Messung Gamma-Gamma-Dichte (GGD)**
Durchführung eines Gamma-Gamma-Dichte-Log inkl. Mess- und Leerfahrt.
Menge: 28,000 m

**03.10.0030 Durchführung Messung Segmentiertes Gamma-Ray-Log (SGL)**
Durchführung eines segmentierten Gamma-Ray-Log inkl.Mess- und Leerfahrt.
Menge: 28,000 m

**03.10.0040 Durchführung Messung FEL bzw. PVC-FEL**
Durchführung eines fokussierten Elektro-Log (FEL)
oder PVC-FEL (in Abhängigkeit von der Lage des Ruhewasserspiegels) inkl. Mess- und Leerfahrt.
Menge: 28,000 m

**03.10.0050 Durchführung Messung Neutron-Neutron-Log (NN)**
Durchführung eines Neutron-Neutron-Log (NN)
inkl. Mess- und Leerfahrt.
Menge: 28,000 m

**03.10.0060 Übergabe der Ergebnisse der Messungen in der GWM**
*** Pauschalposition
Vor-Ort-Interpretation und Information an die fachbegleitende BÜ des AG zur Festlegung eventuell erforderlicher Maßnah-men, Ergebnisdokumentation in einem Bericht (3-fach).
Menge: 1,000 Psch

#### Abschnitt 03.11 Kamerabefahrung im offenen Bohrloch und in der ausgebauten Grundwassermessstelle

**03.11.0010 An- und Abtransport Geräte**
Zusammenstellen, An- und Abtransport einschl. Vorhalten sämtlicher erforderlicher Geräte, Materialien und Messein-richtungen, Auf- und Abbau der Geräte, Herstellen aller Medienverbindungen.
HINWEIS: Erfolgen eine oder beide Kamerabefahrungen im Rahmen der entsprechenden geophysikalischen Messungen, so wird die Position „An- und Abtransport der Geräte“ auch nur einmal vergütet.
Menge: 2,000 Stk

**03.11.0020 Durchführung Kamerabefahrung**
Durchführung je einer Kamerabefahrung im offenen Bohrloch und zur Ausbaukontrolle in der Grundwassermessstelle.
Menge: 2,000 Stk

**03.11.0030 Übergabe der Ergebnisse der Kamerabefahrung**
Vor-Ort-Auswertung, Ergebnisdokumentation in einem Bericht (3-fach) mit Übergabe des Videos im mpeg4-Format oder vergleichbar auf CD/DVD/USB-Stick.
Menge: 2,000 Stk

#### Abschnitt 03.12 Dokumentation und Bauabnahme

**03.12.0010 Dokumentationsleistungen**
*** Pauschalposition
Dokumentation (Kopfblatt, Technischer Bericht mit tabellarischem Geräteführer-Schichtenverzeichnissen und Ausbauzeichnungen lt. DIN 4021-4023, Klar- und Leistungspumpversuchsprotokollierung)
Folgende Aufzeichnungen für die Bauwerksakte zusammenstellen und mit Schlussabnahme übergeben (3-fach und digital im PDF-Format):
- Aufmaße, Einleitmengen
- sämtliche Mess-, Prüf-  u. Abnahmeprotokolle
- Stundenlohnnachweise
- Übergabe Dokumentation zu den Bohr-/Ausbauarbeiten
- Übergabe der Vermessungsergebnisse als Liste und digital als Excel-Tabelle
Menge: 1,000 Psch

**03.12.0020 Bauabnahme**
*** Pauschalposition
Durchführung der Bauabnahme. Prüfung, Protokollierung und Übergabe der errichteten Grundwassermessstelle an den AG. HINWEIS: Findet die Abnahme aller 5 GWM am selben Tag und gemeinsam statt, so wird die Position „Bauabnahme“ auch nur einmal vergütet.
Menge: 1,000 Psch

#### Abschnitt 03.13 Regieleistungen (Stundenlohnarbeiten/Kolonnenstunden)

*Hinweis*
Stundenlohnarbeiten sind nur auf Anordnung der Bauleitung des AG auszuführen; die Durchführung dieser Arbeiten muss vorher von der Fachbegleitung des AG ausdrücklich angeordnet werden.
Die Abrechnung erfolgt anhand der von der Bauleitung geprüften und schriftlich anerkannten Nachweise (Bautages- berichte). Der Verrechnungssatz enthält alle Zuschläge, außer
Überstunden-, Nacht-, Sonn- und Feiertagszuschläge

**03.13.0010 Kolonnenstunde Bohranlage inkl. Bohrtrupp**
Kolonnenstunden mit Beihilfe zur Geophysik, incl.
Vorhalten sowie Ein- und Ausbau von Pumpen- und Stromerzeugungstechnik sowie deren Gestellung
und Betrieb (auf Nachweis).
Menge: 20,000 h

**03.13.0020 Beseitigung von Bohrhindernisssen**
*** Pauschalposition
Menge: 1,000 Psch

### Bereich 04 Errichtung GWM Z1 / 2024

#### Abschnitt 04.00 Vorbereitung, Baustelleneinrichtung, Vorhaltung und Räumung

**04.00.0010 Einholung Schachtscheine sämtlicher TÖB**
*** Pauschalposition
Schachtscheine aller betroffenen Ver-/Entsorgungsträger (TÖB) einholen, und ggf. von diesen vor Ort anzeichnen lassen. HINWEIS: Die Kampfmittelrecherche beim diesbezüglichen Informationsdienst erbrachte keine konkreten Hinweise auf eine Belastung des Gebietes im Umfeld Bohrung durch Kampfmittel.
Menge: 1,000 Psch

**04.00.0020 Umsetzung vom vorherigen Bohrpunkt und Baustelleneinrichtung**
*** Pauschalposition
Die einfache Entfernung zwischen den Bohrpunkten beträgt durchschnittlich ca. 0,5 bis 3 km; Schachtung und Einebnung des Bohransatzpunktes / Herstellung Planum (ca. 1 m²) mit max. 0,5 m³ Bodenabtragung / Geräte, Werkzeuge, Toilette und sonstige Betriebsmittel, die zur vertragsmäßigen Durchführung der Bauleistungen erforderlich sind, auf die Baustelle umsetzen, bereitstellen und, soweit der Geräteeinsatz nicht gesondert berechnet wird, betriebsfertig aufstellen, einschl. der dafür notwendigen Arbeiten / Einrichten und Sichern des Bohrplatzes. Installation von Ölwannen / Vorhalten von Geräten und ausreichend Bindemittel zur Beseitigung evtl. Havarien von wassergefährdenden Stoffen / Bei Bedarf Zufahrtswege zur Baustelle, sowie Lagerplätze, sonstige Platzbefestigungen und Wege im Baustellenbereich anlegen / Oberbodenarbeiten einschl. Beseitigen von Aufwuchs für die Baustelleneinrichtung, soweit erforderlich, ausführen / Kosten für Vorhalten, Unterhalten und Betreiben der Geräte und Anlagen und Einrichtungen, einschl. Miete, Pacht und Gebühren und dergleichen werden nicht mit dieser Pauschale, sondern mit der Position 4.1.40 gesondert vergütet. Soweit nicht für bestimmte Leistungen für das Einrichten der Baustelle gesonderte Positionen im LV enthalten sind, gilt die Pauschale für alle Leistungen sämtlicher Abschnitte des Leistungs-verzeichnisses.
Menge: 1,000 Psch

**04.00.0030 Aufbau und Einrichtung der Bohranlage**
*** Pauschalposition
Aufbau und Einrichtung der Bohranlage incl. aller dazugehörigen Arbeiten.
Menge: 1,000 Psch

**04.00.0040 Baustellenvorhaltung**
*** Pauschalposition
Vorhalten der Baustelleneinrichtung für sämtliche in der Leistungsbeschreibung aufgeführten Leistungen. Die Leistung beinhaltet die ständige Beseitigung der durch die Bauaus-führung hervorgerufenen Verunreinigungen. Die Instandhaltung und Instandsetzung des Zufahrtsweges. Die Pauschale gilt für alle Leistungen sämtlicher Abschnitte des Leistungs-verzeichnisses.
Menge: 1,000 Psch

**04.00.0050 Baustellensicherung**
*** Pauschalposition
Sicherung der Baustelle gegen unbefugtes Betreten; vorhalten und für die Dauer der Bauarbeiten unterhalten.
Menge: 1,000 Psch

**04.00.0060 Baustellenräumung**
*** Pauschalposition
Abbau und Vorbereitung der Bohranlage für den nächsten Bohrpunkt. Baustelle von allen Geräten, Anlagen und Einrichtungen und dergleichen räumen. Benutzte Flächen und Wege entsprechend dem ursprünglichen Zustand unter Wahrung der landschaftspflegerischen Belange ordnungs-gemäß wiederherrichten. Verunreinigungen beseitigen.
Menge: 1,000 Psch

**04.00.0070 Reinigung Verkehrsflächen**
*** Pauschalposition
Reinigung von öffentlichen Verkehrsflächen und Zuwegungen von  durch den Bauverkehr des  AN verursachten Verschmutzungen über die Bauzeit.
Die Vergütung erfolgt einmalig pauschal für alle während der
Bauausführung betroffenen Flächen.
Mehrfache Reinigung nach Erfordernis und Baufortschritt ist  einzukalkulieren.
Menge: 1,000 Psch

**04.00.0080 Instandhaltung der Verkehrsflächen**
*** Pauschalposition
Laufende Sicherung und Instandhaltung der Verkehrsflächen im
gesamten Baubereich.

Die Vergütung erfolgt einmalig pauschal für alle während der
Bauausführung betroffenen Flächen.
Menge: 1,000 Psch

#### Abschnitt 04.01 Wasser- und Strombereitstellung

**04.01.0010 Baustrom für Testarbeiten**
Stromversorgung mit Aggregat
Vorhalten und Betrieb eines geeigneten schallgedämpften Stromaggregats für alle notwendigen Arbeiten mit Leistungsanforderungen bis 10 kW, 32 A  im vorgesehenen
Ausführungszeitraum für hydraulische Tests;
Betankung mittels Handpumpe unter
Sicherheitsvorkehrungen gegen Tropfverluste; Ölauffangwannen, Sicherung gegen Diebstahl des Treibstoffs / des Aggregats und Vandalismus; Tankinhalt 80-100 l für
1 x tägliche Betankung, vorzugsweise Biodiesel;
Gewährleistung einer kontinuierlichen Stromerzeugung
während eines Pumpversuchs; bei Ausfall des Aggregats
durch Verschulden des AN z.B. während eines Pumpversuchs hat der AN auf Anweisung der Bauleitung den Pumpversuch auf
eigene Kosten zu verlängern.

Abrechnung auf Nachweis.
Menge: 2,000 Tag

**04.01.0020 Wasserbereitstellung**
Bereitstellung von Bauwasser, z.B. zum Ausgleich von Spülungsverlusten, mittels Tankwagen über die Bauzeit.

Die Position gilt für Wasser, das nicht durch den AG bauseits zur Verfügung gestellt wird, sondern aus einem obertägigen Hydranten entnommen wird. Der Leistungsumfang der Position beinhaltet

  die Beschaffung und das Vorhalten der für die Wasserentnahme notwendigen Bauteile, Geräte und Materialien,
  die Abstimmungen mit dem Versorgungsträger,
  die Transportkosten,
  die Gebühren für die Wasserentnahme,
  den Wasserpreis

Die Abrechnung der Position erfolgt auf Grundlage der durch gemeinsame (AN und AG sowie Wasserversorger) Zählerablesungen ermittelten Wassermenge.
Menge: 500,000 m³

#### Abschnitt 04.02 Bohrarbeiten

*Hinweis*
HINWEIS: Das Abteufen der Bohrung erfolgt im Trocken- und Spülbohrverfahren mit Gewinnung gestörter Proben. Die Sammlung, Lagerung und Entsorgung des anfallenden Bohrkleins erfolgt durch den AN. Die Kosten sind in den entsprechenden Leistungspositionen kalkulatorisch zu berücksichtigen. Im Zuge des Niederbringens der Bohrung werden die Endteufen durch die hydrogeologische Fach-begleitung (BÜ) angepasst. Abweichungen von den Zielteufen sind möglich und wahrscheinlich; Bohrung (Trockenbohrung, Spülbohrung mit Luft bzw. Süß-wasser nach Wahl des AN mit Enddurchmesser 12 ¼ Zoll [311,2 mm] abteufen; inklusive aller Nebenarbeiten, Erstellung der Bohrmeisterschichtenverzeichnisse)
Weitere Details sind der Leistungs-beschreibung zu entnehmen.

**04.02.0010 Handschachtung**
Handschachtung am Bohransatzpunkt, aufgrund der Lage von Versorgungsleitungen notwendig; bis 1,0 m Tiefe (bzw. wenn nötig bis 1,5 m oder 2 m) in Böden der Klassen 1-6.
Menge: 1,000 Stk

**04.02.0020 Trockenbohrung mit Dm > 400 mm für Hilfs-/Standverrohrung**
Teufenbereich 0 - 5 m
im Lockergestein (Böden der Klassen 1-5)
Menge: 2,000 m

**04.02.0030 Bohrung mit Dm 12 ¼ Zoll (311,2 mm)**
Teufenbereich 0 - 50 m,
im Festgestein (Böden der Klassen 6-7) mit geeignetem Bohrverfahren nach Wahl des AN (Imlochhammer, Meißelbohrung, Spülmedien: Süßwasser oder Luft).
Menge: 28,000 m

**04.02.0040 Einbau, Abdichtung und Rückbau des Standrohres**
Einbringen, Mitführen und Abdichten einer temporären,wiedergewinnbaren, wasserdicht verschraubten Standrohrtour im geeigneten Durchmesser im Rahmen der Bohrarbeiten bis ca. 10 m Teufe (Zersatzzone/Festgestein), sowie Entfernen derselben nach Abschluss der Bohrarbeiten. Der Standrohrdurchmesser muss so gewählt werden, dass das Erreichen des geplanten Bohrlochenddurchmessers von 311,2 mm (12 ¼") gewährleistet ist (mind. 12 3/4"-Durchmesser).
Das Beräumen der nachgeschobenen Standrohre von überschüssigem Bohrgut ist in die Position einzukalkulieren.
Menge: 2,000 m

**04.02.0050 Wasserspiegel- und Vorortparametermessungen während der Bohrarbeiten**
*** Pauschalposition
Messung der Wasserspiegel (Abstichmessungen) mittels Lichtlot im jeweiligen Bohrloch 2x täglich, 1x vor Aufnahme der Bohrarbeiten und 1x nach Beendigung der Bohrarbeiten. Messung von elektrischer Leitfähigkeit, Temperatur und pH-Wert ab GW-Anschnitt im Abstand von einem Meter im ausgetragenen Förderwasserstrom des Bohrprozesses. Die Abstichmessungen sind jeweils auf m u. GOK zu beziehen
und mit Datum und exakter Uhrzeit zu protokollieren.
Menge: 1,000 Psch

#### Abschnitt 04.03 Entsorgung Bohrgut und Spülung

**04.03.0010 Abtransport und fachgerechte Entsorgung des überschüssigen Bohrguts**
Abtransport des anfallenden nicht kontaminierten Bohrguts und fachgerechte Entsorgung mit Nachweisführung; Vorlage der entsprechenden Nachweise (Kopien sind dem AG zu übergeben); bei Verdacht einer Kontamination des Bohrguts ist eine Analyse und in Abhängigkeit des Analysenergebnisses die Entsorgung in einer dafür geeigneten Entsorgungsanlage gegen Vorlage der entsprechenden Nachweise durchzuführen. Die Nachweise sind als Kopien dem AG zu übergeben.
Menge: 5,000 t

**04.03.0020 Abtransport und fachgerechte Entsorgung der anfallenden Wässer**
Menge: 20,000 t

**04.03.0030 Spülungs- / Deklarationsanalytik**
*** Pauschalposition
Analytik der entnommenen Spülwasserprobe durch ein zertifiziertes chemisches Untersuchungslabor auf die in der Liste in Anlage 3 der Leistungsbeschreibung angegebenen Parameter.
Menge: 1,000 Psch

**04.03.0040 Feststoff- / Deklarationsanalytik**
*** Pauschalposition
Durchführung der Feststoffanalysen, Auswertung der Analysenergebnisse und abfallrechtliche Einstufungen.
Menge: 1,000 Psch

#### Abschnitt 04.04 Ausbauarbeiten

*Hinweis*
Der Ausbau der Bohrungen erfolgt auf der Grundlage der standortkonkreten geologischen und hydrogeologischen Verhältnisse nach Festlegung durch die Fachbauleitung. Die Längen der einzelnen Ausbauelemente sowie die Ausbau-endteufe können daher variieren. Die Abrechnung erfolgt auf Nachweis.
Details in der Leistungsbeschreibung.

**04.04.0010 Filterrohre**
Vorhalten, Liefern und sachgerechtes Einbauen einer PVC-U Kunststoffverrohrung gemäß DIN 4925-2:2017-10; (Filterrohr, 5") DN 125 mm (quer geschlitzt); einschl. Zentrierungen im Abstand von 5,0 m. Schlitzweite 1,0 mm, inkl. der dazu not-wendigen Materialien und Gerätschaften.
Menge: 10,000 m

**04.04.0020 Vollrohre**
Vorhalten, Liefern und sachgerechtes Einbauen einer
PVC-U-Kunststoffverrohrung gemäß DIN 4925-2:2017-10; (Vollrohr, 5") DN 125 mm mit wasserdichten Verbindungen einschl. Zentrierungen im Abstand von 5,0 m; (mind. 0,7 m davon Überflur); zusätzliches Isolieren der Rohrverbindungen mit Schrumpfmuffen; einschl. der dafür notwendigen Materialien und Gerätschaften.
Menge: 18,000 m

**04.04.0030 Bodenkappe**
Bodenkappe passend zur Ausbauverrohrung
Menge: 1,000 Stk

**04.04.0040 Ringraumhinterfüllung Filterkies**
Filterkiesschüttung 2-3,15 mm (DIN 4924), liefern und  sachgerecht einbauen zwischen Ausbauverrohrung und Bohrlochwand, incl. der notwendigen Materialien und Gerätschaften; gewaschener Kies; Schüttung über Schüttrohre einbringen, bis mindestens ca. 1 m über Filteroberkante als Schutz gegen Setzungen.
Menge: 12,000 m

**04.04.0050 Ringraumhinterfüllung Gegenfilter**
Filtersandschüttung 0,71-1,25 mm (DIN 4924), liefern und sachgerechtes Einbauen zwischen Ausbauverrohrung und Bohrlochwand, incl. der notwendigen Materialien und Gerät-schaften; gewaschener Sand; Einbau oberhalb und unterhalb der Filterkiesschüttung.
Menge: 2,000 m

**04.04.0060 Ringraumhinterfüllung Tonabdichtung (Compactonit 200 o.ä.)**
Liefern und sachgerechtes Einbauen einer Ringraumverfüllung zwischen Ausbauverrohrung und Bohrlochwand mit Compacto-nit 200 oder einem vergleichbaren Produkt, incl. der notwendi-gen Materialien und Gerätschaften.
Menge: 16,000 m

**04.04.0070 Überflurausbau (0,8 m über GOK)**
Überflurausbau der Grundwassermessstelle nach DIN EN ISO 22475-1 (vgl. Leistungsbeschreibung), einschl. Material und aller erforderlicher Gerätschaften und Arbeiten, Betonver- schalung, DN 1000 Betonrohrsegment (siehe Fotos in der Leistungsbeschreibung) incl. Kiesfüllung; verzinktes Stahlauf-satzrohr (6'') und mit einer abschließbaren, SEBA-Sicherheitspegelkappe  (5-Kant-SEBA-Sicherheitsverschluss) am Bohrlochkopf; Sichtstange (rot-weiß, Höhe mind. 2,0 m) liefern und einbauen; Planum wiederherstellen.
Menge: 1,000 Stk

**04.04.0080 Metallschild mit Messstellenbezeichnung**
Liefern und Anbringen eines Metallschildes mit der Bezeichnung
der GWM nach Vorgaben des AG; Schildgröße 150x100 mm, auf einem Träger an der Messstelle angebracht und befestigt.
Menge: 1,000 Stk

#### Abschnitt 04.05 Klarpumpen

**04.05.0010 An- und Abtransport Geräte**
Zusammenstellen, An- und Abtransport einschl. Vorhalten sämtlicher erforderlicher Geräte, Pumpen, Rohrleitungen, Materialien und Messeinrichtungen, Auf- und Abbau der Geräte, Herstellen aller Medienverbindungen; Auffangen der Sand-/Schwebstofffrachten aus dem Klarpumpen und deren Entsorgung sind in die Leistungspositionen einzurechnen.
Menge: 1,000 Stk

**04.05.0020 Leitung zur Wasserabführung**
Wasserableitung (mit Überfahrschutz) vor dem Klarpumpen verlegen und abbauen, während des jeweiligen Pumpversuchs betreiben der Wasserableitung und Abschlagen der Förderwässer in von der Bauleitung des AG vorgegebene Einleitstelle (mit Sedimentfang und Erosionsschutz im Einleitbereich); Gesamtlänge: mind. 150 m,max. 300 m;
HINWEIS: Diese Position kann pro Bohrplatz nur einmal verrechnet werden.
Menge: 1,000 Stk

**04.05.0030 Einsatz von Mammut-Pumpe zum Klarpumpen**
Ein- und Ausbau von Mammut- Pumpe zum Klarpumpen der Grundwassermessstelle inklusive Ableitung Wasser über Rohrleitung mit einem digitalen Durchflussmessgerät.
Menge: 1,000 Stk

**04.05.0040 Klarpumpen der Grundwassermessstelle**
Klarpumpen der Messstelle gemäß GW-Zustrom, Pumpdauer bis zum Erreichen der Sandfreiheit und weitgehenden Trübungsfreiheit (max. 24 h); Messung und Dokumentation der geförderten Wassermengen und des Wasserspiegels (digital und vergleichend händisch).
Menge: 1,000 Stk

#### Abschnitt 04.06 Pumpversuch im offenen Bohrloch

*Hinweis*
HINWEIS: Die Entscheidung zur Durchführung eines Pump-versuchs im offenen Bohrloch obliegt dem Ermessen der fachbegleitenden BÜ (Projektgeologe) des AG.Weitere Hinweise zum Open-Hole-PV in der Leistungsbeschreibung.

**04.06.0010 Pumpversuch im offenen Bohrloch**
Pumpversuche im offenen Bohrloch (ohne Packer).
Mobilisation, Demobilisation des zur Durchführung benötigten Personals sowie Bereitstellung aller erforderlichen Geräte, Ableitung Pumpwasser zur Wiederversickerung (Enfernung bis 100m), Einbautiefe der Pumpe bis 30m, Fördermenge bis zu 100 l/min, Online-Messung der Förderrate und des Wasserstandes, Pumpdauer ca. 8 Std., zuzügl. Wiederanstiegsmessung,  Vorort-Auswertung.
Menge: 1,000 Stk

#### Abschnitt 04.07 Leistungspumpversuch über 48h

**04.07.0010 An- und Abtransport Geräte**
Zusammenstellen, An- und Abtransport bzw. Umsetzen einschl. Vorhalten sämtlicher erforderlicher Geräte, Pumpen, Rohrleitungen, Materialien und Messeinrichtungen, Auf- und Abbau der Geräte, Herstellen aller Medienverbindungen.
Menge: 1,000 Stk

**04.07.0020 Leitung zur Wasserabführung**
Wasserableitung (mit Überfahrschutz) vor dem Klarpumpen verlegen und abbauen, während des jeweiligen Pumpversuchs betreiben der Wasserableitung und Abschlagen der Förderwässer in von der Bauleitung des AG vorgegebene Einleitstelle (mit Sedimentfang und Erosionsschutz im Einleitbereich); Gesamtlänge: mind. 150 m, max. 300 m;
HINWEIS: Diese Position kann pro Bohrplatz nur einmal verrechnet werden.
Menge: 1,000 Stk

**04.07.0030 Einsatz von Unter-Wasser-Motor-Pumpe für Pumpversuche**
Ein- und Ausbau von einer Unter-Wasser-Motor-Pumpe für den Kurz-/Leistungspumpversuch sowie eines geeigneten Daten-loggers zur Wasserspiegelmessung (30-s-Messintervall),  incl. Ableitung Wasser über Rohrleitung mit Probenahmehahn sowie mit einem digitalem Durchflussmessgerät bzw. geeichten Wasserzählers zur kontinuierlichen elektronischen Aufzeichnung der Fördermenge.
Menge: 1,000 Stk

**04.07.0040 Leistungspumpversuch über48 h**
Durchführung Leistungspumpversuch über 48 h und mit nachfolgender Wiederanstiegsmessung über 36 h (bzw. bis zur Erreichung des Ruhewasserspiegels); tagsüber stündliche Messung der Vor-Ort-Parameter (Leitfähigkeit, Temperatur, pH-Wert, Sauerstoffgehalt, Redoxpotential); digitale Aufzeichnung der Wasserstände (30-s-Messintervall) und geförderten Wassermengen incl. kontinuierliche händische Kontrolle der automatischen erhobenen Messwerte mittels Lichtlot (in den ersten zwei Stunden ab Beginn und nach Ende des PV in den entsprechenden kleineren Abständen nach DVGW-Regelwerk).
Menge: 48,000 h

**04.07.0050 Datenübergabe**
*** Pauschalposition
Auslesung und Aufbereitung der Loggerdaten sowie der Daten aus der elektronischen Durchflussmessaufzeichnung (bzw. des geeichten Wasserzählers); Übergabe aller händisch erhobenen Messwerte und Messdaten (Wasserspiegel, elektrische Leit-fähigkeit, Wassertemperatur, pH-Wert, Redoxpotential, Sauerstoffgehalt) in Tabellenform (als Excel-Dateien).
Menge: 1,000 Psch

#### Abschnitt 04.08 Grundwasserprobenahme und Analytik

*Hinweis: Hinweis zur Probenahme*
Nach der Pumpphase des Pumpversuches wird durch den Bohrunternehmer im Beisein der öBÜ eine Grundwasserprobe entnommen und durch ein vom AN gebundenes Fachlabor auf die in der Liste in Anhang 5 der Leistungsbeschreibung aufgeführten Parameter untersucht.

**04.08.0010 Entnahme von Grundwasserproben (Pumpproben)**
Entnahme von Grundwasserproben (nach Pumpphase des Leistungspumpversuches) in einem für die zu analysierenden Parameter ausreichenden Volumen mittels Pumpe in max. 30 m Tiefe, Liefern der Probenahmeflaschen, Abfüllen der Grundwasserproben, Etikettieren der Probenahmeflaschen und Protokollierung der Probenahme (Probenahmeprotokoll) mit der Angabe der Entnahmeumstände, Datum und Uhrzeit der Entnahme, Messung der Vorortparameter (Wassertemperatur, Leitfähigkeit, pH-Wert, Sauerstoffgehalt, Redoxpotential), Angabe von Pumpdauer, Pumpmengen, Name des Probenehmers, Bohrtiefe, Tiefe der Pumpe (Probenahmetiefe); Probe verpacken und Übergabe an das durch den AN gebundene Fachlabor am Tag der Probenahme.
Die Entnahme der Pumpproben erfolgt im Beisein der öBÜ.
Tiefenbereich bis 30 m.
Menge: 1,000 Stk

**04.08.0020 Entnahme von Grundwasserproben (Schöpfproben)**
Alternativ zu Pos. 2.5.10:
Entnahme von Grundwasserproben in einem für die zu analysierenden Parameter ausreichenden Volumen mittels tiefenorientiertem Schöpfgerät gem. DIN EN ISO 22475-1 Liefern der Probenahmeflaschen, Abfüllen der Grundwasserproben, Etikettieren der Probenahmeflaschen und Protokollierung der Probenahme (Probenahmeprotokoll) mit der Angabe der Entnahmeumstände, Datum und Uhrzeit der Entnahme, Messung der Vorortparameter (Wassertemperatur, Leitfähigkeit, pH-Wert, Sauerstoffgehalt, Redoxpotential), Angabe von Pumpdauer, Pumpmengen, Name des Probenehmers, Bohrtiefe, Tiefe der Pumpe (Probenahmetiefe); Probe verpacken und Übergabe an das durch den AN gebundene Fachlabor am Tag der Probenahme.
Tiefenbereich bis 15 m.
Menge: 1,000 Stk

**04.08.0030 Analytik**
Analytik der entnommenen Grundwasserproben durch ein zertifiziertes chemisches Untersuchungslabor auf die in der Liste in Anhang 5 der Leistungsbeschreibung angegebenen Parameter.
Menge: 1,000 Stk

**04.08.0040 Protokoll Analyse / Bericht**
*** Pauschalposition
Erstellung eines Analytik-Berichtes in tabellarischer Form; Übergabe der Daten vorab per Mail und in Papierform mit Unterschrift (per Postweg)
Menge: 1,000 Psch

#### Abschnitt 04.09 Geophysikalische Messungen im offenen Bohrloch (Open-hole)

*Hinweis*
HINWEIS: Zur Unterstützung der bohrlochgeophysikalischen Messungen ist vom AN eine geeignete Pumpe mit entsprechen-dem Einbauequipment bereitzuhalten, da Temperatur/Leit-fähigkeits- sowie Flowmetermessungen unter Förderbedingun-gen erforderlich sind. Die Abrechnung dieser Beihilfe zur Geo-physik erfolgt auf Nachweis und Stundenlohnbasis (Kolonnen-stunden). Weitere Details in der Leistungsbeschreibung.

**04.09.0010 An- und Abtransport aller Geräte (Mobilisation)**
*** Pauschalposition
Zusammenstellen, An- und Abtransport einschl. Vorhalten sämtlicher erforderlicher Geräte, Materialien und Messein-richtungen, Auf- und Abbau der Geräte, Herstellen
aller Medienverbindungen.
Menge: 1,000 Psch

**04.09.0020 Durchführung Messung SAL/TEMP (statisch)**
Durchführung von SAL/TEMP inkl. Mess- und Leerfahrt unter Ruhebedingungen (statische Messung).
Menge: 30,000 m

**04.09.0030 Durchführung Messungen SAL/TEMP (angeregt)**
Durchführung von SAL/TEMP inkl. Mess- und Leerfahrt unter Förderbedingungen (angeregte Messungen).
Menge: 30,000 m

**04.09.0040 Durchführung Messung FLOW-Log (statisch)**
Durchführung eines Flowmeter-Logs inkl. Mess- und Leerfahrt unter Ruhebedingungen (statische Messung).
Menge: 30,000 m

**04.09.0050 Durchführung Messungen FLOW-Log (angeregt)**
Durchführung von Flowmeter-Logs inkl. Mess- und Leerfahrten unter Förderbedingungen (angeregte Messungen).
Menge: 30,000 m

**04.09.0060 Durchführung Messungen Tracer-Log,Tracer-Fluid-Logging (TFL)**
*** Pauschalposition
Durchführung von Tracer-Logs/Tracer-Fluid-Logging (incl. Einbringung von Salzlösungs- oder wahlweise Farbtracer (Uranin, Eosin) sowie Null-, Leer- und Messfahrten unter geringer hydraulischer Belastung (Abpumpen).
Menge: 1,000 Psch

**04.09.0070 Durchführung Messung Kaliber-Log (CAL)**
Durchführung eines CAL6-Log (mindestens jedoch
eines Cal4-Log), inkl. Mess- und Leerfahrt.
Menge: 30,000 m

**04.09.0080 Durchführung Messung Gamma-Ray-Log (GR)**
Durchführung eines GR-Log inkl. Mess- und Leerfahrt.
Menge: 30,000 m

**04.09.0090 Durchführung Messung Fokussiertes Elektro-Log (FEL)**
Durchführung eines FEL-Log inkl. Mess- und Leerfahrt.
Menge: 30,000 m

**04.09.0100 Durchführung Messung Elektro-Log (EL-KN, EL-GN)**
Durchführung geophysikalischer Messungen Elektro-Log (EL-KN, EL-GN).
Menge: 30,000 m

**04.09.0110 Durchführung Messung optischer Bohrlochscanner (OBI)**
Durchführung eines optischen Bohrlochscans (OBI) inkl. Mess- und Leerfahrt.
Menge: 30,000 m

**04.09.0120 Übergabe der Ergebnisse der geophysikalischen Messungen**
*** Pauschalposition
Vor-Ort-Interpretation, Übergabe der Messdaten-/kurven im PDF-Format an, sowie Abstimmung zu den Ergebnissen der Messung mit der fachbegleitenden Bauüberwachung des AG zur Festlegung des Endausbaus; Ergebnisdokumentation in einem Bericht (3-fach).
Menge: 1,000 Psch

#### Abschnitt 04.10 Geophysikalische Messungen in der ausgebauten Grundwassermessstelle

**04.10.0010 An- und Abtransport Geräte**
*** Pauschalposition
Zusammenstellen, An- und Abtransport einschl. Vorhalten sämtlicher erforderlicher Geräte, Materialien und Mess- einrichtungen, Auf- und Abbau der Geräte, Herstellen aller Medienverbindungen.
Menge: 1,000 Psch

**04.10.0020 Durchführung Messung Gamma-Gamma-Dichte (GGD)**
Durchführung eines Gamma-Gamma-Dichte-Log inkl. Mess- und Leerfahrt.
Menge: 28,000 m

**04.10.0030 Durchführung Messung Segmentiertes Gamma-Ray-Log (SGL)**
Durchführung eines segmentierten Gamma-Ray-Log inkl.Mess- und Leerfahrt.
Menge: 28,000 m

**04.10.0040 Durchführung Messung FEL bzw. PVC-FEL**
Durchführung eines fokussierten Elektro-Log (FEL)
oder PVC-FEL (in Abhängigkeit von der Lage des Ruhewasserspiegels) inkl. Mess- und Leerfahrt.
Menge: 28,000 m

**04.10.0050 Durchführung Messung Neutron-Neutron-Log (NN)**
Durchführung eines Neutron-Neutron-Log (NN)
inkl. Mess- und Leerfahrt.
Menge: 28,000 m

**04.10.0060 Übergabe der Ergebnisse der Messungen in der GWM**
*** Pauschalposition
Vor-Ort-Interpretation und Information an die fachbegleitende BÜ des AG zur Festlegung eventuell erforderlicher Maßnah-men, Ergebnisdokumentation in einem Bericht (3-fach).
Menge: 1,000 Psch

#### Abschnitt 04.11 Kamerabefahrung im offenen Bohrloch und in der ausgebauten Grundwassermessstelle

**04.11.0010 An- und Abtransport Geräte**
Zusammenstellen, An- und Abtransport einschl. Vorhalten sämtlicher erforderlicher Geräte, Materialien und Messein-richtungen, Auf- und Abbau der Geräte, Herstellen aller Medienverbindungen.
HINWEIS: Erfolgen eine oder beide Kamerabefahrungen im Rahmen der entsprechenden geophysikalischen Messungen, so wird die Position „An- und Abtransport der Geräte“ auch nur einmal vergütet.
Menge: 2,000 Stk

**04.11.0020 Durchführung Kamerabefahrung**
Durchführung je einer Kamerabefahrung im offenen Bohrloch und zur Ausbaukontrolle in der Grundwassermessstelle.
Menge: 2,000 Stk

**04.11.0030 Übergabe der Ergebnisse der Kamerabefahrung**
Vor-Ort-Auswertung, Ergebnisdokumentation in einem Bericht (3-fach) mit Übergabe des Videos im mpeg4-Format oder vergleichbar auf CD/DVD/USB-Stick.
Menge: 2,000 Stk

#### Abschnitt 04.12 Dokumentation und Bauabnahme

**04.12.0010 Dokumentationsleistungen**
*** Pauschalposition
Dokumentation (Kopfblatt, Technischer Bericht mit tabellarischem Geräteführer-Schichtenverzeichnissen und Ausbauzeichnungen lt. DIN 4021-4023, Klar- und Leistungspumpversuchsprotokollierung)
Folgende Aufzeichnungen für die Bauwerksakte zusammenstellen und mit Schlussabnahme übergeben (3-fach und digital im PDF-Format):
- Aufmaße, Einleitmengen
- sämtliche Mess-, Prüf-  u. Abnahmeprotokolle
- Stundenlohnnachweise
- Übergabe Dokumentation zu den Bohr-/Ausbauarbeiten
- Übergabe der Vermessungsergebnisse als Liste und digital als Excel-Tabelle
Menge: 1,000 Psch

**04.12.0020 Bauabnahme**
*** Pauschalposition
Durchführung der Bauabnahme. Prüfung, Protokollierung und Übergabe der errichteten Grundwassermessstelle an den AG. HINWEIS: Findet die Abnahme aller 5 GWM am selben Tag und gemeinsam statt, so wird die Position „Bauabnahme“ auch nur einmal vergütet.
Menge: 1,000 Psch

#### Abschnitt 04.13 Regieleistungen (Stundenlohnarbeiten/Kolonnenstunden)

*Hinweis*
Stundenlohnarbeiten sind nur auf Anordnung der Bauleitung des AG auszuführen; die Durchführung dieser Arbeiten muss vorher von der Fachbegleitung des AG ausdrücklich angeordnet werden.
Die Abrechnung erfolgt anhand der von der Bauleitung geprüften und schriftlich anerkannten Nachweise (Bautages- berichte). Der Verrechnungssatz enthält alle Zuschläge, außer
Überstunden-, Nacht-, Sonn- und Feiertagszuschläge

**04.13.0010 Kolonnenstunde Bohranlage inkl. Bohrtrupp**
Kolonnenstunden mit Beihilfe zur Geophysik, incl.
Vorhalten sowie Ein- und Ausbau von Pumpen- und Stromerzeugungstechnik sowie deren Gestellung
und Betrieb (auf Nachweis).
Menge: 20,000 h

**04.13.0020 Beseitigung von Bohrhindernisssen**
*** Pauschalposition
Menge: 1,000 Psch

### Bereich 05 Errichtung GWM Z2 / 2024

#### Abschnitt 05.00 Vorbereitung, Baustelleneinrichtung, Vorhaltung und Räumung

**05.00.0010 Einholung Schachtscheine sämtlicher TÖB**
*** Pauschalposition
Schachtscheine aller betroffenen Ver-/Entsorgungsträger (TÖB) einholen, und ggf. von diesen vor Ort anzeichnen lassen.
Menge: 1,000 Psch

**05.00.0020 Umsetzung vom vorherigen Bohrpunkt und Baustelleneinrichtung**
*** Pauschalposition
Die einfache Entfernung zwischen den Bohrpunkten beträgt durchschnittlich ca. 0,5 bis 3 km; Schachtung und Einebnung des Bohransatzpunktes / Herstellung Planum (ca. 1 m²) mit max. 0,5 m³ Bodenabtragung / Geräte, Werkzeuge, Toilette und sonstige Betriebsmittel, die zur vertragsmäßigen Durchführung der Bauleistungen erforderlich sind, auf die Baustelle umsetzen, bereitstellen und, soweit der Geräteeinsatz nicht gesondert berechnet wird, betriebsfertig aufstellen, einschl. der dafür notwendigen Arbeiten / Einrichten und Sichern des Bohrplatzes. Installation von Ölwannen / Vorhalten von Geräten und ausreichend Bindemittel zur Beseitigung evtl. Havarien von wassergefährdenden Stoffen / Bei Bedarf Zufahrtswege zur Baustelle, sowie Lagerplätze, sonstige Platzbefestigungen und Wege im Baustellenbereich anlegen / Oberbodenarbeiten einschl. Beseitigen von Aufwuchs für die Baustelleneinrichtung, soweit erforderlich, ausführen / Kosten für Vorhalten, Unterhalten und Betreiben der Geräte und Anlagen und Einrichtungen, einschl. Miete, Pacht und Gebühren und dergleichen werden nicht mit dieser Pauschale, sondern mit der Position 5.1.40 gesondert vergütet. Soweit nicht für bestimmte Leistungen für das Einrichten der Baustelle gesonderte Positionen im LV enthalten sind, gilt die Pauschale für alle Leistungen sämtlicher Abschnitte des Leistungs-verzeichnisses.
Die Zufahrt zum Bohrpnkt GWM Z2 erfolgt teilwiese über einen unbefestigtenWanderweg. Hier ist ein möglichst kleines Bohrgerät (z.B. Raupenbohrgerät) vorzusehen. Weiter überbrückt der Wanderweg  einen kleinen, ca. 1,5 m breiten und 0,5 m tiefen Graben / Bach. Hier ist eine temporäre Befestigung, wie z.B. Bagermatten, einzuplanen und vorzusehen.
Menge: 1,000 Psch

**05.00.0030 Aufbau und Einrichtung der Bohranlage**
*** Pauschalposition
Aufbau und Einrichtung der Bohranlage incl. aller dazugehörigen Arbeiten.
Menge: 1,000 Psch

**05.00.0040 Baustellenvorhaltung**
*** Pauschalposition
Vorhalten der Baustelleneinrichtung für sämtliche in der Leistungsbeschreibung aufgeführten Leistungen. Die Leistung beinhaltet die ständige Beseitigung der durch die Bauaus-führung hervorgerufenen Verunreinigungen. Die Instandhaltung und Instandsetzung des Zufahrtsweges. Die Pauschale gilt für alle Leistungen sämtlicher Abschnitte des Leistungs-verzeichnisses.
Menge: 1,000 Psch

**05.00.0050 Baustellensicherung**
*** Pauschalposition
Sicherung der Baustelle gegen unbefugtes Betreten vorhalten und für die Dauer der Bauarbeiten unterhalten.
Menge: 1,000 Psch

**05.00.0060 Baustellenräumung**
*** Pauschalposition
Abbau und Vorbereitung der Bohranlage für den nächsten Bohrpunkt. Baustelle von allen Geräten, Anlagen und Einrichtungen und dergleichen räumen. Benutzte Flächen und Wege entsprechend dem ursprünglichen Zustand unter Wahrung der landschaftspflegerischen Belange ordnungs-gemäß wiederherrichten. Verunreinigungen beseitigen.
Menge: 1,000 Psch

**05.00.0070 Reinigung Verkehrsflächen**
*** Pauschalposition
Reinigung von öffentlichen Verkehrsflächen und Zuwegungen von  durch den Bauverkehr des  AN verursachten Verschmutzungen über die Bauzeit.
Die Vergütung erfolgt einmalig pauschal für alle während der
Bauausführung betroffenen Flächen.
Mehrfache Reinigung nach Erfordernis und Baufortschritt ist  einzukalkulieren.
Menge: 1,000 Psch

**05.00.0080 Instandhaltung der Verkehrsflächen**
*** Pauschalposition
Laufende Sicherung und Instandhaltung der Verkehrsflächen im
gesamten Baubereich.

Die Vergütung erfolgt einmalig pauschal für alle während der
Bauausführung betroffenen Flächen.
Menge: 1,000 Psch

#### Abschnitt 05.01 Wasser- und Strombereitstellung

**05.01.0010 Baustrom für Testarbeiten**
Stromversorgung mit Aggregat
Vorhalten und Betrieb eines geeigneten schallgedämpften Stromaggregats für alle notwendigen Arbeiten mit Leistungsanforderungen bis 10 kW, 32 A  im vorgesehenen
Ausführungszeitraum für hydraulische Tests;
Betankung mittels Handpumpe unter
Sicherheitsvorkehrungen gegen Tropfverluste; Ölauffangwannen, Sicherung gegen Diebstahl des Treibstoffs / des Aggregats und Vandalismus; Tankinhalt 80-100 l für
1 x tägliche Betankung, vorzugsweise Biodiesel;
Gewährleistung einer kontinuierlichen Stromerzeugung
während eines Pumpversuchs; bei Ausfall des Aggregats
durch Verschulden des AN z.B. während eines Pumpversuchs hat der AN auf Anweisung der Bauleitung den Pumpversuch auf
eigene Kosten zu verlängern.

Abrechnung auf Nachweis.
Menge: 2,000 Tag

**05.01.0020 Wasserbereitstellung**
Bereitstellung von Bauwasser, z.B. zum Ausgleich von Spülungsverlusten, mittels Tankwagen über die Bauzeit.

Die Position gilt für Wasser, das nicht durch den AG bauseits zur Verfügung gestellt wird, sondern aus einem obertägigen Hydranten entnommen wird. Der Leistungsumfang der Position beinhaltet

  die Beschaffung und das Vorhalten der für die Wasserentnahme notwendigen Bauteile, Geräte und Materialien,
  die Abstimmungen mit dem Versorgungsträger,
  die Transportkosten,
  die Gebühren für die Wasserentnahme,
  den Wasserpreis

Die Abrechnung der Position erfolgt auf Grundlage der durch gemeinsame (AN und AG sowie Wasserversorger) Zählerablesungen ermittelten Wassermenge.
Menge: 500,000 m³

#### Abschnitt 05.02 Bohrarbeiten

*Hinweis*
HINWEIS: Das Abteufen der Bohrung erfolgt im Trocken- und Spülbohrverfahren mit Gewinnung gestörter Proben. Die Sammlung, Lagerung und Entsorgung des anfallenden Bohrkleins erfolgt durch den AN. Die Kosten sind in den entsprechenden Leistungspositionen kalkulatorisch zu berücksichtigen. Im Zuge des Niederbringens der Bohrung werden die Endteufen durch die hydrogeologische Fach-begleitung (BÜ) angepasst. Abweichungen von den Zielteufen sind möglich und wahrscheinlich; Bohrung (Trockenbohrung, Spülbohrung mit Luft bzw. Süß-wasser nach Wahl des AN mit Enddurchmesser 12 ¼ Zoll [311,2 mm] abteufen; inklusive aller Nebenarbeiten, Erstellung der Bohrmeisterschichtenverzeichnisse)
Weitere Details sind der Leistungs-beschreibung zu entnehmen.

**05.02.0010 Handschachtung**
Handschachtung am Bohransatzpunkt, aufgrund der Lage von Versorgungsleitungen notwendig; bis 1,0 m Tiefe (bzw. wenn nötig bis 1,5 m oder 2 m) in Böden der Klassen 1-6.
Menge: 1,000 Stk

**05.02.0020 Trockenbohrung mit Dm > 400 mm für Hilfs-/Standverrohrung**
Teufenbereich 0 - 5 m
im Lockergestein (Böden der Klassen 1-5)
Menge: 2,000 m

**05.02.0030 Bohrung mit Dm 12 ¼ Zoll (311,2 mm)**
Teufenbereich 0 - 50 m,
im Festgestein (Böden der Klassen 6-7) mit geeignetem Bohrverfahren nach Wahl des AN (Imlochhammer, Meißelbohrung, Spülmedien: Süßwasser oder Luft).
Menge: 28,000 m

**05.02.0040 Einbau, Abdichtung und Rückbau des Standrohres**
Einbringen, Mitführen und Abdichten einer temporären,wiedergewinnbaren, wasserdicht verschraubten Standrohrtour im geeigneten Durchmesser im Rahmen der Bohrarbeiten bis ca. 10 m Teufe (Zersatzzone/Festgestein), sowie Entfernen derselben nach Abschluss der Bohrarbeiten. Der Standrohrdurchmesser muss so gewählt werden, dass das Erreichen des geplanten Bohrlochenddurchmessers von 311,2 mm (12 ¼") gewährleistet ist (mind. 12 3/4"-Durchmesser).
Das Beräumen der nachgeschobenen Standrohre von überschüssigem Bohrgut ist in die Position einzukalkulieren.
Menge: 7,000 m

**05.02.0050 Wasserspiegel- und Vorortparametermessungen während der Bohrarbeiten**
*** Pauschalposition
Messung der Wasserspiegel (Abstichmessungen) mittels Lichtlot im jeweiligen Bohrloch 2x täglich, 1x vor Aufnahme der Bohrarbeiten und 1x nach Beendigung der Bohrarbeiten. Messung von elektrischer Leitfähigkeit, Temperatur und pH-Wert ab GW-Anschnitt im Abstand von einem Meter im ausgetragenen Förderwasserstrom des Bohrprozesses. Die Abstichmessungen sind jeweils auf m u. GOK zu beziehen
und mit Datum und exakter Uhrzeit zu protokollieren.
Menge: 1,000 Psch

#### Abschnitt 05.03 Entsorgung Bohrgut und Spülung

**05.03.0010 Abtransport und fachgerechte Entsorgung des überschüssigen Bohrguts**
Abtransport des anfallenden nicht kontaminierten Bohrguts und fachgerechte Entsorgung mit Nachweisführung; Vorlage der entsprechenden Nachweise (Kopien sind dem AG zu übergeben); bei Verdacht einer Kontamination des Bohrguts ist eine Analyse und in Abhängigkeit des Analysenergebnisses die Entsorgung in einer dafür geeigneten Entsorgungsanlage gegen Vorlage der entsprechenden Nachweise durchzuführen. Die Nachweise sind als Kopien dem AG zu übergeben.
Menge: 5,000 t

**05.03.0020 Abtransport und fachgerechte Entsorgung der anfallenden Wässer**
Menge: 20,000 t

**05.03.0030 Spülungs- / Deklarationsanalytik**
*** Pauschalposition
Analytik der entnommenen Spülwasserprobe durch ein zertifiziertes chemisches Untersuchungslabor auf die in der Liste in Anlage 3 der Leistungsbeschreibung angegebenen Parameter.
Menge: 1,000 Psch

**05.03.0040 Feststoff- / Deklarationsanalytik**
*** Pauschalposition
Durchführung der Feststoffanalysen, Auswertung der Analysenergebnisse und abfallrechtliche Einstufungen.
Menge: 1,000 Psch

#### Abschnitt 05.04 Ausbauarbeiten

*Hinweis*
Der Ausbau der Bohrungen erfolgt auf der Grundlage der standortkonkreten geologischen und hydrogeologischen Verhältnisse nach Festlegung durch die Fachbauleitung. Die Längen der einzelnen Ausbauelemente sowie die Ausbau-endteufe können daher variieren. Die Abrechnung erfolgt auf Nachweis.
Details in der Leistungsbeschreibung.

**05.04.0010 Filterrohre**
Vorhalten, Liefern und sachgerechtes Einbauen einer PVC-U Kunststoffverrohrung gemäß DIN 4925-2:2017-10; (Filterrohr, 5") DN 125 mm (quer geschlitzt); einschl. Zentrierungen im Abstand von 5,0 m. Schlitzweite 1,0 mm, inkl. der dazu not-wendigen Materialien und Gerätschaften.
Menge: 10,000 m

**05.04.0020 Vollrohre**
Vorhalten, Liefern und sachgerechtes Einbauen einer
PVC-U-Kunststoffverrohrung gemäß DIN 4925-2:2017-10; (Vollrohr, 5") DN 125 mm mit wasserdichten Verbindungen einschl. Zentrierungen im Abstand von 5,0 m; (mind. 0,7 m davon Überflur); zusätzliches Isolieren der Rohrverbindungen mit Schrumpfmuffen; einschl. der dafür notwendigen Materialien und Gerätschaften.
Menge: 28,000 m

**05.04.0030 Bodenkappe**
Bodenkappe passend zur Ausbauverrohrung
Menge: 1,000 Stk

**05.04.0040 Ringraumhinterfüllung Filterkies**
Filterkiesschüttung 2-3,15 mm (DIN 4924), liefern und  sachgerecht einbauen zwischen Ausbauverrohrung und Bohrlochwand, incl. der notwendigen Materialien und Gerätschaften; gewaschener Kies; Schüttung über Schüttrohre einbringen, bis mindestens ca. 1 m über Filteroberkante als Schutz gegen Setzungen.
Menge: 12,000 m

**05.04.0050 Ringraumhinterfüllung Gegenfilter**
Filtersandschüttung 0,71-1,25 mm (DIN 4924), liefern und sachgerechtes Einbauen zwischen Ausbauverrohrung und Bohrlochwand, incl. der notwendigen Materialien und Gerät-schaften; gewaschener Sand; Einbau oberhalb und unterhalb der Filterkiesschüttung.
Menge: 2,000 m

**05.04.0060 Ringraumhinterfüllung Tonabdichtung (Compactonit 200 o.ä.)**
Liefern und sachgerechtes Einbauen einer Ringraumverfüllung zwischen Ausbauverrohrung und Bohrlochwand mit Compacto-nit 200 oder einem vergleichbaren Produkt, incl. der notwendi-gen Materialien und Gerätschaften.
Menge: 16,000 m

**05.04.0070 Überflurausbau (0,8 m über GOK)**
Überflurausbau der Grundwassermessstelle nach DIN EN ISO 22475-1 (vgl. Leistungsbeschreibung), einschl. Material und aller erforderlicher Gerätschaften und Arbeiten, Betonver- schalung, DN 500 oder 600 Betonrohrsegment (siehe Fotos in der Leistungsbeschreibung) incl. Kiesfüllung; verzinktes Stahlaufsatzrohr (6'') und mit einer abschließbaren, SEBA-Sicherheitspegelkappe (5-Kant-SEBA-Sicherheitsverschluss) am Bohrlochkopf; Sichtstange (rot-weiß, Höhe mind. 2,0 m) liefern und einbauen; Planum wiederherstellen.
Menge: 1,000 Stk

**05.04.0080 Metallschild mit Messstellenbezeichnung**
Liefern und Anbringen eines Metallschildes mit der Bezeichnung
der GWM nach Vorgaben des AG; Schildgröße 150x100 mm, auf einem Träger an der Messstelle angebracht und befestigt.
Menge: 1,000 Stk

#### Abschnitt 05.05 Klarpumpen

**05.05.0010 An- und Abtransport Geräte**
Zusammenstellen, An- und Abtransport einschl. Vorhalten sämtlicher erforderlicher Geräte, Pumpen, Rohrleitungen, Materialien und Messeinrichtungen, Auf- und Abbau der Geräte, Herstellen aller Medienverbindungen; Auffangen der Sand-/Schwebstofffrachten aus dem Klarpumpen und deren Entsorgung sind in die Leistungspositionen einzurechnen.
Menge: 1,000 Stk

**05.05.0020 Leitung zur Wasserabführung**
Wasserableitung (mit Überfahrschutz) vor dem Klarpumpen verlegen und abbauen, während des jeweiligen Pumpversuchs betreiben der Wasserableitung und Abschlagen der Förderwässer in von der Bauleitung des AG vorgegebene Einleitstelle (mit Sedimentfang und Erosionsschutz im Einleitbereich); Gesamtlänge: ca. 100 m;
HINWEIS: Diese Position kann pro Bohrplatz nur einmal verrechnet werden.
Menge: 1,000 Stk

**05.05.0030 Einsatz von Mammut-Pumpe zum Klarpumpen**
Ein- und Ausbau von Mammut- Pumpe zum Klarpumpen der Grundwassermessstelle inklusive Ableitung Wasser über Rohrleitung mit einem digitalen Durchflussmessgerät.
Menge: 1,000 Stk

**05.05.0040 Klarpumpen der Grundwassermessstelle**
Klarpumpen der Messstelle gemäß GW-Zustrom, Pumpdauer bis zum Erreichen der Sandfreiheit und weitgehenden Trübungsfreiheit (max. 24 h); Messung und Dokumentation der geförderten Wassermengen und des Wasserspiegels (digital und vergleichend händisch).
Menge: 1,000 Stk

#### Abschnitt 05.06 Pumpversuch im offenen Bohrloch

*Hinweis*
HINWEIS: Die Entscheidung zur Durchführung eines Pump-versuchs im offenen Bohrloch obliegt dem Ermessen der fachbegleitenden BÜ (Projektgeologe) des AG.Weitere Hinweise zum Open-Hole-PV in der Leistungsbeschreibung.

**05.06.0010 Pumpversuch im offenen Bohrloch**
Pumpversuche im offenen Bohrloch (ohne Packer).
Mobilisation, Demobilisation des zur Durchführung benötigten Personals sowie Bereitstellung aller erforderlichen Geräte, Ableitung Pumpwasser zur Wiederversickerung (Enfernung bis 100m), Einbautiefe der Pumpe bis 30m, Fördermenge bis zu 100 l/min, Online-Messung der Förderrate und des Wasserstandes, Pumpdauer ca. 8 Std., zuzügl. Wiederanstiegsmessung,  Vorort-Auswertung.
Menge: 1,000 Stk

#### Abschnitt 05.07 Leistungspumpversuch über 48 h

**05.07.0010 An- und Abtransport Geräte**
Zusammenstellen, An- und Abtransport bzw. Umsetzen einschl. Vorhalten sämtlicher erforderlicher Geräte, Pumpen, Rohrleitungen, Materialien und Messeinrichtungen, Auf- und Abbau der Geräte, Herstellen aller Medienverbindungen.
Menge: 1,000 Stk

**05.07.0020 Leitung zur Wasserabführung**
Wasserableitung (mit Überfahrschutz) vor dem Klarpumpen verlegen und abbauen, während des jeweiligen Pumpversuchs betreiben der Wasserableitung und Abschlagen der Förderwässer in von der Bauleitung des AG vorgegebene Einleitstelle (mit Sedimentfang und Erosionsschutz im Einleitbereich); Gesamtlänge: max. 60 m;
HINWEIS: Diese Position kann pro Bohrplatz nur einmal verrechnet werden.
Menge: 1,000 Stk

**05.07.0030 Einsatz von Unter-Wasser-Motor-Pumpe für Pumpversuche**
Ein- und Ausbau von einer Unter-Wasser-Motor-Pumpe für den Kurz-/Leistungspumpversuch sowie eines geeigneten Daten-loggers zur Wasserspiegelmessung (30-s-Messintervall),  incl. Ableitung Wasser über Rohrleitung mit Probenahmehahn sowie mit einem digitalem Durchflussmessgerät bzw. geeichten Wasserzählers zur kontinuierlichen elektronischen Aufzeichnung der Fördermenge.
Menge: 1,000 Stk

**05.07.0040 Leistungspumpversuch über 48 h**
Durchführung Leistungspumpversuch über 48 h und mit nachfolgender Wiederanstiegsmessung über 36 h (bzw. bis zur Erreichung des Ruhewasserspiegels); tagsüber stündliche Messung der Vor-Ort-Parameter (Leitfähigkeit, Temperatur, pH-Wert, Sauerstoffgehalt, Redoxpotential); digitale Aufzeichnung der Wasserstände (30-s-Messintervall) und geförderten Wassermengen incl. kontinuierliche händische Kontrolle der automatischen erhobenen Messwerte mittels Lichtlot (in den ersten zwei Stunden ab Beginn und nach Ende des PV in den entsprechenden kleineren Abständen nach DVGW-Regelwerk).
Menge: 48,000 h

**05.07.0050 Datenübergabe**
*** Pauschalposition
Auslesung und Aufbereitung der Loggerdaten sowie der Daten aus der elektronischen Durchflussmessaufzeichnung (bzw. des geeichten Wasserzählers); Übergabe aller händisch erhobenen Messwerte und Messdaten (Wasserspiegel, elektrische Leit-fähigkeit, Wassertemperatur, pH-Wert, Redoxpotential, Sauerstoffgehalt) in Tabellenform (als Excel-Dateien).
Menge: 1,000 Psch

#### Abschnitt 05.08 Grundwasserprobenahme und Analytik

*Hinweis: Hinweis zur Probenahme*
Nach der Pumpphase des Pumpversuches wird durch den Bohrunternehmer im Beisein der öBÜ eine Grundwasserprobe entnommen und durch ein vom AN gebundenes Fachlabor auf die in der Liste in Anhang 5 der Leistungsbeschreibung aufgeführten Parameter untersucht.

**05.08.0010 Entnahme von Grundwasserproben (Pumpproben)**
Entnahme von Grundwasserproben (nach Pumpphase des Leistungspumpversuches) in einem für die zu analysierenden Parameter ausreichenden Volumen mittels Pumpe in max. 30 m Tiefe, Liefern der Probenahmeflaschen, Abfüllen der Grundwasserproben, Etikettieren der Probenahmeflaschen und Protokollierung der Probenahme (Probenahmeprotokoll) mit der Angabe der Entnahmeumstände, Datum und Uhrzeit der Entnahme, Messung der Vorortparameter (Wassertemperatur, Leitfähigkeit, pH-Wert, Sauerstoffgehalt, Redoxpotential), Angabe von Pumpdauer, Pumpmengen, Name des Probenehmers, Bohrtiefe, Tiefe der Pumpe (Probenahmetiefe); Probe verpacken und Übergabe an das durch den AN gebundene Fachlabor am Tag der Probenahme.
Die Entnahme der Pumpproben erfolgt im Beisein der öBÜ.
Tiefenbereich bis 30 m.
Menge: 1,000 Stk

**05.08.0020 Entnahme von Grundwasserproben (Schöpfproben)**
Alternativ zu Pos. 2.5.10:
Entnahme von Grundwasserproben in einem für die zu analysierenden Parameter ausreichenden Volumen mittels tiefenorientiertem Schöpfgerät gem. DIN EN ISO 22475-1 Liefern der Probenahmeflaschen, Abfüllen der Grundwasserproben, Etikettieren der Probenahmeflaschen und Protokollierung der Probenahme (Probenahmeprotokoll) mit der Angabe der Entnahmeumstände, Datum und Uhrzeit der Entnahme, Messung der Vorortparameter (Wassertemperatur, Leitfähigkeit, pH-Wert, Sauerstoffgehalt, Redoxpotential), Angabe von Pumpdauer, Pumpmengen, Name des Probenehmers, Bohrtiefe, Tiefe der Pumpe (Probenahmetiefe); Probe verpacken und Übergabe an das durch den AN gebundene Fachlabor am Tag der Probenahme.
Tiefenbereich bis 15 m.
Menge: 1,000 Stk

**05.08.0030 Analytik**
Analytik der entnommenen Grundwasserproben durch ein zertifiziertes chemisches Untersuchungslabor auf die in der Liste in Anhang 5 der Leistungsbeschreibung angegebenen Parameter.
Menge: 1,000 Stk

**05.08.0040 Protokoll Analyse / Bericht**
*** Pauschalposition
Erstellung eines Analytik-Berichtes in tabellarischer Form; Übergabe der Daten vorab per Mail und in Papierform mit Unterschrift (per Postweg)
Menge: 1,000 Psch

#### Abschnitt 05.09 Geophysikalische Messungen im offenen Bohrloch (Open-hole)

*Hinweis*
HINWEIS: Zur Unterstützung der bohrlochgeophysikalischen Messungen ist vom AN eine geeignete Pumpe mit entsprechen-dem Einbauequipment bereitzuhalten, da Temperatur/Leit-fähigkeits- sowie Flowmetermessungen unter Förderbedingun-gen erforderlich sind. Die Abrechnung dieser Beihilfe zur Geo-physik erfolgt auf Nachweis und Stundenlohnbasis (Kolonnen-stunden). Weitere Details in der Leistungsbeschreibung.

**05.09.0010 An- und Abtransport aller Geräte (Mobilisation)**
*** Pauschalposition
Zusammenstellen, An- und Abtransport einschl. Vorhalten sämtlicher erforderlicher Geräte, Materialien und Messein-richtungen, Auf- und Abbau der Geräte, Herstellen
aller Medienverbindungen.
Menge: 1,000 Psch

**05.09.0020 Durchführung Messung SAL/TEMP (statisch)**
Durchführung von SAL/TEMP inkl. Mess- und Leerfahrt unter Ruhebedingungen (statische Messung).
Menge: 30,000 m

**05.09.0030 Durchführung Messungen SAL/TEMP (angeregt)**
Durchführung von SAL/TEMP inkl. Mess- und Leerfahrt unter Förderbedingungen (angeregte Messungen).
Menge: 30,000 m

**05.09.0040 Durchführung Messung FLOW-Log (statisch)**
Durchführung eines Flowmeter-Logs inkl. Mess- und Leerfahrt unter Ruhebedingungen (statische Messung).
Menge: 30,000 m

**05.09.0050 Durchführung Messungen FLOW-Log (angeregt)**
Durchführung von Flowmeter-Logs inkl. Mess- und Leerfahrten unter Förderbedingungen (angeregte Messungen).
Menge: 30,000 m

**05.09.0060 Durchführung Messungen Tracer-Log,Tracer-Fluid-Logging (TFL)**
*** Pauschalposition
Durchführung von Tracer-Logs/Tracer-Fluid-Logging (incl. Einbringung von Salzlösungs- oder wahlweise Farbtracer (Uranin, Eosin) sowie Null-, Leer- und Messfahrten unter geringer hydraulischer Belastung (Abpumpen).
Menge: 1,000 Psch

**05.09.0070 Durchführung Messung Kaliber-Log (CAL)**
Durchführung eines CAL6-Log (mindestens jedoch
eines Cal4-Log), inkl. Mess- und Leerfahrt
Menge: 30,000 m

**05.09.0080 Durchführung Messung Gamma-Ray-Log (GR)**
Durchführung eines GR-Log inkl. Mess- und Leerfahrt
Menge: 30,000 m

**05.09.0090 Durchführung Messung Fokussiertes Elektro-Log (FEL)**
Durchführung eines FEL-Log inkl. Mess- und Leerfahrt
Menge: 30,000 m

**05.09.0100 Durchführung Messung Elektro-Log (EL-KN, EL-GN)**
Durchführung geophysikalischer Messungen Elektro-Log (EL-KN, EL-GN)
Menge: 30,000 m

**05.09.0110 Durchführung Messung optischer Bohrlochscanner (OBI)**
Durchführung eines optischen Bohrlochscans (OBI) inkl. Mess- und Leerfahrt
Menge: 30,000 m

**05.09.0120 Übergabe der Ergebnisse der geophysikalischen Messungen**
*** Pauschalposition
Vor-Ort-Interpretation, Übergabe der Messdaten-/kurven im PDF-Format an, sowie Abstimmung zu den Ergebnissen der Messung mit der fachbegleitenden Bauüberwachung des AG zur Festlegung des Endausbaus; Ergebnisdokumentation in einem Bericht (3-fach).
Menge: 1,000 Psch

#### Abschnitt 05.10 Geophysikalische Messungen in der ausgebauten Grundwassermessstelle

**05.10.0010 An- und Abtransport Geräte**
*** Pauschalposition
Zusammenstellen, An- und Abtransport einschl. Vorhalten sämtlicher erforderlicher Geräte, Materialien und Mess- einrichtungen, Auf- und Abbau der Geräte, Herstellen aller Medienverbindungen.
Menge: 1,000 Psch

**05.10.0020 Durchführung Messung Gamma-Gamma-Dichte (GGD)**
Durchführung eines Gamma-Gamma-Dichte-Log inkl. Mess- und Leerfahrt
Menge: 28,000 m

**05.10.0030 Durchführung Messung Segmentiertes Gamma-Ray-Log (SGL)**
Durchführung eines segmentierten Gamma-Ray-Log inkl.Mess- und Leerfahrt
Menge: 28,000 m

**05.10.0040 Durchführung Messung FEL bzw. PVC-FEL**
Durchführung eines fokussierten Elektro-Log (FEL)
oder PVC-FEL (in Abhängigkeit von der Lage des Ruhewasserspiegels) inkl. Mess- und Leerfahrt.
Menge: 28,000 m

**05.10.0050 Durchführung Messung Neutron-Neutron-Log (NN)**
Durchführung eines Neutron-Neutron-Log (NN)
inkl. Mess- und Leerfahrt
Menge: 28,000 m

**05.10.0060 Übergabe der Ergebnisse der Messungen in der GWM**
*** Pauschalposition
Vor-Ort-Interpretation und Information an die fachbegleitende BÜ des AG zur Festlegung eventuell erforderlicher Maßnah-men, Ergebnisdokumentation in einem Bericht (3-fach).
Menge: 1,000 Psch

#### Abschnitt 05.11 Kamerabefahrung im offenen Bohrloch und in der ausgebauten Grundwassermessstelle

**05.11.0010 An- und Abtransport Geräte**
Zusammenstellen, An- und Abtransport einschl. Vorhalten sämtlicher erforderlicher Geräte, Materialien und Messein-richtungen, Auf- und Abbau der Geräte, Herstellen aller Medienverbindungen.
HINWEIS: Erfolgen eine oder beide Kamerabefahrungen im Rahmen der entsprechenden geophysikalischen Messungen, so wird die Position „An- und Abtransport der Geräte“ auch nur einmal vergütet.
Menge: 2,000 Stk

**05.11.0020 Durchführung Kamerabefahrung**
Durchführung je einer Kamerabefahrung im offenen Bohrloch und zur Ausbaukontrolle in der Grundwassermessstelle.
Menge: 2,000 Stk

**05.11.0030 Übergabe der Ergebnisse der Kamerabefahrung**
Vor-Ort-Auswertung, Ergebnisdokumentation in einem Bericht (3-fach) mit Übergabe des Videos im mpeg4-Format oder vergleichbar auf CD/DVD/USB-Stick.
Menge: 2,000 Stk

#### Abschnitt 05.12 Dokumentation und Bauabnahme

**05.12.0010 Dokumentationsleistungen**
*** Pauschalposition
Dokumentation (Kopfblatt, Technischer Bericht mit tabellarischem Geräteführer-Schichtenverzeichnissen und Ausbauzeichnungen lt. DIN 4021-4023, Klar- und Leistungspumpversuchsprotokollierung)
Folgende Aufzeichnungen für die Bauwerksakte zusammenstellen und mit Schlussabnahme übergeben (3-fach und digital im PDF-Format):
- Aufmaße, Einleitmengen
- sämtliche Mess-, Prüf-  u. Abnahmeprotokolle
- Stundenlohnnachweise
- Übergabe Dokumentation zu den Bohr-/Ausbauarbeiten
- Übergabe der Vermessungsergebnisse als Liste und digital als Excel-Tabelle
Menge: 1,000 Psch

**05.12.0020 Bauabnahme**
*** Pauschalposition
Durchführung der Bauabnahme. Prüfung, Protokollierung und Übergabe der errichteten Grundwassermessstelle an den AG. HINWEIS: Findet die Abnahme aller 5 GWM am selben Tag und gemeinsam statt, so wird die Position „Bauabnahme“ auch nur einmal vergütet.
Menge: 1,000 Psch

#### Abschnitt 05.13 Regieleistungen (Stundenlohnarbeiten/Kolonnenstunden)

*Hinweis*
Stundenlohnarbeiten sind nur auf Anordnung der Bauleitung des AG auszuführen; die Durchführung dieser Arbeiten muss vorher von der Fachbegleitung des AG ausdrücklich angeordnet werden.
Die Abrechnung erfolgt anhand der von der Bauleitung geprüften und schriftlich anerkannten Nachweise (Bautages- berichte). Der Verrechnungssatz enthält alle Zuschläge, außer
Überstunden-, Nacht-, Sonn- und Feiertagszuschläge

**05.13.0010 Kolonnenstunde Bohranlage inkl. Bohrtrupp**
Kolonnenstunden mit Beihilfe zur Geophysik, incl.
Vorhalten sowie Ein- und Ausbau von Pumpen- und Stromerzeugungstechnik sowie deren Gestellung
und Betrieb (auf Nachweis).
Menge: 20,000 h

**05.13.0020 Beseitigung von Bohrhindernisssen**
*** Pauschalposition
Menge: 1,000 Psch

### Bereich 06 Rückbau GWM 1037

*Hinweis: Hinweise Rückbau Grundwassermessstelle*
Die bestehende Grundwassermessstelle wird fachgerecht
verwahrt und durch neu zu errichtende GWM  ersetzt. Der Ausbau der bestehenden GWM ist nicht bekannt, es wird von einer Tiefe von ca. 15 m ausgegangen. Zur Festlegung des Ausbauzustandes werden vorab eine Kamerabefahrung und geophysikalische Messungen durchgeführt.

Es ist von einem geringen Grundwasserflurabstand von +/- 1,0 m u. GOK auszugehen und entsprechend zu planen.

#### Abschnitt 06.00 Vorbereitung, Baustelleneinrichtung, Vorhaltung und Räumung

**06.00.0010 Mobilisierung, An- und Abtransport und Baustellenersteinrichtung**
*** Pauschalposition
An- und Abtransport, betriebsfertiges Aufstellen sowie Bereithalten aller zur Durchführung benötigkten Geräte und Einrichtungen inkl. Herrichten Arbeitsplanunm. Installation von Ölwannen. Vorhalten von Geräten und ausreichend Bindemittel zur Beseitigung evtl. Havarien von wassergefähr-denden Stoffen.

Baustelle von allen Geräten, Anlagen und Einrichtungen und dergleichen räumen. Benutzte Flächen und Wege entsprechend dem ursprünglichen Zustand unter Wahrung der landschaftspflegerischen Belange ordnungs-gemäß wiederherrichten. Verunreinigungen beseitigen.
Menge: 1,000 Psch

**06.00.0020 Baustellensicherung**
*** Pauschalposition
Sicherung der Baustelle gegen unbefugtes Betreten; vorhalten und für die Dauer der Bauarbeiten unterhalten.
Menge: 1,000 Psch

**06.00.0030 Baustraße**
Herstellung Baustraße durch Auslegen von Baggermatratzen und/oder Holzbohlen (oder vergleichbar). Dies gilt ebenfalls bei Bedarf für die Zufahrtswege zur Baustelle, die Lagerplätze sowie sonstige Platzbefestigungen und Wege im Baustellenbereich.
Menge: 350,000 m

**06.00.0040 Reinigung Verkehrsflächen**
*** Pauschalposition
Reinigung von öffentlichen Verkehrsflächen und Zuwegungen von  durch den Bauverkehr des  AN verursachten Verschmutzungen über die Bauzeit.
Die Vergütung erfolgt einmalig pauschal für alle während der
Bauausführung betroffenen Flächen.
Mehrfache Reinigung nach Erfordernis und Baufortschritt ist  einzukalkulieren.
Menge: 1,000 Psch

**06.00.0050 Instandhaltung der Verkehrsflächen**
*** Pauschalposition
Laufende Sicherung und Instandhaltung der Verkehrsflächen im
gesamten Baubereich.

Die Vergütung erfolgt einmalig pauschal für alle während der
Bauausführung betroffenen Flächen.
Menge: 1,000 Psch

#### Abschnitt 06.01 Kamerabefahrung

**06.01.0010 An- und Abtransport Equipment**
*** Pauschalposition
An- und Abtransport sowie Vorhalten des zur Durchführung der Messungen erforderlichen Equipments und Personals, inklusive aller Nebenkosten.
Menge: 1,000 Psch

**06.01.0020 Durchführung Kamerabefahrungen**
Durchführung einer Kamerabefahrung mit Videoaufzeichnung.
Menge: 1,000 Stk

**06.01.0030 Übergabe Ergebnisse Kamerabefahrung**
Jeweils Vor-Ort-Auswertung und Übergabe Ergebnisse Kamerabefahrung in jeweils einem Bericht (2-fach) inkl. Videos mindestens im mpeg2-Format oder vergleichbar auf USB-Stick/CD/DVD.
Menge: 1,000 Stk

#### Abschnitt 06.02 Geophysikalische Messungen

*Hinweis*
Geophysikalische Messungen zur Erkundung der bestehenden Hinterfüllung

**06.02.0010 An- und Abtransport aller Geräte (Mobilisation)**
*** Pauschalposition
Zusammenstellen, An- und Abtransport einschl. Vorhalten sämtlicher erforderlicher Geräte, Materialien und Messein-richtungen, Auf- und Abbau der Geräte, Herstellen
aller Medienverbindungen.
Menge: 1,000 Psch

**06.02.0020 Durchführung Messung Gamma-Ray-Log (GR)**
Durchführung eines GR-Log inkl. Mess- und Leerfahrt
Menge: 15,000 m

**06.02.0030 Durchführung Messung Fokussiertes Elektro-Log (FEL)**
Durchführung eines FEL-Log inkl. Mess- und Leerfahrt
Menge: 15,000 m

**06.02.0040 Durchführung Messung Elektro-Log (EL-KN, EL-GN)**
Durchführung geophysikalischer Messungen Elektro-Log (EL-KN, EL-GN)
Menge: 15,000 m

**06.02.0050 Übergabe der Ergebnisse der geophysikalischen Messungen**
*** Pauschalposition
Vor-Ort-Interpretation, Übergabe der Messdaten-/kurven im PDF-Format an, sowie Abstimmung zu den Ergebnissen der Messung mit der fachbegleitenden Bauüberwachung des AG zur Festlegung des Endausbaus; Ergebnisdokumentation in einem Bericht (3-fach).
Menge: 1,000 Psch

#### Abschnitt 06.03 Oberirdische Installationen

**06.03.0010 Entfernen und Entsorgen**
*** Schwerpunktposition
Abtrennen, Entfernen und fachgerechte Entsorgung aller oberirdischen Bauteile sowie des Aufsatz- und Pegelrohres, Aushubtiefe (max. 2 m u. GOK) nach Abstimmung mit AG bzw. öBÜ. Inkl. aller für notwendig erachteter Erd- und Stemmarbeiten.
Menge: 1,000 Stk

#### Abschnitt 06.04 Rückverfüllung Ausbauverohrung

**06.04.0010 Rückverfüllung mit Ton im Niveau Grundgeringleiter**
Rückverfüllung mit Ton im Niveau Grundgeringleiter.
Menge: 5,000 m

**06.04.0020 Rückverfüllung mit Filterkies im Grundwasserleiter**
Rückverfüllung mit Filterkies im Grundwasserleiter; Annahme 5,6 - 8 mm liefern und einbringen.
Annahme bis max. 15 m
Menge: 10,000 m

**06.04.0030 Rückverfüllung Baugrube**
Rückverfüllung Baugrube entsprechend Rückbauanweisung.
Annahme:
- 0,5x1x2 (Baugrube);
- 1,5 m Tonsperre
Menge: 1,000 Stk

**06.04.0040 Auftrag Oberboden**
Auftrag Oberboden; Annahme: 0,5 m, inkl. Ansäen mit ortsüblichen Saatgut.
Menge: 1,000 Stk

**06.04.0050 Nachverdichten**
Vorsichtiges Nachverdichten zur Vermeidung von späteren Setzungen.
Menge: 1,000 Stk

### Bereich 07 Rückbau GWM BK/GW 2005040

*Hinweis: Hinweise Rückbau Grundwassermessstelle*
Die bestehende Grundwassermessstelle wird fachgerecht
verwahrt und durch neu zu errichtende GWM ersetzt. Der Ausbau der bestehenden GWM ist nicht bekannt, es wird von einer Tiefe von ca. 10 m ausgegangen. Zur Festlegung des Ausbauzustandes werden vorab eine Kamerabefahrung und geophysikalische Messungen durchgeführt.

Es ist von einem Grundwasserflurabstand von +/- 2,0 m u. GOK auszugehen.

#### Abschnitt 07.00 Vorbereitung, Baustelleneinrichtung, Vorhaltung und Räumung

**07.00.0010 Mobilisierung, An- und Abtransport und Baustellenersteinrichtung**
*** Pauschalposition
An- und Abtransport, betriebsfertiges Aufstellen sowie Bereithalten aller zur Durchführung benötigkten Geräte und Einrichtungen inkl. Herrichten Arbeitsplanunm. Installation von Ölwannen. Vorhalten von Geräten und ausreichend Bindemittel zur Beseitigung evtl. Havarien von wassergefähr-denden Stoffen.

Baustelle von allen Geräten, Anlagen und Einrichtungen und dergleichen räumen. Benutzte Flächen und Wege entsprechend dem ursprünglichen Zustand unter Wahrung der landschaftspflegerischen Belange ordnungs-gemäß wiederherrichten. Verunreinigungen beseitigen.
Menge: 1,000 Psch

**07.00.0020 Baustellensicherung**
*** Pauschalposition
Sicherung der Baustelle gegen unbefugtes Betreten; vorhalten und für die Dauer der Bauarbeiten unterhalten.
Menge: 1,000 Psch

**07.00.0030 Baustraße**
Herstellung Baustraße durch Auslegen von Baggermatratzen und/oder Holzbohlen (oder vergleichbar). Dies gilt ebenfalls bei Bedarf für die Zufahrtswege zur Baustelle, die Lagerplätze sowie sonstige Platzbefestigungen und Wege im Baustellenbereich.
Menge: 100,000 m

**07.00.0040 Reinigung Verkehrsflächen**
*** Pauschalposition
Reinigung von öffentlichen Verkehrsflächen und Zuwegungen von  durch den Bauverkehr des  AN verursachten Verschmutzungen über die Bauzeit.
Die Vergütung erfolgt einmalig pauschal für alle während der
Bauausführung betroffenen Flächen.
Mehrfache Reinigung nach Erfordernis und Baufortschritt ist  einzukalkulieren.
Menge: 1,000 Psch

**07.00.0050 Instandhaltung der Verkehrsflächen**
*** Pauschalposition
Laufende Sicherung und Instandhaltung der Verkehrsflächen im
gesamten Baubereich.

Die Vergütung erfolgt einmalig pauschal für alle während der
Bauausführung betroffenen Flächen.
Menge: 1,000 Psch

#### Abschnitt 07.01 Kamerabefahrung

**07.01.0010 An- und Abtransport Equipment**
*** Pauschalposition
An- und Abtransport sowie Vorhalten des zur Durchführung der Messungen erforderlichen Equipments und Personals, inklusive aller Nebenkosten.
Menge: 1,000 Psch

**07.01.0020 Durchführung Kamerabefahrungen**
Durchführung einer Kamerabefahrung mit Videoaufzeichnung.
Menge: 1,000 Stk

**07.01.0030 Übergabe Ergebnisse Kamerabefahrung**
Jeweils Vor-Ort-Auswertung und Übergabe Ergebnisse Kamerabefahrung in jeweils einem Bericht (2-fach) inkl. Videos mindestens im mpeg2-Format oder vergleichbar auf USB-Stick/CD/DVD.
Menge: 1,000 Stk

#### Abschnitt 07.02 Geophysikalische Messungen

*Hinweis*
Geophysikalische Messungen zur Erkundung der bestehenden Hinterfüllung.

**07.02.0010 An- und Abtransport aller Geräte (Mobilisation)**
*** Pauschalposition
Zusammenstellen, An- und Abtransport einschl. Vorhalten sämtlicher erforderlicher Geräte, Materialien und Messein-richtungen, Auf- und Abbau der Geräte, Herstellen
aller Medienverbindungen.
Menge: 1,000 Psch

**07.02.0020 Durchführung Messung Gamma-Ray-Log (GR)**
Durchführung eines GR-Log inkl. Mess- und Leerfahrt.
Menge: 10,000 m

**07.02.0030 Durchführung Messung Fokussiertes Elektro-Log (FEL)**
Durchführung eines FEL-Log inkl. Mess- und Leerfahrt.
Menge: 10,000 m

**07.02.0040 Durchführung Messung Elektro-Log (EL-KN, EL-GN)**
Durchführung geophysikalischer Messungen Elektro-Log (EL-KN, EL-GN).
Menge: 10,000 m

**07.02.0050 Übergabe der Ergebnisse der geophysikalischen Messungen**
*** Pauschalposition
Vor-Ort-Interpretation, Übergabe der Messdaten-/kurven im PDF-Format an, sowie Abstimmung zu den Ergebnissen der Messung mit der fachbegleitenden Bauüberwachung des AG zur Festlegung des Endausbaus; Ergebnisdokumentation in einem Bericht (3-fach).
Menge: 1,000 Psch

#### Abschnitt 07.03 Oberirdische Installationen

**07.03.0010 Entfernen und Entsorgen**
*** Schwerpunktposition
Abtrennen, Entfernen und fachgerechte Entsorgung aller oberirdischen Bauteile sowie des Aufsatz- und Pegelrohres bis max. 2 m u. GOK. Aushubtiefe nach Abstimmung mit AG und öBÜ. Inkl. aller für notwendig erachteter Erd- und Stemmarbeiten.
Menge: 1,000 Stk

#### Abschnitt 07.04 Rückverfüllung Ausbauverohrung

**07.04.0010 Rückverfüllung mit Ton im Niveau Grundgeringleiter**
Rückverfüllung mit Ton im Niveau Grundgeringleiter.
Menge: 2,000 m

**07.04.0020 Rückverfüllung mit Filterkies im Grundwasserleiter**
Rückverfüllung mit Filterkies im Grundwasserleiter; Annahme 5,6 - 8 mm liefern und einbringen.
Annahme bis max. 10 m
Menge: 6,000 m

**07.04.0030 Rückverfüllung Baugrube**
Rückverfüllung Baugrube entsprechend Rückbauanweisung.
Annahme:
- 0,5x1x2 (Baugrube);
- 1,5 m Tonsperre
Menge: 1,000 Stk

**07.04.0040 Auftrag Oberboden**
Auftrag Oberboden; Annahme: 0,5 m, inkl. Ansäen mit ortsüblichem Saatgut.
Menge: 1,000 Stk

**07.04.0050 Nachverdichten**
Vorsichtiges Nachverdichten zur Vermeidung von späteren Setzungen.
Menge: 1,000 Stk

### Bereich 08 Rückbau GWM KB 1001

*Hinweis: Hinweise Rückbau Grundwassermessstelle*
Die bestehende Grundwassermessstelle wird fachgerecht
verwahrt und durch neu zu errichtende GWM ersetzt. Der Ausbau der bestehenden GWM ist nicht bekannt, es wird von einer Tiefe von ca. 20 m ausgegangen. Zur Festlegung des Ausbauzustandes werden vorab eine Kamerabefahrung und geophysikalische Messungen durchgeführt.

Es ist von einem Grundwasserflurabstand von +/- 1,5 m u. GOK auszugehen.

#### Abschnitt 08.00 Vorbereitung, Baustelleneinrichtung, Vorhaltung und Räumung

**08.00.0010 Mobilisierung, An- und Abtransport und Baustellenersteinrichtung**
*** Pauschalposition
An- und Abtransport, betriebsfertiges Aufstellen sowie Bereithalten aller zur Durchführung benötigkten Geräte und Einrichtungen inkl. Herrichten Arbeitsplanunm. Installation von Ölwannen. Vorhalten von Geräten und ausreichend Bindemittel zur Beseitigung evtl. Havarien von wassergefähr-denden Stoffen.

Baustelle von allen Geräten, Anlagen und Einrichtungen und dergleichen räumen. Benutzte Flächen und Wege entsprechend dem ursprünglichen Zustand unter Wahrung der landschaftspflegerischen Belange ordnungs-gemäß wiederherrichten. Verunreinigungen beseitigen.
Menge: 1,000 Psch

**08.00.0020 Baustellensicherung**
*** Pauschalposition
Sicherung der Baustelle gegen unbefugtes Betreten; vorhalten und für die Dauer der Bauarbeiten unterhalten.
Menge: 1,000 Psch

**08.00.0030 Baustraße**
Herstellung Baustraße durch Auslegen von Baggermatratzen und/oder Holzbohlen (oder vergleichbar). Dies gilt ebenfalls bei Bedarf für die Zufahrtswege zur Baustelle, die Lagerplätze sowie sonstige Platzbefestigungen und Wege im Baustellenbereich.
Menge: 100,000 m

**08.00.0040 Reinigung Verkehrsflächen**
*** Pauschalposition
Reinigung von öffentlichen Verkehrsflächen und Zuwegungen von  durch den Bauverkehr des  AN verursachten Verschmutzungen über die Bauzeit.
Die Vergütung erfolgt einmalig pauschal für alle während der
Bauausführung betroffenen Flächen.
Mehrfache Reinigung nach Erfordernis und Baufortschritt ist  einzukalkulieren.
Menge: 1,000 Psch

**08.00.0050 Instandhaltung der Verkehrsflächen**
*** Pauschalposition
Laufende Sicherung und Instandhaltung der Verkehrsflächen im
gesamten Baubereich.

Die Vergütung erfolgt einmalig pauschal für alle während der
Bauausführung betroffenen Flächen.
Menge: 1,000 Psch

#### Abschnitt 08.01 Kamerabefahrung

**08.01.0010 An- und Abtransport Equipment**
*** Pauschalposition
An- und Abtransport sowie Vorhalten des zur Durchführung der Messungen erforderlichen Equipments und Personals, inklusive aller Nebenkosten.
Menge: 1,000 Psch

**08.01.0020 Durchführung Kamerabefahrungen**
Durchführung einer Kamerabefahrung mit Videoaufzeichnung.
Menge: 1,000 Stk

**08.01.0030 Übergabe Ergebnisse Kamerabefahrung**
Jeweils Vor-Ort-Auswertung und Übergabe Ergebnisse Kamerabefahrung in jeweils einem Bericht (2-fach) inkl. Videos mindestens im mpeg2-Format oder vergleichbar auf USB-Stick/CD/DVD.
Menge: 1,000 Stk

#### Abschnitt 08.02 Geophysikalische Messungen

*Hinweis*
Geophysikalische Messungen zur Erkundung der bestehenden Hinterfüllung.

**08.02.0010 An- und Abtransport aller Geräte (Mobilisation)**
*** Pauschalposition
Zusammenstellen, An- und Abtransport einschl. Vorhalten sämtlicher erforderlicher Geräte, Materialien und Messein-richtungen, Auf- und Abbau der Geräte, Herstellen
aller Medienverbindungen.
Menge: 1,000 Psch

**08.02.0020 Durchführung Messung Gamma-Ray-Log (GR)**
Durchführung eines GR-Log inkl. Mess- und Leerfahrt.
Menge: 15,000 m

**08.02.0030 Durchführung Messung Fokussiertes Elektro-Log (FEL)**
Durchführung eines FEL-Log inkl. Mess- und Leerfahrt.
Menge: 15,000 m

**08.02.0040 Durchführung Messung Elektro-Log (EL-KN, EL-GN)**
Durchführung geophysikalischer Messungen Elektro-Log (EL-KN, EL-GN).
Menge: 15,000

**08.02.0050 Übergabe der Ergebnisse der geophysikalischen Messungen**
*** Pauschalposition
Vor-Ort-Interpretation, Übergabe der Messdaten-/kurven im PDF-Format an, sowie Abstimmung zu den Ergebnissen der Messung mit der fachbegleitenden Bauüberwachung des AG zur Festlegung des Endausbaus; Ergebnisdokumentation in einem Bericht (3-fach).
Menge: 1,000 Psch

#### Abschnitt 08.03 Oberirdische Installationen

**08.03.0010 Entfernen und Entsorgen**
*** Schwerpunktposition
Abtrennen, Entfernen und fachgerechte Entsorgung aller oberirdischen Bauteile sowie des Aufsatz- und Peglrohres bis max. 2 m u. GOK. Aushubtiefe nach Abstimmung mit AG und öBÜ. Inkl. aller für notwendig erachteter Erd- und Stemmarbeiten.
Menge: 1,000 Stk

#### Abschnitt 08.04 Rückverfüllung Ausbauverohrung

**08.04.0010 Rückverfüllung mit Ton im Niveau Grundgeringleiter**
Rückverfüllung mit Ton im Niveau Grundgeringleiter.
Menge: 2,000 m

**08.04.0020 Rückverfüllung mit Filterkies im Grundwasserleiter**
Rückverfüllung mit Filterkies im Grundwasserleiter; Annahme 5,6 - 8 mm liefern und einbringen.
Annahme bis max. 20 m
Menge: 12,000 m

**08.04.0030 Rückverfüllung Baugrube**
Rückverfüllung Baugrube entsprechend Rückbauanweisung.
Annahme:
- 0,5x1x2 (Baugrube);
- 1,5 m Tonsperre
Menge: 1,000 Stk

**08.04.0040 Auftrag Oberboden**
Auftrag Oberboden; Annahme: 0,5 m, inkl. Ansäen mit ortsüblichem Saatgut.
Menge: 1,000 Stk

**08.04.0050 Nachverdichten**
Vorsichtiges Nachverdichten zur Vermeidung von späteren Setzungen.
Menge: 1,000 Stk

### Bereich 09 Überprüfung Versuchsbrunnen I

#### Abschnitt 09.00 Vorbereitung, Baustelleneinrichtung, Vorhaltung und Räumung

**09.00.0010 Mobilisierung, Antransport und Baustellenersteinrichtung**
*** Pauschalposition
Geräte, Werkzeuge, Toilette und sonstige Betriebsmittel, die zur vertragsmäßigen Durchführung der Bauleistungen erforderlich sind, auf die Baustelle bringen, bereitstellen und, soweit der Geräteeinsatz nicht gesondert berechnet wird, betriebsfertig aufstellen, einschl. der dafür notwendigen Arbeiten. Einrichten und Sichern des Bohrplatzes. Installation von Ölwannen. Vorhalten von Geräten und ausreichend Bindemittel zur Beseitigung evtl. Havarien von wassergefähr-denden Stoffen. Bei Bedarf Zufahrtswege zur Baustelle, sowie Lagerplätze, sonstige Platzbefestigungen und Wege im Baustellenbereich anlegen. Kosten für Vorhalten, Unterhalten und Betreiben der Geräte und Anlagen und Einrichtungen, einschl. Miete, Pacht und Gebühren und dergleichen werden nicht mit dieser Pauschale, sondern mit der Position 1.1.40 gesondert vergütet. Soweit nicht für bestimmte Leistungen für das Einrichten der Baustelle gesonderte Positionen im LV enthalten sind, gilt die Pauschale für alle Leistungen sämtlicher Abschnitte des Leistungsverzeichnisses.
Menge: 1,000 Psch

**09.00.0020 Baustraße**
Herstellung Baustraße durch Auslegen von Baggermatratzen und/oder Holzbohlen (oder vergleichbar). Dies gilt ebenfalls bei Bedarf für die Zufahrtswege zur Baustelle, die Lagerplätze sowie sonstige Platzbefestigungen und Wege im Baustellenbereich.
Menge: 50,000 m

**09.00.0030 Baustellenvorhaltung**
*** Pauschalposition
Vorhalten der Baustelleneinrichtung für sämtliche in der Leistungsbeschreibung aufgeführten Leistungen. Die Leistung beinhaltet die ständige Beseitigung der durch die Bauaus-führung hervorgerufenen Verunreinigungen. Die Instandhaltung und Instandsetzung des Zufahrtsweges. Die Pauschale gilt für alle Leistungen sämtlicher Abschnitte des Leistungs-verzeichnisses
Menge: 1,000 Psch

**09.00.0040 Baustellensicherung**
*** Pauschalposition
Sicherung der Baustelle gegen unbefugtes Betreten; vorhalten und für die Dauer der Bauarbeiten unterhalten.
Menge: 1,000 Psch

**09.00.0050 Baustellenräumung**
*** Pauschalposition
Abbau und Vorbereitung der Bohranlage für den nächsten Bohrpunkt. Baustelle von allen Geräten, Anlagen und Einrichtungen und dergleichen räumen. Benutzte Flächen und Wege entsprechend dem ursprünglichen Zustand unter Wahrung der landschaftspflegerischen Belange ordnungs-gemäß wiederherrichten. Verunreinigungen beseitigen.
Menge: 1,000 Psch

#### Abschnitt 09.01 Kamerabefahrung

**09.01.0010 An- und Abtransport Geräte**
*** Pauschalposition
Zusammenstellen, An- und Abtransport einschl. Vorhalten sämtlicher erforderlicher Geräte, Materialien und Messein-richtungen, Auf- und Abbau der Geräte, Herstellen aller Medienverbindungen.
Menge: 1,000 Psch

**09.01.0020 Durchführung Kamerabefahrung**
Durchführung einer Kamerabefahrung innerhalb der Brunnenverrohrung.
Menge: 1,000 Stk

**09.01.0030 Übergabe der Ergebnisse der Kamerabefahrung**
*** Pauschalposition
Vor-Ort-Auswertung, Ergebnisdokumentation in einem Bericht (3-fach) mit Übergabe des Videos im mpeg4-Format oder vergleichbar auf CD/DVD/USB-Stick.
Menge: 1,000 Psch

#### Abschnitt 09.02 Geophysikalische Messungen in der ausgebauten Grundwassermessstelle

**09.02.0010 An- und Abtransport Geräte**
*** Pauschalposition
Zusammenstellen, An- und Abtransport einschl. Vorhalten sämtlicher erforderlicher Geräte, Materialien und Mess- einrichtungen, Auf- und Abbau der Geräte, Herstellen aller Medienverbindungen.
Menge: 1,000 Psch

**09.02.0020 Durchführung Messung Kaliber-Log (CAL)**
Durchführung eines CAL6-Log (mindestens jedoch
eines Cal4-Log), inkl. Mess- und Leerfahrt.
Menge: 295,000 m

**09.02.0030 Durchführung Messung Gamma-Gamma-Dichte (GGD)**
Durchführung eines Gamma-Gamma-Dichte-Log inkl. Mess- und Leerfahrt.
Menge: 295,000 m

**09.02.0040 Durchführung Messung Segmentiertes Gamma-Ray-Log (SGL)**
Durchführung eines segmentierten Gamma-Ray-Log inkl.Mess- und Leerfahrt.
Menge: 295,000 m

**09.02.0050 Durchführung Messung FEL bzw. PVC-FEL**
Durchführung eines fokussierten Elektro-Log (FEL)
oder PVC-FEL (in Abhängigkeit von der Lage des Ruhewasserspiegels) inkl. Mess- und Leerfahrt.
Menge: 295,000 m

**09.02.0060 Durchführung Messung FLOW-Log (statisch)**
Durchführung eines Flowmeter-Logs inkl. Mess- und Leerfahrt unter Ruhebedingungen (statische Messung).
Menge: 295,000 m

**09.02.0070 Durchführung Messungen FLOW-Log (angeregt)**
Durchführung von Flowmeter-Logs inkl. Mess- und Leerfahrten unter Förderbedingungen (angeregte Messungen).
Menge: 400,000 m

**09.02.0080 Durchführung Messung SAL/TEMP (statisch)**
Durchführung von SAL/TEMP inkl. Mess- und Leerfahrt unter Ruhebedingungen (statische Messung).
Menge: 295,000 m

**09.02.0090 Durchführung Messungen SAL/TEMP (angeregt)**
Durchführung von SAL/TEMP inkl. Mess- und Leerfahrt unter Förderbedingungen (angeregte Messungen).
Menge: 400,000 m

**09.02.0100 Packerflowmeter-Log (Flow,P)**
Vor-Ort-Interpretation und Information an die fachbegleitende BÜ des AG zur Festlegung eventuell erforderlicher Maßnahmen, Ergebnisdokumentation in einem Bericht (3-fach).
Menge: 3,000 Stk

**09.02.0110 Durchführung Messung Neutron-Neutron-Log (NN)**
Durchführung eines Neutron-Neutron-Log (NN)
inkl. Mess- und Leerfahrt.
Menge: 295,000 m

**09.02.0120 Übergabe der Ergebnisse der Messungen in der GWM**
*** Pauschalposition
Vor-Ort-Interpretation und Information an die fachbegleitende BÜ des AG zur Festlegung eventuell erforderlicher Maßnah-men, Ergebnisdokumentation in einem Bericht (3-fach).
Menge: 1,000 Psch

#### Abschnitt 09.03 Klarpumpen und Sumpfrohr reinigen

**09.03.0010 An- und Abtransport Geräte**
Zusammenstellen, An- und Abtransport einschl. Vorhalten sämtlicher erforderlicher Geräte, Pumpen, Rohrleitungen, Materialien und Messeinrichtungen, Auf- und Abbau der Geräte, Herstellen aller Medienverbindungen; Auffangen der Sand-/Schwebstofffrachten aus dem Klarpumpen und deren Entsorgung sind in die Leistungspositionen einzurechnen.
Menge: 1,000 Stk

**09.03.0020 Leitung zur Wasserabführung**
Wasserableitung (mit Überfahrschutz) vor dem Klarpumpen verlegen und abbauen, während des jeweiligen Pumpversuchs betreiben der Wasserableitung und Abschlagen der Förderwässer in von der Bauleitung des AG vorgegebene Einleitstelle (mit Sedimentfang und Erosionsschutz im Einleitbereich); Gesamtlänge: max. 150 m;
Menge: 1,000 Stk

**09.03.0030 Einsatz von Mammut-Pumpe zum Klarpumpen**
Ein- und Ausbau von Mammut- Pumpe zum Klarpumpen der Grundwassermessstelle inklusive Ableitung Wasser über Rohrleitung mit einem digitalen Durchflussmessgerät.
Menge: 1,000 Stk

**09.03.0040 Klarpumpen der Grundwassermessstelle**
Klarpumpen der Messstelle gemäß GW-Zustrom, Pumpdauer bis zum Erreichen der Sandfreiheit und weitgehenden Trübungsfreiheit (max. 24 h); Messung und Dokumentation der geförderten Wassermengen und des Wasserspiegels (digital und vergleichend händisch).
Menge: 1,000 Stk

#### Abschnitt 09.04 Leistungspumpversuch über 48 h

**09.04.0010 An- und Abtransport Geräte**
Zusammenstellen, An- und Abtransport bzw. Umsetzen einschl. Vorhalten sämtlicher erforderlicher Geräte, Pumpen, Rohrleitungen, Materialien und Messeinrichtungen, Auf- und Abbau der Geräte, Herstellen aller Medienverbindungen.
Menge: 1,000 Stk

**09.04.0020 Leitung zur Wasserabführung**
Wasserableitung (mit Überfahrschutz) vor dem Klarpumpen verlegen und abbauen, während des jeweiligen Pumpversuchs Betreiben der Wasserableitung und Abschlagen der Förderwässer in von der Bauleitung des AG vorgegebene Einleitstelle (mit Sedimentfang und Erosionsschutz im Einleitbereich); Gesamtlänge: max. 150 m;
Menge: 1,000 Stk

**09.04.0030 Einsatz von Unter-Wasser-Motor-Pumpe für Pumpversuche**
Ein- und Ausbau von einer Unter-Wasser-Motor-Pumpe für den Kurz-/Leistungspumpversuch sowie eines geeigneten Daten-loggers zur Wasserspiegelmessung (30-s-Messintervall),  incl. Ableitung Wasser über Rohrleitung mit Probenahmehahn sowie mit einem digitalem Durchflussmessgerät bzw. geeichten Wasserzählers zur kontinuierlichen elektronischen Aufzeichnung der Fördermenge.
Menge: 1,000 Stk

**09.04.0040 Leistungspumpversuch über 48 h**
Durchführung Leistungspumpversuch über 48 h und mit nachfolgender Wiederanstiegsmessung über 24 h (bzw. bis zur Erreichung des Ruhewasserspiegels); tagsüber stündliche Messung der Vor-Ort-Parameter (Leitfähigkeit, Temperatur, pH-Wert, Sauerstoffgehalt, Redoxpotential); digitale Aufzeich-nung der Wasserstände (30-s-Messintervall) und geförderten Wassermengen incl. kontinuierliche händische Kontrolle der automatischen erhobenen Messwerte mittels Lichtlot (in den ersten zwei Stunden ab Beginn und nach Ende des PV in den entsprechenden kleineren Abständen nach DVGW-Regelwerk).
Menge: 48,000 h

**09.04.0050 Datenübergabe**
*** Pauschalposition
Auslesung und Aufbereitung der Loggerdaten sowie der Daten aus der elektronischen Durchflussmessaufzeichnung (bzw. des geeichten Wasserzählers); Übergabe aller händisch erhobenen Messwerte und Messdaten (Wasserspiegel, elektrische Leit-fähigkeit, Wassertemperatur, pH-Wert, Redoxpotential, Sauerstoffgehalt) in Tabellenform (als Excel-Dateien).
Menge: 1,000 Psch

#### Abschnitt 09.05 Dokumentation

**09.05.0010 Dokumentationsleistungen**
*** Pauschalposition
Dokumentation (Leistungspumpversuchsprotokollierung)
Folgende Aufzeichnungen für die Bauwerksakte zusammenstellen und mit Schlussabnahme übergeben (3-fach und digital im PDF-Format):
- Aufmaße
- sämtliche Messprotokolle, Untersuchungsergebnisse
- Stundenlohnnachweise
- Übergabe Dokumentationn
Menge: 1,000 Psch

#### Abschnitt 09.06 Regieleistungen (Stundenlohnarbeiten/Kolonnenstunden)

*Hinweis*
Stundenlohnarbeiten sind nur auf Anordnung der Bauleitung des AG auszuführen; die Durchführung dieser Arbeiten muss vorher von der Fachbegleitung des AG ausdrücklich angeordnet werden.
Die Abrechnung erfolgt anhand der von der Bauleitung geprüften und schriftlich anerkannten Nachweise (Bautages- berichte). Der Verrechnungssatz enthält alle Zuschläge, außer
Überstunden-, Nacht-, Sonn- und Feiertagszuschläge

**09.06.0010 Kolonnenstunde Bohranlage inkl. Bautrupp**
Kolonnenstunden mit Beihilfe zur Geophysik, incl.
Vorhalten sowie Ein- und Ausbau von Pumpen- und Stromerzeugungstechnik sowie deren Gestellung
und Betrieb (auf Nachweis).
Menge: 1,000 h

### Bereich 10 Überprüfung Versuchsbrunnen F

#### Abschnitt 10.00 Vorbereitung, Baustelleneinrichtung, Vorhaltung und Räumung

**10.00.0010 Umsetzen und Baustellenersteinrichtung**
*** Pauschalposition
Geräte, Werkzeuge, Toilette und sonstige Betriebsmittel, die zur vertragsmäßigen Durchführung der Bauleistungen erforderlich sind, auf die nächste Baustelle bringen, bereitstellen und, soweit der Geräteeinsatz nicht gesondert berechnet wird, betriebsfertig aufstellen, einschl. der dafür notwendigen Arbeiten. Einrichten und Sichern des Bohrplatzes. Installation von Ölwannen. Vorhalten von Geräten und ausreichend Bindemittel zur Beseitigung evtl. Havarien von wassergefähr-denden Stoffen. Bei Bedarf Zufahrtswege zur Baustelle, sowie Lagerplätze, sonstige Platzbefestigungen und Wege im Baustellenbereich anlegen. Kosten für Vorhalten, Unterhalten und Betreiben der Geräte und Anlagen und Einrichtungen, einschl. Miete, Pacht und Gebühren und dergleichen werden nicht mit dieser Pauschale, sondern mit der Position 1.1.40 gesondert vergütet. Soweit nicht für bestimmte Leistungen für das Einrichten der Baustelle gesonderte Positionen im LV enthalten sind, gilt die Pauschale für alle Leistungen sämtlicher Abschnitte des Leistungsverzeichnisses.
Menge: 1,000 Psch

**10.00.0020 Baustraße**
Herstellung Baustraße durch Auslegen von Baggermatratzen und/oder Holzbohlen (oder vergleichbar). Dies gilt ebenfalls bei Bedarf für die Zufahrtswege zur Baustelle, die Lagerplätze sowie sonstige Platzbefestigungen und Wege im Baustellenbereich.
Menge: 80,000 m

**10.00.0030 Baustellenvorhaltung**
*** Pauschalposition
Vorhalten der Baustelleneinrichtung für sämtliche in der Leistungsbeschreibung aufgeführten Leistungen. Die Leistung beinhaltet die ständige Beseitigung der durch die Bauaus-führung hervorgerufenen Verunreinigungen. Die Instandhaltung und Instandsetzung des Zufahrtsweges. Die Pauschale gilt für alle Leistungen sämtlicher Abschnitte des Leistungs-verzeichnisses
Menge: 1,000 Psch

**10.00.0040 Baustellensicherung**
*** Pauschalposition
Sicherung der Baustelle gegen unbefugtes Betreten; vorhalten und für die Dauer der Bauarbeiten unterhalten
Menge: 1,000 Psch

**10.00.0050 Baustellenräumung**
*** Pauschalposition
Abbau und Vorbereitung der Bohranlage für den nächsten Bohrpunkt. Baustelle von allen Geräten, Anlagen und Einrichtungen und dergleichen räumen. Benutzte Flächen und Wege entsprechend dem ursprünglichen Zustand unter Wahrung der landschaftspflegerischen Belange ordnungs-gemäß wiederherrichten. Verunreinigungen beseitigen
Menge: 1,000 Psch

#### Abschnitt 10.01 Kamerabefahrung

**10.01.0010 An- und Abtransport Geräte**
*** Pauschalposition
Zusammenstellen, An- und Abtransport einschl. Vorhalten sämtlicher erforderlicher Geräte, Materialien und Messein-richtungen, Auf- und Abbau der Geräte, Herstellen aller Medienverbindungen.
Menge: 1,000 Psch

**10.01.0020 Durchführung Kamerabefahrung**
Durchführung einer Kamerabefahrung innerhalb der Brunnenverrohrung.
Menge: 1,000 Stk

**10.01.0030 Übergabe der Ergebnisse der Kamerabefahrung**
*** Pauschalposition
Vor-Ort-Auswertung, Ergebnisdokumentation in einem Bericht (3-fach) mit Übergabe des Videos im mpeg4-Format oder vergleichbar auf CD/DVD/USB-Stick
Menge: 1,000 Psch

#### Abschnitt 10.02 Geophysikalische Messungen in der ausgebauten Grundwassermessstelle

**10.02.0010 An- und Abtransport Geräte**
*** Pauschalposition
Zusammenstellen, An- und Abtransport einschl. Vorhalten sämtlicher erforderlicher Geräte, Materialien und Mess- einrichtungen, Auf- und Abbau der Geräte, Herstellen aller Medienverbindungen
Menge: 1,000 Psch

**10.02.0020 Durchführung Messung Kaliber-Log (CAL)**
Durchführung eines CAL6-Log (mindestens jedoch
eines Cal4-Log), inkl. Mess- und Leerfahrt
Menge: 155,000 m

**10.02.0030 Durchführung Messung Gamma-Gamma-Dichte (GGD)**
Durchführung eines Gamma-Gamma-Dichte-Log inkl. Mess- und Leerfahrt
Menge: 155,000 m

**10.02.0040 Durchführung Messung Segmentiertes Gamma-Ray-Log (SGL)**
Durchführung eines segmentierten Gamma-Ray-Log inkl.Mess- und Leerfahrt
Menge: 155,000 m

**10.02.0050 Durchführung Messung FEL bzw. PVC-FEL**
Durchführung eines fokussierten Elektro-Log (FEL)
oder PVC-FEL (in Abhängigkeit von der Lage des Ruhewasserspiegels) inkl. Mess- und Leerfahrt
Menge: 155,000 m

**10.02.0060 Durchführung Messung FLOW-Log (statisch)**
Durchführung eines Flowmeter-Logs inkl. Mess- und Leerfahrt unter Ruhebedingungen (statische Messung)
Menge: 155,000 m

**10.02.0070 Durchführung Messungen FLOW-Log (angeregt)**
Durchführung von Flowmeter-Logs inkl. Mess- und Leerfahrten unter Förderbedingungen (angeregte Messungen)
Menge: 250,000 m

**10.02.0080 Durchführung Messung SAL/TEMP (statisch)**
Durchführung von SAL/TEMP inkl. Mess- und Leerfahrt unter Ruhebedingungen (statische Messung)
Menge: 155,000 m

**10.02.0090 Durchführung Messungen SAL/TEMP (angeregt)**
Durchführung von SAL/TEMP inkl. Mess- und Leerfahrt unter Förderbedingungen (angeregte Messungen)
Menge: 250,000 m

**10.02.0100 Packerflowmeter-Log (Flow,P)**
Vor-Ort-Interpretation und Information an die fachbegleitende BÜ des AG zur Festlegung eventuell erforderlicher Maßnah-men, Ergebnisdokumentation in einem Bericht (3-fach)
Menge: 3,000 Stk

**10.02.0110 Durchführung Messung Neutron-Neutron-Log (NN)**
Durchführung eines Neutron-Neutron-Log (NN)
inkl. Mess- und Leerfahrt
Menge: 155,000 m

**10.02.0120 Übergabe der Ergebnisse der Messungen in der GWM**
*** Pauschalposition
Vor-Ort-Interpretation und Information an die fachbegleitende BÜ des AG zur Festlegung eventuell erforderlicher Maßnah-men, Ergebnisdokumentation in einem Bericht (3-fach)
Menge: 1,000 Psch

#### Abschnitt 10.03 Klarpumpen und Sumpfrohr reinigen

**10.03.0010 An- und Abtransport Geräte**
Zusammenstellen, An- und Abtransport einschl. Vorhalten sämtlicher erforderlicher Geräte, Pumpen, Rohrleitungen, Materialien und Messeinrichtungen, Auf- und Abbau der Geräte, Herstellen aller Medienverbindungen; Auffangen der Sand-/Schwebstofffrachten aus dem Klarpumpen und deren Entsorgung sind in die Leistungspositionen einzurechnen
Menge: 1,000 Stk

**10.03.0020 Leitung zur Wasserabführung**
Wasserableitung (mit Überfahrschutz) vor dem Klarpumpen verlegen und abbauen, während des jeweiligen Pumpversuchs betreiben der Wasserableitung und Abschlagen der Förderwässer in von der Bauleitung des AG vorgegebene Einleitstelle (mit Sedimentfang und Erosionsschutz im Einleitbereich); Gesamtlänge: max. 150 m;
HINWEIS: Diese Position kann pro Bohrplatz nur einmal verrechnet werden.
Menge: 1,000 Stk

**10.03.0030 Einsatz von Mammut-Pumpe zum Klarpumpen**
Ein- und Ausbau von Mammut- Pumpe zum Klarpumpen der Grundwassermessstelle inklusive Ableitung Wasser über Rohrleitung mit einem digitalen Durchflussmessgerät
Menge: 1,000 Stk

**10.03.0040 Klarpumpen der Grundwassermessstelle**
Klarpumpen der Messstelle gemäß GW-Zustrom, Pumpdauer bis zum Erreichen der Sandfreiheit und weitgehenden Trübungsfreiheit (max. 24 h); Messung und Dokumentation der geförderten Wassermengen und des Wasserspiegels (digital und vergleichend händisch)
Menge: 1,000 Stk

#### Abschnitt 10.04 Leistungspumpversuch über 48 h

**10.04.0010 An- und Abtransport Geräte**
Zusammenstellen, An- und Abtransport bzw. Umsetzen einschl. Vorhalten sämtlicher erforderlicher Geräte, Pumpen, Rohrleitungen, Materialien und Messeinrichtungen, Auf- und Abbau der Geräte, Herstellen aller Medienverbindungen
Menge: 1,000 Stk

**10.04.0020 Leitung zur Wasserabführung**
Wasserableitung (mit Überfahrschutz) vor dem Klarpumpen verlegen und abbauen, während des jeweiligen Pumpversuchs Betreiben der Wasserableitung und Abschlagen der Förderwässer in von der Bauleitung des AG vorgegebene Einleitstelle (mit Sedimentfang und Erosionsschutz im Einleitbereich); Gesamtlänge: max. 150 m;
Menge: 1,000 Stk

**10.04.0030 Einsatz von Unter-Wasser-Motor-Pumpe für Pumpversuche**
Ein- und Ausbau von einer Unter-Wasser-Motor-Pumpe für den Kurz-/Leistungspumpversuch sowie eines geeigneten Daten-loggers zur Wasserspiegelmessung (30-s-Messintervall),  incl. Ableitung Wasser über Rohrleitung mit Probenahmehahn sowie mit einem digitalem Durchflussmessgerät bzw. geeichten Wasserzählers zur kontinuierlichen elektronischen Aufzeichnung der Fördermenge
Menge: 1,000 Stk

**10.04.0040 Leistungspumpversuch über 48 h**
Durchführung Leistungspumpversuch über 48 h und mit nachfolgender Wiederanstiegsmessung über 24 h (bzw. bis zur Erreichung des Ruhewasserspiegels); tagsüber stündliche Messung der Vor-Ort-Parameter (Leitfähigkeit, Temperatur, pH-Wert, Sauerstoffgehalt, Redoxpotential); digitale Aufzeich-nung der Wasserstände (30-s-Messintervall) und geförderten Wassermengen incl. kontinuierliche händische Kontrolle der automatischen erhobenen Messwerte mittels Lichtlot (in den ersten zwei Stunden ab Beginn und nach Ende des PV in den entsprechenden kleineren Abständen nach DVGW-Regelwerk).
Menge: 48,000 h

**10.04.0050 Datenübergabe**
*** Pauschalposition
Auslesung und Aufbereitung der Loggerdaten sowie der Daten aus der elektronischen Durchflussmessaufzeichnung (bzw. des geeichten Wasserzählers); Übergabe aller händisch erhobenen Messwerte und Messdaten (Wasserspiegel, elektrische Leit-fähigkeit, Wassertemperatur, pH-Wert, Redoxpotential, Sauerstoffgehalt) in Tabellenform (als Excel-Dateien)
Menge: 1,000 Psch

#### Abschnitt 10.05 Dokumentation

**10.05.0010 Dokumentationsleistungen**
*** Pauschalposition
Dokumentation (Leistungspumpversuchsprotokollierung)
Folgende Aufzeichnungen für die Bauwerksakte zusammenstellen und mit Schlussabnahme übergeben (3-fach und digital im PDF-Format):
- Aufmaße
- sämtliche Messprotokolle, Untersuchungsergebnisse
- Stundenlohnnachweise
- Übergabe Dokumentationn
Menge: 1,000 Psch

#### Abschnitt 10.06 Regieleistungen (Stundenlohnarbeiten/Kolonnenstunden)

*Hinweis*
Stundenlohnarbeiten sind nur auf Anordnung der Bauleitung des AG auszuführen; die Durchführung dieser Arbeiten muss vorher von der Fachbegleitung des AG ausdrücklich angeordnet werden.
Die Abrechnung erfolgt anhand der von der Bauleitung geprüften und schriftlich anerkannten Nachweise (Bautages- berichte). Der Verrechnungssatz enthält alle Zuschläge, außer
Überstunden-, Nacht-, Sonn- und Feiertagszuschläge

**10.06.0010 Kolonnenstunde Bohranlage inkl. Bautrupp**
Kolonnenstunden mit Beihilfe zur Geophysik, incl.
Vorhalten sowie Ein- und Ausbau von Pumpen- und Stromerzeugungstechnik sowie deren Gestellung
und Betrieb (auf Nachweis)
Menge: 1,000 h

### Bereich 11 Überprüfung Versuchsbrunnen A

#### Abschnitt 11.00 Vorbereitung, Baustelleneinrichtung, Vorhaltung und Räumung

**11.00.0010 Umsetzen und Baustellenersteinrichtung**
*** Pauschalposition
Geräte, Werkzeuge, Toilette und sonstige Betriebsmittel, die zur vertragsmäßigen Durchführung der Bauleistungen erforderlich sind, auf die nächste Baustelle bringen, bereitstellen und, soweit der Geräteeinsatz nicht gesondert berechnet wird, betriebsfertig aufstellen, einschl. der dafür notwendigen Arbeiten. Einrichten und Sichern des Bohrplatzes. Installation von Ölwannen. Vorhalten von Geräten und ausreichend Bindemittel zur Beseitigung evtl. Havarien von wassergefähr-denden Stoffen. Bei Bedarf Zufahrtswege zur Baustelle, sowie Lagerplätze, sonstige Platzbefestigungen und Wege im Baustellenbereich anlegen. Kosten für Vorhalten, Unterhalten und Betreiben der Geräte und Anlagen und Einrichtungen, einschl. Miete, Pacht und Gebühren und dergleichen werden nicht mit dieser Pauschale, sondern mit der Position 1.1.40 gesondert vergütet. Soweit nicht für bestimmte Leistungen für das Einrichten der Baustelle gesonderte Positionen im LV enthalten sind, gilt die Pauschale für alle Leistungen sämtlicher Abschnitte des Leistungsverzeichnisses.
Menge: 1,000 Psch

**11.00.0020 Baustraße**
Herstellung Baustraße durch Auslegen von Baggermatratzen und/oder Holzbohlen (oder vergleichbar). Dies gilt ebenfalls bei Bedarf für die Zufahrtswege zur Baustelle, die Lagerplätze sowie sonstige Platzbefestigungen und Wege im Baustellenbereich.
Menge: 50,000 m

**11.00.0030 Baustellenvorhaltung**
*** Pauschalposition
Vorhalten der Baustelleneinrichtung für sämtliche in der Leistungsbeschreibung aufgeführten Leistungen. Die Leistung beinhaltet die ständige Beseitigung der durch die Bauaus-führung hervorgerufenen Verunreinigungen. Die Instandhaltung und Instandsetzung des Zufahrtsweges. Die Pauschale gilt für alle Leistungen sämtlicher Abschnitte des Leistungs-verzeichnisses
Menge: 1,000 Psch

**11.00.0040 Baustellensicherung**
*** Pauschalposition
Sicherung der Baustelle gegen unbefugtes Betreten; vorhalten und für die Dauer der Bauarbeiten unterhalten
Menge: 1,000 Psch

**11.00.0050 Baustellenräumung**
*** Pauschalposition
Abbau und Vorbereitung der Bohranlage für den nächsten Bohrpunkt. Baustelle von allen Geräten, Anlagen und Einrichtungen und dergleichen räumen. Benutzte Flächen und Wege entsprechend dem ursprünglichen Zustand unter Wahrung der landschaftspflegerischen Belange ordnungs-gemäß wiederherrichten. Verunreinigungen beseitigen
Menge: 1,000 Psch

#### Abschnitt 11.01 Kamerabefahrung

**11.01.0010 An- und Abtransport Geräte**
*** Pauschalposition
Zusammenstellen, An- und Abtransport einschl. Vorhalten sämtlicher erforderlicher Geräte, Materialien und Messein-richtungen, Auf- und Abbau der Geräte, Herstellen aller Medienverbindungen.
Menge: 1,000 Psch

**11.01.0020 Durchführung Kamerabefahrung**
Durchführung einer Kamerabefahrung innerhalb der Brunnenverrohrung.
Menge: 1,000 Stk

**11.01.0030 Übergabe der Ergebnisse der Kamerabefahrung**
*** Pauschalposition
Vor-Ort-Auswertung, Ergebnisdokumentation in einem Bericht (3-fach) mit Übergabe des Videos im mpeg4-Format oder vergleichbar auf CD/DVD/USB-Stick
Menge: 1,000 Psch

#### Abschnitt 11.02 Geophysikalische Messungen in der ausgebauten Grundwassermessstelle

**11.02.0010 An- und Abtransport Geräte**
*** Pauschalposition
Zusammenstellen, An- und Abtransport einschl. Vorhalten sämtlicher erforderlicher Geräte, Materialien und Mess- einrichtungen, Auf- und Abbau der Geräte, Herstellen aller Medienverbindungen
Menge: 1,000 Psch

**11.02.0020 Durchführung Messung Kaliber-Log (CAL)**
Durchführung eines CAL6-Log (mindestens jedoch
eines Cal4-Log), inkl. Mess- und Leerfahrt
Menge: 155,000 m

**11.02.0030 Durchführung Messung Gamma-Gamma-Dichte (GGD)**
Durchführung eines Gamma-Gamma-Dichte-Log inkl. Mess- und Leerfahrt
Menge: 155,000 m

**11.02.0040 Durchführung Messung Segmentiertes Gamma-Ray-Log (SGL)**
Durchführung eines segmentierten Gamma-Ray-Log inkl.Mess- und Leerfahrt
Menge: 155,000 m

**11.02.0050 Durchführung Messung FEL bzw. PVC-FEL**
Durchführung eines fokussierten Elektro-Log (FEL)
oder PVC-FEL (in Abhängigkeit von der Lage des Ruhewasserspiegels) inkl. Mess- und Leerfahrt
Menge: 155,000 m

**11.02.0060 Durchführung Messung FLOW-Log (statisch)**
Durchführung eines Flowmeter-Logs inkl. Mess- und Leerfahrt unter Ruhebedingungen (statische Messung)
Menge: 155,000 m

**11.02.0070 Durchführung Messungen FLOW-Log (angeregt)**
Durchführung von Flowmeter-Logs inkl. Mess- und Leerfahrten unter Förderbedingungen (angeregte Messungen)
Menge: 300,000 m

**11.02.0080 Durchführung Messung SAL/TEMP (statisch)**
Durchführung von SAL/TEMP inkl. Mess- und Leerfahrt unter Ruhebedingungen (statische Messung)
Menge: 155,000 m

**11.02.0090 Durchführung Messungen SAL/TEMP (angeregt)**
Durchführung von SAL/TEMP inkl. Mess- und Leerfahrt unter Förderbedingungen (angeregte Messungen)
Menge: 300,000 m

**11.02.0100 Packerflowmeter-Log (Flow,P)**
Vor-Ort-Interpretation und Information an die fachbegleitende BÜ des AG zur Festlegung eventuell erforderlicher Maßnah-men, Ergebnisdokumentation in einem Bericht (3-fach)
Menge: 3,000 Stk

**11.02.0110 Durchführung Messung Neutron-Neutron-Log (NN)**
Durchführung eines Neutron-Neutron-Log (NN)
inkl. Mess- und Leerfahrt
Menge: 155,000 m

**11.02.0120 Übergabe der Ergebnisse der Messungen in der GWM**
*** Pauschalposition
Vor-Ort-Interpretation und Information an die fachbegleitende BÜ des AG zur Festlegung eventuell erforderlicher Maßnah-men, Ergebnisdokumentation in einem Bericht (3-fach)
Menge: 1,000 Psch

#### Abschnitt 11.03 Klarpumpen und Sumpfrohr reinigen

**11.03.0010 An- und Abtransport Geräte**
Zusammenstellen, An- und Abtransport einschl. Vorhalten sämtlicher erforderlicher Geräte, Pumpen, Rohrleitungen, Materialien und Messeinrichtungen, Auf- und Abbau der Geräte, Herstellen aller Medienverbindungen; Auffangen der Sand-/Schwebstofffrachten aus dem Klarpumpen und deren Entsorgung sind in die Leistungspositionen einzurechnen
Menge: 1,000 Stk

**11.03.0020 Leitung zur Wasserabführung**
Wasserableitung (mit Überfahrschutz) vor dem Klarpumpen verlegen und abbauen, während des jeweiligen Pumpversuchs betreiben der Wasserableitung und Abschlagen der Förderwässer in von der Bauleitung des AG vorgegebene Einleitstelle (mit Sedimentfang und Erosionsschutz im Einleitbereich); Gesamtlänge: max. 150 m;
HINWEIS: Diese Position kann pro Bohrplatz nur einmal verrechnet werden.
Menge: 1,000 Stk

**11.03.0030 Einsatz von Mammut-Pumpe zum Klarpumpen**
Ein- und Ausbau von Mammut- Pumpe zum Klarpumpen der Grundwassermessstelle inklusive Ableitung Wasser über Rohrleitung mit einem digitalen Durchflussmessgerät
Menge: 1,000 Stk

**11.03.0040 Klarpumpen der Grundwassermessstelle**
Klarpumpen der Messstelle gemäß GW-Zustrom, Pumpdauer bis zum Erreichen der Sandfreiheit und weitgehenden Trübungsfreiheit (max. 24 h); Messung und Dokumentation der geförderten Wassermengen und des Wasserspiegels (digital und vergleichend händisch)
Menge: 1,000 Stk

#### Abschnitt 11.04 Leistungspumpversuch über 48 h

**11.04.0010 An- und Abtransport Geräte**
Zusammenstellen, An- und Abtransport bzw. Umsetzen einschl. Vorhalten sämtlicher erforderlicher Geräte, Pumpen, Rohrleitungen, Materialien und Messeinrichtungen, Auf- und Abbau der Geräte, Herstellen aller Medienverbindungen
Menge: 1,000 Stk

**11.04.0020 Leitung zur Wasserabführung**
Wasserableitung (mit Überfahrschutz) vor dem Klarpumpen verlegen und abbauen, während des jeweiligen Pumpversuchs Betreiben der Wasserableitung und Abschlagen der Förderwässer in von der Bauleitung des AG vorgegebene Einleitstelle (mit Sedimentfang und Erosionsschutz im Einleitbereich); Gesamtlänge: max. 150 m;
Menge: 1,000 Stk

**11.04.0030 Einsatz von Unter-Wasser-Motor-Pumpe für Pumpversuche**
Ein- und Ausbau von einer Unter-Wasser-Motor-Pumpe für den Kurz-/Leistungspumpversuch sowie eines geeigneten Daten-loggers zur Wasserspiegelmessung (30-s-Messintervall),  incl. Ableitung Wasser über Rohrleitung mit Probenahmehahn sowie mit einem digitalem Durchflussmessgerät bzw. geeichten Wasserzählers zur kontinuierlichen elektronischen Aufzeichnung der Fördermenge
Menge: 1,000 Stk

**11.04.0040 Leistungspumpversuch über 48 h**
Durchführung Leistungspumpversuch über 48 h und mit nachfolgender Wiederanstiegsmessung über 24 h (bzw. bis zur Erreichung des Ruhewasserspiegels); tagsüber stündliche Messung der Vor-Ort-Parameter (Leitfähigkeit, Temperatur, pH-Wert, Sauerstoffgehalt, Redoxpotential); digitale Aufzeich-nung der Wasserstände (30-s-Messintervall) und geförderten Wassermengen incl. kontinuierliche händische Kontrolle der automatischen erhobenen Messwerte mittels Lichtlot (in den ersten zwei Stunden ab Beginn und nach Ende des PV in den entsprechenden kleineren Abständen nach DVGW-Regelwerk).
Menge: 48,000 h

**11.04.0050 Datenübergabe**
*** Pauschalposition
Auslesung und Aufbereitung der Loggerdaten sowie der Daten aus der elektronischen Durchflussmessaufzeichnung (bzw. des geeichten Wasserzählers); Übergabe aller händisch erhobenen Messwerte und Messdaten (Wasserspiegel, elektrische Leit-fähigkeit, Wassertemperatur, pH-Wert, Redoxpotential, Sauerstoffgehalt) in Tabellenform (als Excel-Dateien)
Menge: 1,000 Psch

#### Abschnitt 11.05 Dokumentation

**11.05.0010 Dokumentationsleistungen**
*** Pauschalposition
Dokumentation (Leistungspumpversuchsprotokollierung)
Folgende Aufzeichnungen für die Bauwerksakte zusammenstellen und mit Schlussabnahme übergeben (3-fach und digital im PDF-Format):
- Aufmaße
- sämtliche Messprotokolle, Untersuchungsergebnisse
- Stundenlohnnachweise
- Übergabe Dokumentationn
Menge: 1,000 Psch

#### Abschnitt 11.06 Regieleistungen (Stundenlohnarbeiten/Kolonnenstunden)

*Hinweis*
Stundenlohnarbeiten sind nur auf Anordnung der Bauleitung des AG auszuführen; die Durchführung dieser Arbeiten muss vorher von der Fachbegleitung des AG ausdrücklich angeordnet werden.
Die Abrechnung erfolgt anhand der von der Bauleitung geprüften und schriftlich anerkannten Nachweise (Bautages- berichte). Der Verrechnungssatz enthält alle Zuschläge, außer
Überstunden-, Nacht-, Sonn- und Feiertagszuschläge

**11.06.0010 Kolonnenstunde Bohranlage inkl. Bautrupp**
Kolonnenstunden mit Beihilfe zur Geophysik, incl.
Vorhalten sowie Ein- und Ausbau von Pumpen- und Stromerzeugungstechnik sowie deren Gestellung
und Betrieb (auf Nachweis)
Menge: 1,000 h

### Bereich 12 Überprüfung Versuchsbrunnen H2

#### Abschnitt 12.00 Vorbereitung, Baustelleneinrichtung, Vorhaltung und Räumung

**12.00.0010 Umsetzen und Baustellenersteinrichtung**
*** Pauschalposition
Geräte, Werkzeuge, Toilette und sonstige Betriebsmittel, die zur vertragsmäßigen Durchführung der Bauleistungen erforderlich sind, auf die nächste Baustelle bringen, bereitstellen und, soweit der Geräteeinsatz nicht gesondert berechnet wird, betriebsfertig aufstellen, einschl. der dafür notwendigen Arbeiten. Einrichten und Sichern des Bohrplatzes. Installation von Ölwannen. Vorhalten von Geräten und ausreichend Bindemittel zur Beseitigung evtl. Havarien von wassergefähr-denden Stoffen. Bei Bedarf Zufahrtswege zur Baustelle, sowie Lagerplätze, sonstige Platzbefestigungen und Wege im Baustellenbereich anlegen. Kosten für Vorhalten, Unterhalten und Betreiben der Geräte und Anlagen und Einrichtungen, einschl. Miete, Pacht und Gebühren und dergleichen werden nicht mit dieser Pauschale, sondern mit der Position 1.1.40 gesondert vergütet. Soweit nicht für bestimmte Leistungen für das Einrichten der Baustelle gesonderte Positionen im LV enthalten sind, gilt die Pauschale für alle Leistungen sämtlicher Abschnitte des Leistungsverzeichnisses.
Menge: 1,000 Psch

**12.00.0020 Baustraße**
Herstellung Baustraße durch Auslegen von Baggermatratzen und/oder Holzbohlen (oder vergleichbar). Dies gilt ebenfalls bei Bedarf für die Zufahrtswege zur Baustelle, die Lagerplätze sowie sonstige Platzbefestigungen und Wege im Baustellenbereich.
Menge: 80,000 m

**12.00.0030 Baustellenvorhaltung**
*** Pauschalposition
Vorhalten der Baustelleneinrichtung für sämtliche in der Leistungsbeschreibung aufgeführten Leistungen. Die Leistung beinhaltet die ständige Beseitigung der durch die Bauaus-führung hervorgerufenen Verunreinigungen. Die Instandhaltung und Instandsetzung des Zufahrtsweges. Die Pauschale gilt für alle Leistungen sämtlicher Abschnitte des Leistungs-verzeichnisses.
Menge: 1,000 Psch

**12.00.0040 Baustellensicherung**
*** Pauschalposition
Sicherung der Baustelle gegen unbefugtes Betreten; vorhalten und für die Dauer der Bauarbeiten unterhalten.
Menge: 1,000 Psch

**12.00.0050 Baustellenräumung**
*** Pauschalposition
Abbau und Vorbereitung der Bohranlage für den nächsten Bohrpunkt. Baustelle von allen Geräten, Anlagen und Einrichtungen und dergleichen räumen. Benutzte Flächen und Wege entsprechend dem ursprünglichen Zustand unter Wahrung der landschaftspflegerischen Belange ordnungs-gemäß wiederherrichten. Verunreinigungen beseitigen.
Menge: 1,000 Psch

#### Abschnitt 12.01 Kamerabefahrung

**12.01.0010 An- und Abtransport Geräte**
*** Pauschalposition
Zusammenstellen, An- und Abtransport einschl. Vorhalten sämtlicher erforderlicher Geräte, Materialien und Messein-richtungen, Auf- und Abbau der Geräte, Herstellen aller Medienverbindungen.
Menge: 1,000 Psch

**12.01.0020 Durchführung Kamerabefahrung**
Durchführung einer Kamerabefahrung innerhalb der Brunnenverrohrung.
Menge: 1,000 Stk

**12.01.0030 Übergabe der Ergebnisse der Kamerabefahrung**
*** Pauschalposition
Vor-Ort-Auswertung, Ergebnisdokumentation in einem Bericht (3-fach) mit Übergabe des Videos im mpeg4-Format oder vergleichbar auf CD/DVD/USB-Stick.
Menge: 1,000 Psch

#### Abschnitt 12.02 Geophysikalische Messungen in der ausgebauten Grundwassermessstelle

**12.02.0010 An- und Abtransport Geräte**
*** Pauschalposition
Zusammenstellen, An- und Abtransport einschl. Vorhalten sämtlicher erforderlicher Geräte, Materialien und Mess- einrichtungen, Auf- und Abbau der Geräte, Herstellen aller Medienverbindungen.
Menge: 1,000 Psch

**12.02.0020 Durchführung Messung Kaliber-Log (CAL)**
Durchführung eines CAL6-Log (mindestens jedoch
eines Cal4-Log), inkl. Mess- und Leerfahrt.
Menge: 200,000 m

**12.02.0030 Durchführung Messung Gamma-Gamma-Dichte (GGD)**
Durchführung eines Gamma-Gamma-Dichte-Log inkl. Mess- und Leerfahrt.
Menge: 200,000 m

**12.02.0040 Durchführung Messung Segmentiertes Gamma-Ray-Log (SGL)**
Durchführung eines segmentierten Gamma-Ray-Log inkl.Mess- und Leerfahrt.
Menge: 200,000 m

**12.02.0050 Durchführung Messung FEL bzw. PVC-FEL**
Durchführung eines fokussierten Elektro-Log (FEL)
oder PVC-FEL (in Abhängigkeit von der Lage des Ruhewasserspiegels) inkl. Mess- und Leerfahrt.
Menge: 200,000 m

**12.02.0060 Durchführung Messung FLOW-Log (statisch)**
Durchführung eines Flowmeter-Logs inkl. Mess- und Leerfahrt unter Ruhebedingungen (statische Messung).
Menge: 200,000 m

**12.02.0070 Durchführung Messungen FLOW-Log (angeregt)**
Durchführung von Flowmeter-Logs inkl. Mess- und Leerfahrten unter Förderbedingungen (angeregte Messungen).
Menge: 300,000 m

**12.02.0080 Durchführung Messung SAL/TEMP (statisch)**
Durchführung von SAL/TEMP inkl. Mess- und Leerfahrt unter Ruhebedingungen (statische Messung).
Menge: 200,000 m

**12.02.0090 Durchführung Messungen SAL/TEMP (angeregt)**
Durchführung von SAL/TEMP inkl. Mess- und Leerfahrt unter Förderbedingungen (angeregte Messungen).
Menge: 300,000 m

**12.02.0100 Packerflowmeter-Log (Flow,P)**
Vor-Ort-Interpretation und Information an die fachbegleitende BÜ des AG zur Festlegung eventuell erforderlicher Maßnah-men, Ergebnisdokumentation in einem Bericht (3-fach).
Menge: 3,000 Stk

**12.02.0110 Durchführung Messung Neutron-Neutron-Log (NN)**
Durchführung eines Neutron-Neutron-Log (NN)
inkl. Mess- und Leerfahrt.
Menge: 200,000 m

**12.02.0120 Übergabe der Ergebnisse der Messungen in der GWM**
*** Pauschalposition
Vor-Ort-Interpretation und Information an die fachbegleitende BÜ des AG zur Festlegung eventuell erforderlicher Maßnah-men, Ergebnisdokumentation in einem Bericht (3-fach).
Menge: 1,000 Psch

#### Abschnitt 12.03 Klarpumpen und Sumpfrohr reinigen

**12.03.0010 An- und Abtransport Geräte**
Zusammenstellen, An- und Abtransport einschl. Vorhalten sämtlicher erforderlicher Geräte, Pumpen, Rohrleitungen, Materialien und Messeinrichtungen, Auf- und Abbau der Geräte, Herstellen aller Medienverbindungen; Auffangen der Sand-/Schwebstofffrachten aus dem Klarpumpen und deren Entsorgung sind in die Leistungspositionen einzurechnen.
Menge: 1,000 Stk

**12.03.0020 Leitung zur Wasserabführung**
Wasserableitung (mit Überfahrschutz) vor dem Klarpumpen verlegen und abbauen, während des jeweiligen Pumpversuchs betreiben der Wasserableitung und Abschlagen der Förderwässer in von der Bauleitung des AG vorgegebene Einleitstelle (mit Sedimentfang und Erosionsschutz im Einleitbereich); Gesamtlänge: max. 150 m;
HINWEIS: Diese Position kann pro Bohrplatz nur einmal verrechnet werden.
Menge: 1,000 Stk

**12.03.0030 Einsatz von Mammut-Pumpe zum Klarpumpen**
Ein- und Ausbau von Mammut- Pumpe zum Klarpumpen der Grundwassermessstelle inklusive Ableitung Wasser über Rohrleitung mit einem digitalen Durchflussmessgerät.
Menge: 1,000 Stk

**12.03.0040 Klarpumpen der Grundwassermessstelle**
Klarpumpen der Messstelle gemäß GW-Zustrom, Pumpdauer bis zum Erreichen der Sandfreiheit und weitgehenden Trübungsfreiheit (max. 24 h); Messung und Dokumentation der geförderten Wassermengen und des Wasserspiegels (digital und vergleichend händisch).
Menge: 1,000 Stk

#### Abschnitt 12.04 Leistungspumpversuch über 48 h

**12.04.0010 An- und Abtransport Geräte**
Zusammenstellen, An- und Abtransport bzw. Umsetzen einschl. Vorhalten sämtlicher erforderlicher Geräte, Pumpen, Rohrleitungen, Materialien und Messeinrichtungen, Auf- und Abbau der Geräte, Herstellen aller Medienverbindungen.
Menge: 1,000 Stk

**12.04.0020 Leitung zur Wasserabführung**
Wasserableitung (mit Überfahrschutz) vor dem Klarpumpen verlegen und abbauen, während des jeweiligen Pumpversuchs Betreiben der Wasserableitung und Abschlagen der Förderwässer in von der Bauleitung des AG vorgegebene Einleitstelle (mit Sedimentfang und Erosionsschutz im Einleitbereich); Gesamtlänge: max. 150 m;
Menge: 1,000 Stk

**12.04.0030 Einsatz von Unter-Wasser-Motor-Pumpe für Pumpversuche**
Ein- und Ausbau von einer Unter-Wasser-Motor-Pumpe für den Kurz-/Leistungspumpversuch sowie eines geeigneten Daten-loggers zur Wasserspiegelmessung (30-s-Messintervall),  incl. Ableitung Wasser über Rohrleitung mit Probenahmehahn sowie mit einem digitalem Durchflussmessgerät bzw. geeichten Wasserzählers zur kontinuierlichen elektronischen Aufzeichnung der Fördermenge.
Menge: 1,000 Stk

**12.04.0040 Leistungspumpversuch über 48 h**
Durchführung Leistungspumpversuch über 48 h und mit nachfolgender Wiederanstiegsmessung über 24 h (bzw. bis zur Erreichung des Ruhewasserspiegels); tagsüber stündliche Messung der Vor-Ort-Parameter (Leitfähigkeit, Temperatur, pH-Wert, Sauerstoffgehalt, Redoxpotential); digitale Aufzeich-nung der Wasserstände (30-s-Messintervall) und geförderten Wassermengen incl. kontinuierliche händische Kontrolle der automatischen erhobenen Messwerte mittels Lichtlot (in den ersten zwei Stunden ab Beginn und nach Ende des PV in den entsprechenden kleineren Abständen nach DVGW-Regelwerk).
Menge: 48,000 h

**12.04.0050 Datenübergabe**
*** Pauschalposition
Auslesung und Aufbereitung der Loggerdaten sowie der Daten aus der elektronischen Durchflussmessaufzeichnung (bzw. des geeichten Wasserzählers); Übergabe aller händisch erhobenen Messwerte und Messdaten (Wasserspiegel, elektrische Leit-fähigkeit, Wassertemperatur, pH-Wert, Redoxpotential, Sauerstoffgehalt) in Tabellenform (als Excel-Dateien).
Menge: 1,000 Psch

#### Abschnitt 12.05 Dokumentation

**12.05.0010 Dokumentationsleistungen**
*** Pauschalposition
Dokumentation (Leistungspumpversuchsprotokollierung)
Folgende Aufzeichnungen für die Bauwerksakte zusammenstellen und mit Schlussabnahme übergeben (3-fach und digital im PDF-Format):
- Aufmaße
- sämtliche Messprotokolle, Untersuchungsergebnisse
- Stundenlohnnachweise
- Übergabe Dokumentationn
Menge: 1,000 Psch

#### Abschnitt 12.06 Regieleistungen (Stundenlohnarbeiten/Kolonnenstunden)

*Hinweis*
Stundenlohnarbeiten sind nur auf Anordnung der Bauleitung des AG auszuführen; die Durchführung dieser Arbeiten muss vorher von der Fachbegleitung des AG ausdrücklich angeordnet werden.
Die Abrechnung erfolgt anhand der von der Bauleitung geprüften und schriftlich anerkannten Nachweise (Bautages- berichte). Der Verrechnungssatz enthält alle Zuschläge, außer
Überstunden-, Nacht-, Sonn- und Feiertagszuschläge

**12.06.0010 Kolonnenstunde Bohranlage inkl. Bautrupp**
Kolonnenstunden mit Beihilfe zur Geophysik, incl.
Vorhalten sowie Ein- und Ausbau von Pumpen- und Stromerzeugungstechnik sowie deren Gestellung
und Betrieb (auf Nachweis).
Menge: 1,000 h
